# Ingenieurbüro Schmitz, Neubau Sporthalle Delbrück
Angebotsaufforderung (GAEB DA XML 3.1, DA83)
Projekt: GAEB 90
Währung: EUR
Auftraggeber: Stadt Delbrück, 0
Erstellt mit: GAEB Toolbox V3.3 G90 R20220512/ GXML Toolbox V3.3 R20220512, GAEB 90 Import, 13.11.2025

## 2.1 Allgemeines
Für die Lieferung der Werkstoffe und Ausführung der Arbeiten gelten alle
DIN-Normen über die verwendeten Werkstoffe und Leistungen, sowie
Verarbeitungsrichtlinien der Hersteller und Gütegemeinschaften in der
jeweils  aktuellsten  Fassung.
Alle Leistungen, die der AN auf Grund der Vertragsunterlagen sowie zur
betriebsfertigen Herstellung des Gewerks zu erbringen hat, sind
einzukalkulieren. Die erforderliche Prüfung der Vorleistungen ist durch
den AN so rechtzeitig durchzuführen, dass Mängelabstellungen ohne
Terminverzögerungen der eigenen Arbeiten vorgenommen werden können. Der
AN hat mit der Angebotsabgabe darauf hinzuweisen, falls Abrechnungs- und
Aufmassregeln der VOB/C den Ausschreibungsunterlagen widersprechen, die
ausgeschriebene Leistung unvollständig ist oder Leistungen auf Grund
fehlender Angaben nicht kalkulierbar sind. Unterbleibt dieser Hinweis,
besteht kein zusätzlicher Vergütungsanspruch.
Die Grundlage für die Ausführung und Abrechnung der Arbeiten bilden die
VOB/B und VOB/C.

## 2.2 Projektbeschreibung
Baumaßnahme:
DSH - Neubau 3-fach-Sporthalle Delbrück

Bauherr:
Stadt Delbrück
Himmelreichallee 20, 33129 Delbrück

Bauort:
Nordring, 33129 Delbrück

Zufahrt:
Die Zufahrt erfolgt über die öffentliche Straße Nordring

Gebäude/ Fassade:
Das Gebäude wird als eingeschossiger Neubau in Massivbauweise
ausgeführt. Die Decken über dem Geräteraumtrakt und über dem
Umkleidetrakt sollen als vorgefertigte Großflächenplatten mit Aufbeton
ausgeführt werden. Das Sporthallendach wird mittels einer
Stahlfachwerkträgerkonstuktion mit Trapezblechdeckung ausgeführt. Die
Fassade wird im unteren Bereich mit Verblendmauerwerk und im oberen
Bereich der Sporthalle mit einer vorgehängten Fassade aus Trespa-Platten
ausgestattet.

Gebäudedaten:
Bruttogrundfläche BGF: ca. 2.020 m²
Nutzfläche: ca. 1.665 m²
Höhe Sporthalle: ca. 9,70 m Höhe Umkleide- und Gerätetrakt: ca. 3,90 m

Verkehrsverhältnisse auf der Baustelle:
Lagerflächen und Parkplätze auf dem Baugrundstück sind nur im begrenzten
Maße vorhanden. Parkplätze und Lagerflächen außerhalb des umzäunten
Grundstücks sind nicht möglich.

Baustrom/ Bauwasser:
Baustrom und Bauwasseranschlüsse werden im Gewerk Rohbau ausgeschrieben
und zur Nutzung für alle Firmen vorgehalten.
Eine Umlage der Verbrauchskosten, sowie weitere Umlagen sind den
"Besonderen Vertragsbedingungen" zu entnehmen.

Baustellen-WC:
Sanitäreinrichtungen werden im Gewerk Rohbau ausgeschrieben und zur
Nutzung für alle Firmen vorgehalten.
Eine Umlage der Verbrauchskosten, sowie weitere Umlagen sind den
"Besonderen Vertragsbedingungen" zu entnehmen.

Baugrundverhältnisse:
Eine Bodengrunduntersuchung hat stattgefunden.

Schadstoffe im Baugrund:
Schadstoffe im Baugrund sind nicht bekannt.

Kampfmittel:
Kampfmittel im Baugrund sind nicht bekannt.

Anlieferverkehr:
Die Zufahrt und Abfahrt erfolgen über die Straße Nordring.
Besonders intensiver Baustellenverkehr, z.B. bei erhöhtem
Materialtransport, ist mit der Bauleitung abzustimmen.

Herrichten und Erschließen:
Die Erschließung des Neubaus soll über die Netzinfrastruktur des
Versorgungsnetzbetreibers (Westfalen Weser Netz GmbH) auf der
Niederspannungsebene mittels Hausanschlusskasten erfolgen.
Die Erschließung soll vom Nachtigallenweg her erfolgen.

Photovoltaikanlagen:
Auf dem Dach der Turnhalle ist eine PV-Anlage mit ca. 46,5 kWp geplant.
Die Ausrichtung der Module erfolgt mittels Ost-West Aufständerung.
Mittels Kabeltragsystemen erfolgt die Leitungsverlegung der
Stringleitungen auf dem Dach. Die Wechselrichter sollen im Technikraum
(Achse H-I/1-2) positioniert werden.

Niederspannungsschaltanlagen / Unterverteilungen:
Das Hausanschlusskasten wird seitens EVU in Hausanschlussraum (Achse
J/3-4) installiert. Der Wandlermessschrank, sowie
Niederspannungshauptverteiler (NSHV) sollen imgleichen Raum installiert
werden. Der NSHV wird eine Unterverteilung (Gebäudehauptverteilung
(GHV)), sowie einen Photovoltaik-Schaltschrank versorgen. Die GHV soll
im Regieraum (Achse F/3-4) installiert werden.

Kabel und Leitungen/ Verlegesysteme:
Die Kabel und Leitungen sind als halogenfreie Leitungen auszuführen. Die
Verlegung der Kabel/ Leitungen in den Wänden soll unter Putz erfolgen.
Ausnahme bilden Technik-, Lager-, Außengeräteräume, Pumi- und
Abstellräume. Hier erfolgt die Leitungsführung in einer ansprechenden
AufputzInstallation.
Der Ausbau der Verlegesysteme erfolgt mittels Kabeltragsystem sowie
Einzelbefestigungen. Die Ausbildung von Leitungswegen in der Turnhalle
erfolgt mittels Leerrohren (in Beton) sowie im Bereich vom Hohlraum des
Turnhallenbodens.

Beleuchtungsanlagen:
In der Turnhalle sollen die DALI-dimmbare Leuchten zum Einsatz kommen.
Diese werden in die Deckenstrahlplatten integriert. Die Schnittstelle
zum Gewerk Elektro ist die Stromversorgung und Ansteuerung über die
KNX-Anlage. In weiteren Räumlichkeiten erfolgt die Steuerung über
Präsenzmelder. Ausnahme bilden Technik-, Lager-, Außengeräteräume, Pumi-
und Abstellräume. Hier erfolgt die die Schaltung konventionell über
lokale Schalter. Die Fassadenwandleuchten sowie Vordachbeleuchtung soll
über Zeitschaltuhr angesteuert werden.

Sicherheitsbeleuchtungsanlage:
Die Rettungszeichen- und Sicherheitsleuchten werden aus zwei dezentralen
Notstromlichtgeräten (Gruppenbatteriegeräte) versorgt.

Potentialausgleich:
In den Bereichen der Technikräume, Unterverteilungen, Datenschränke und
TGA Haustechnik-Zentralen werden Potentialausgleichsschienen
installiert. Diese werden über Anschlussfahnen oder separate
Erdungsleitungen mit der Erdungsanlage verbunden, um den zusätzlichen
Potentialausgleich sicherzustellen.
An diese Potentialausgleichsschienen werden sämtliche metallischen und
leitfähigen Bauteile mittels Potentialausgleichsleitern angeschlossen,
um gefährliche Körperströme auszuschließen.

Ausführungszeiten Leerrohrverlegungsarbeiten im Beton:
Voraussichtlicher Beginn der Arbeiten: KW28/ 2026
Voraussichtliche Fertigstellung der Arbeiten: KW34/ 2026

Ausführungszeiten Elektroarbeiten:
Voraussichtlicher Beginn der Arbeiten: KW1/ 2027
Voraussichtliche Fertigstellung der Arbeiten: KW40/ 2027

## 2.3 Kenntnis örtliche Gegebenheiten
Der Bieter erklärt, dass er sich mit den für die Leistungserbringung
einschlägigen Unterlagen der Baustelle selbst und den Gegebenheiten
vertraut gemacht hat.
Zudem ist der Auftragnehmer verpflichtet, vor Ausführungsbeginn, mit dem
zuständigen VNB bezüglich besonderer Ausführungsbestimmungen in
Verbindung zu setzen. Bei der Ausführung sind unbedingt die gültigen
Vorschriften des zuständigen VNB, des VDE sowie FTZ und DIN Vorschriften
zu beachten. Der Auftragnehmer trägt die alleinige Verantwortung für die
Beachtung der Vorschriften.

## 2.4 Gesundheits- und Umweltschutz
Auch über zwingende Bestimmungen hinaus sind grundsätzlich die Belange
des Gesundheits- und Umweltschutzes zu berücksichtigen. Das Lagern
wassergefährdender Stoffe (Öl, Treibstoff, Säuren, Laugen,
Isolierstoffe, Farben, Salze, Giftstoffe, etc.) auf dem Gelände des AG
sind grundsätzlich verboten. Sind auf Grund örtlicher Verhältnisse
Abweichungen hiervon notwendig, so sind sie nur nach Bekanntgabe und mit
Genehmigung gestattet.

## 2.5 Schutz von Fremdleistungen
Der AN hat bei der Durchführung seiner Arbeiten bereits fertiggestellte
Fremdleistungen fachgerecht und ausreichend vor Beschädigungen und
Verschmutzungen zu schützen. Müssen vorhandene Schutzeinrichtungen für
die Ausführung entfernt werden, so ist die Entfernung wie auch die
Wiederherstellung Sache des Auftragnehmers. Die Entfernung von
Schutzeinrichtungen ist auf den jeweiligen Arbeitsbereich zu
beschränken. Während der Ausführung von Arbeiten in diesen dann
ungesicherten Bereiche sind die UVV einzuhalten.

## 2.6 Einpreisen von Leistungen aus Vorbemerkungen
Alle Kosten, die durch Leistungsdefinition dieser Vortexte entstehen,
sind vom Bieter in Einheitspreise des Angebots einzurechnen, soweit
nicht im LV eigene Positionen dafür ausgewiesen sind.

## 2.7 Arbeitszeit
Die reguläre Arbeitszeit auf der Baustelle ist werktags im Zeitraum von
07:00 bis 20:00 Uhr festgelegt. Sollten bauablaufbedingt, bzw. aus
Gründen die der Auftragnehmer zu verantworten hat, Arbeiten an Sonn-
Feiertagen erforderlich werden, so ist der Auftragnehmer verpflichtet,
die erforderlichen Genehmigungen auf seine Kosten einzuholen.

## 2.8 An- und Abfahrten
die An- und Abfahrten zur Baustelle, Baustellenbesprechung,
Vorstellungsterminen, sowie zu Abnahmen werden nicht gesondert vergütet
und sind somit in die Einheitspreise einzukalkulieren, es sei denn
in dem nachfolgenden Leistungsverzeichnis sind entsprechende
Positionen für besondere Leistungen abgefragt.

## 2.9 Einsehen Planungsunterlagen
Alle für die Kalkulation erforderlichen Planungsunterlagen können nach
telefonischer Terminvereinbarung eingesehen werden.

## 2.10 Rückfragen
Rückfragen/ Bieteranfragen bei der Angebotsbearbeitung sind an das
Vergabeportal  zu richten.

## 2.11 Alternativangebot
Der Bieter ist verpflichtet, die im Leistungsverzeichnis beschriebenen
Positionen auf Vollständigkeit, fachgerechte Ausführung und Eignung für
die vorgesehene Verbindung mit dem Bauwerk und die zu erwartenden
Beanspruchungen.

Nebenangebote sind nicht zugelassen.

## 2.12 Fabrikatsvorgaben
Sofern Fabrikate, Erzeugnisse oder Hersteller genannt werden, dienen
diese nur der Darstellung des gewünschten Standards. Daher können
gleichwertige Erzeugnisse angeboten werden und zur Verwendung kommen.
Diese sind jedoch im Angebot zu benennen, bzw. in den dafür vorgesehenen
Positionen zu verpreisen. Abweichende Fabrikate dürfen jedoch nur
entsprechend den später freigegebenen Fabrikatslisten verwendet werden.
Werden seitens des Bieters abgeforderte Bietertextergänzungen nicht
ausgefüllt, so gelten die im Langtext angegebenen Fabrikate, Erzeugnisse
oder Hersteller zur Darstellung des gewünschten Standards.

## 2.13 Geltung Einheitspreise
Die Einheitspreise gelten:
- auch für die Ausführung in schwierigen Bereichen und bei
bauablaufbedingten
Arbeitsunterbrechungen
- unabhängig von der Lage der Leistungsunterbringung auf dem
Baugrundstück oder im Objekt, soweit in den einzelnen Positionen keine
Unterscheidungen gemacht werden.

## 2.14 Wortlaut allein verbindlich
Der Wortlaut des vom AG verfassten Leistungsverzeichnisses (Urschrift)
ist allein verbindlich, auch wenn der AN für sein Angebot
selbstgefertigte Abschriften oder Kurzfassungen verwendet hat.

## 2.15 Eventual-, Bedarfs- und Preisanfragepositionen
Soweit im Leistungsverzeichnis Eventual-, (Bedarfs-) und/oder
Preisanfragepositionen aufgeführt sind, darf mit der Ausführung und auch
deren Vorbereitung erst nach besonderer schriftlicher Anordnung des AG
begonnen werden. Der AN ist verpflichtet, die in diesen Positionen
beschriebenen Leistungen nach Aufforderung durch den AG auszuführen. Der
AG kann seine Entscheidung auch noch nach Auftragserteilung treffen.
Dies gilt insbesondere für Positionen, die einer Bemusterung
unterliegen.

## 2.16 Gültigkeit AGBs des AN
Allgemeine Geschäftsbedingungen (AGBs) des AN haben keine Gültigkeit.

## 2.17 Ausführungsfristen
Die Ausführungsfristen (Beginn- und Fertigstellung der Arbeiten) sind
unter Punkt 2.2 der "Projektbeschreibung" benannt.

## 2.18 Ausführungsunterlagen
Nach Auftragsvergabe werden dem AN zur Erstellung der Werk-, Montage-
und Detailpläne folgende Unterlagen zur Verfügung gestellt:

- Ausführungszeichnungen des Ingenieurs in digitaler Form
  (vom AN sind diese auf Vollständigkeit zu überprüfen),
- Grundrisspläne des Architekten in digitaler Form, die der Planung des
Ingenieurs
  zugrunde lagen, soweit erforderlich.

Das Leistungsverzeichnis muss sich auf der Baustelle befinden. Das
Montagepersonal muss mit dem Inhalt vertraut sein.

## 2.19 Prüfung Ausführungsunterlagen durch AN
Die Unterlagen sind vom AN im Hinblick auf seine Belange zu prüfen,
evtl. Einwendungen und Bedenken sind unverzüglich  in jedem Fall vor
Beginn der Leistungen  beim AG anzumelden.
Unterbleibt dieses, so ist der Ausführende selbst für evtl. Fehler
verantwortlich
und kann sich nicht auf die Bauleitung oder Fachplanung berufen.

## 2.20 Montageunterlagen
Von dem AN ist eine Werk- und Montageplanung zu erstellen.
Die Montageunterlagen müssen die Freigabevermerke des AG bzw. dessen
Bevollmächtigten tragen. Auch bei vom AG unterschriebenen und zur
Ausführung ausdrücklich freigegebenen Unterlagen trägt der AN die
Verantwortung und Haftung für die nach den anerkannten Regeln der
Technik unter Einhaltung der gesetzlichen und behördlichen Bestimmungen
fachgerechte Ausführung. Der AN hat die Unterlagen jeweils rechtzeitig
über die Objektüberwachung anzufordern.
Montage- und Detailzeichnungen sind als Prüfungsexemplare 3-fach zu
liefern. Der AG prüft die Exemplare und übergibt ein Exemplar dem AN.
Der AN korrigiert seine Pläne nach diesem geprüften Exemplar und
verteilt Korrekturexemplare an den AG und die NG. Soweit erforderlich,
sind diese Pläne den zuständigen öffentlichen Stellen vorzulegen.
Vom AG oder BÜ vorgegebene erforderliche Änderungen der genehmigten
Montageunterlagen sind vom AN in  eingewolkt  darzustellen und als
Änderung kenntlich zu machen. Wird dadurch die Übersichtlichkeit der
Unterlagen gefährdet, sind neue Unterlagen auf Verlangen der BÜ zu
fertigen und genehmigen zu lassen.

## 2.21 Herbeiführen von Unterlagen/ Muster
Der AN hat alle vom AG oder der Objektüberwachung geforderten amtlichen
Zulassungsbescheide, Prüfzeugnisse, Bauteil- und Materialmuster sowie
Projektunterlagen jeweils unverzüglich und kostenlos beizubringen.

## 2.22 Herbeiführen von Unterlagen für Baugenehmigungsbehörden
Sind für die Ausführungen der Leistung Pläne, Berechnungen und sonstige
Nachweise sowie Prüfzeugnisse zur Vorlage bei den
Baugenehmigungsbehörden erforderlich, so hat der AN diese rechtzeitig
vor Ausführungsbeginn dem AG vorzulegen.

## 2.23 Fachbauleiter AN
Der vom AN benannte Fachbauleiter hat an allen Baubesprechnungen und
Abstimmungsgesprächen teilzunehmen. Ausnahmen sind vorher mit der
Fachbauüberwachung abzustimmen. Der Austausch des Fachbauleiters
und/oder des Obermonteurs darf nur nach Genehmigung der Bauleitung
erfolgen.

## 2.24 Bautagebuch
Der AN hat ein Baustellentagebuch zu führen. Er hat täglich Bericht zu
erstatten über den Fortschritt der Arbeiten, Verzögerungen, insbesondere
Vorkommnisse, Abschluss und Abnahme von Arbeiten, Leistungsmessungen,
Materiallieferungen, Zahl und Qualifikation der am Bau beschäftigten
Arbeitnehmer. Die Tagesberichte sind der Objektüberwachung wöchentlich
in digitaler Form (in pdf Format) zu überstellen.

## 2.25 Baubesprechung
Von den i.d.R. wöchentlichen Baubesprechungen der Objektüberwachung
werden durchlaufend nummerierte Protokolle angefertigt und dem AN
ausgehändigt. Der AN hat den lückenlosen Eingang der Protokolle zu
prüfen und mögliche Einwendungen gegen den Inhalt bei der
Objektüberwachung unverzüglich, spätestens jedoch bei der nächsten
Baubesprechung vorzutragen. Die Teilnahme eines verantwortlichen
Firmenvertreters an den Baubesprechungen erfolgt nur bei Bedarf. Für die
Haupt-TGA-Gewerke ist davon auszugehen, dass dieser Bedarf während der
Ausbauzeit stets besteht. Für untergeordnete Gewerke ist dies im
Einzelfall mit der Bauleitung abzustimmen.

## 2.26 Baustellensauberkeit
Die Baustelle ist Arbeitstäglich besenrein zu hinterlassen. Hierzu
gehört auch der Abtransport von Schutt und sonstige
Verpackungsmaterialien.
Geschieht dies, auch auf mehrfacher Aufforderung nicht, behält sich der
AG die Beseitigung durch Dritte vor. Die anfallenden Kosten werden dem
Verursacher in Abzug gebracht. Kann kein Verursacher ausgemacht werden,
so werden die Kosten anteilig an die Angebotssumme in Abzug gebracht.
Der AN hat das Verpackungsmaterial bauseits gelieferter Stoffe und
Teile, die ihm zum Einbau übergeben werden, ebenfalls als Nebenleistung
zu beseitigen.

## 2.27 Übernachten auf Baustelle
Das Übernachten auf der Baustelle ist weder in Baubüros,
Tagesunterkünften noch in Wohnwagen gestattet. Der AN hat für seine
Beschäftigten, während der Bauzeit, eine nach geltender
Arbeitsstättenrichtlinie entsprechende Pausenunterkunft und ggf.
Reinigungsmöglichkeit zu sorgen.

## 2.28 Haftungsansprüche
Der AN ist verpflichtet, strikt darauf zu achten, dass sämtliche
Vorschriften, die dem Schutz von Personen, Sachen und Rechten dienen,
eingehalten werden. Hieraus erworbene Ansprüche Dritter gehen
ausschließlich zu Lasten des AN.

## 2.29 Rechnungsstellung
Die Abrechnungsarbeiten des AN sind entsprechend dem Baufortschritt
zeitnah durchzuführen. Alle Rechnungen einschl. der Abschlagsrechnungen
sind vom AN durch Abrechnungsunterlagen (Massenabrechnungen und sonstige
Nachweise) zu belegen. Die Massenabrechnungen des AN sind so
aufzustellen, dass sie von der Objektüberwachung und dritter Seite
eindeutig nachvollzogen werden können. Maßangaben sind auch den Plänen
zu entnehmen und, soweit erforderlich, vom AN in die Pläne nachzutragen.
Die Abschlagsrechnungen sind in Form, Ausdrucksweise, Bezeichnung und
Reihenfolge der Positionen des Angebotes und eventueller
Nachtragsangebote in einfacher Ausfertigung einzureichen. Sämtliche
Rechnungsunterlagen sind kumulierend einzureichen. Die Schlussrechnungen
sind in gleicher Form, jedoch 2-fach, beim AG vorzulegen.

## 2.30 Tagelohnarbeiten
Tagelohnarbeiten dürfen nur auf Anordnung von Weisungsberechtigten
ausgeführt werden. Die Tagelohnzettel sind wöchentlich der Bauleitung
zur Sichtung vorzulegen. Später vorgelegte Bescheinigungen können nicht
anerkannt werden. In die angegebenen Lohnsätze sind alle Nebenkosten wie
Werkzeughaltung, Fahrtkosten, Auslösungen, direkte und indirekte
Lohnnebenkosten sowie Unternehmerzuschlag einzurechnen. Stemmstunden
werden als Helferstunden abgerechnet.

## 2.31 Benutzung Gerüste/ Transporteinrichtungen Dritter
Die Mitbenutzung vorhandener Gerüste durch den AN ist direkt zwischen
dem AN und dritten Firmen zu regeln. Kosten werden vom AG nicht
vergütet, zur ordnungsgemäßen Erhaltung und Benutzung der Gerüste sowie
zur Einhaltung der Unfallverhütungsvorschriften ist der AN verpflichtet,
wenn er sich der Gerüste bedient. Alle vom AN benötigten Gerüste, auch
solche, deren Arbeitsbühnen höher als 2m über Gelände oder Fußboden
liegen, sind vom AN in die Einheitspreise einzukalkulieren.
Mitbenutzung von Transporteinrichtungen Dritter:
Die Mitbenutzung von Baukrananlagen, Materialaufzügen u.ä. ist direkt
zwischen AN und dem Dritten zu regeln. Ein Anspruch des AN auf
Mitbenutzung dieser Einrichtungen besteht nicht. Kosten hierfür werden
vom AG nicht vergütet.

## 2.32 Schutz der eigenen Leistung
Der AN hat seine Leistungen gegen schädliche Witterungseinschlüsse aller
Art zu schützen. Schutzmaßnahmen sind vom AN laufend auf ihre
Funktionsfähigkeit zu überprüfen und ggf. zu erneuern.

## 2.33 Baustelleneinrichtung
Die Kosten für die Einrichtung und Räumung der Baustelle und die
Vorhaltung der Baustelleneinrichtung sind in die Einheitspreise des
Angebotes einzukalkulieren.
Der Platz für die Baustelleneinrichtung wird, soweit vorhanden von der
Objektüberwachung zugewiesen. Eine Belegung der Räume innerhalb des
Bauwerks ist nur nach schriftlicher Zuweisung durch die
Objektüberwachung möglich und nur dann, wenn andere am Bau Beteiligte
dadurch nicht behindert werden. Die Zuweisung kann jederzeit widerrufen
werden. Für Aufenthalts- und Lagerräume hat der AN selbst zu sorgen.
Soweit Einrichtungen innerhalb des Neubaus untergebracht werden, sind
der Objektüberwachung Schlüssel zu übergeben.

## 2.34 Baustrom/ Bauwasser
Baustrom und Bauwasseranschlüsse werden im Gewerk Rohbau ausgeschrieben
und zur Nutzung für alle Firmen vorgehalten.

Eine Umlage der Verbrauchskosten, sowie weitere Umlagen sind den
"Besonderen Vertragsbedingungen" zu entnehmen.

## 2.35 Meterrisse/ Höhenfestpunkte
Für die Einmessungen des AN werden je Geschoss vom AG
(Rohbauunternehmer) an bestimmten Punkten Meterrisse gesetzt. Von diesen
Fixpunkten aus hat der AN die für seine Leistungen erforderlichen
Vermessungsarbeiten selbst auszuführen und auszuwerten.

## 2.36 Einsatz von fahrbaren Geräten
Der Einsatz von Geräten aller Art, Fahrzeugen, Bühnen, Kränen, Aufzügen
und dergleichen, darf nur nach Absprache mit der BÜ erfolgen.

Die Notwendigkeit zur Erstelleung von Gerüsten, Absperrungen, etc. wird
über die baustellenbezogene Gefährdungsbeurteilung durch den
Auftragnehmer geregelt.
Resultierende Kosten hierfür, sowie für die Persönliche
Schutzausrichtung (PSA), sind in den Einheitspreisen mit
einzukalkulieren und werden nicht gesondert  vergütet.

## 2.37 Koordination/ Bauangaben
Bei der Erstellung von Bauunterlagen durch den AN ist u. a. die
bisherigen Planungen zu beachten. Der AN ist verpflichtet, sich bzgl.
der Koordination seiner Lieferung und Leistung (LL) mit denen der
anderen am Bau Beteiligten an die Weisungen der Bauüberwachung (BÜ) zu
halten. Die Pflicht des AN zur Koordination seiner LL mit denen seiner
Nachunternehmer (NU) bleibt hiervon unberührt. Der AN wird auch seine
Nebengewerke (NG) unaufgefordert über seine LL so umfassend informieren,
dass bei der Ausführung keine Störung eintritt. Der AN wird alle zur
Erfüllung seines Vertrages notwendigen Nebenleistungen anderer Gewerke
der BÜ rechtzeitig unaufgefordert und detailliert in Art, Umfang und
Reihenfolge angeben und Zeichnungen und/oder Ausführungsarbeiten für
diese Leistungen vorlegen (z. B. Sockel, Fundamente, Anstricharbeiten,
Elektroanlagen).
Besonders wird auf folgendes hingewiesen:

Hinsichtlich der Bauangaben, wie z. B. Durchbrüche, Schlitze, Schächte,
Kanäle, Montageöffnungen, Gewichte etc. wird der AN ab Vertragsabschluss
laufend

a) Die Schlitz- und Durchbruchspläne, Schal- und Werkpläne mit den
tatsächlichen Gegebenheiten auf der Baustelle hinsichtlich
Maßgenauigkeit und Belastbarkeit prüfen, vergleichen, ggf. Korrekturen
darin vornehmen und der BÜ mitteilen.

b) Diese Unterlagen mit seinen Montageunterlagen wechselseitig abstimmen
und evtl. fehlende oder (und korrigierte Bauangaben nachreichen.
Stemmarbeiten dürfen nur nach Abstimmung mit der BÜ vorgenommen werden.
Durchbruchsöffnungen werden nur von der Baufirma wieder geschlossen.

Brandschutzdurchführungen werden durch den AN geschlossen.

## 2.38 Revisionsunterlagen
Mit der Schlußrechnung sind nachfolgende Unterlagen, farbig auf Papier
(1:50) 3-fach, sowie auf Datenträger- USB Stick (pdf und dwg), bestehend
aus Grundrissen, mit Eintragungen aller Dimensionen, technischen Daten,
insbesondere Einstellungswerte, Angaben der eingebauten Fabrikate;
Berechnungen zu Kabeln und Leitungen, Beleuchtung etc. zu übergeben:

- Bestandspläne
- Anlagen- und Funktionsbeschreibung
- Bedienungs- und Wartungsanleitungen mit Prospektmaterial
- Wartungslisten in Form von Checklisten
- Ersatzteillisten
- Verteilungs- und Stromlaufpläne
- Messprotokolle
- Behördliche Prüfbescheinigungen
- Schemata je Anlagenteil
- Laienbeschriftungen/ Stromkreislegende
- Errichterbescheinigung
- Übereinstimmungserklärungen

Die Unterlagen sind je in einem Ordner mit Inhaltsverzeichnis und
beschrifteten Rückenschildern zu übergeben. Die gleiche Struktur ist auf
der CD in Verzeichnisebene umzusetzen.

## 2.39 Installationshöhen
Sämtliche Schalter und Steckdosen sind so zu montieren, dass nach
fertiggestellter Arbeit, falls mit der Bauleitung nicht anders
abgesprochen, folgende Höhen einzuhalten sind:
Schalter:  1,05m
über OK Fertigfussboden
Steckdosen:  0,30m
über OK Fertigfussboden

(soweit keine anderen Angaben vorliegen)

Steckdosen OT-Speicher:  1,35m über OK
Fertigfussboden
Steckdosen UT-Speicher:  0,30m über OK
Fertigfussboden
Steckdosen für Arbeitsplatten (Küche):  1,10m über OK
Fertigfussboden
Steckdosen bei Waschbecken:  1,10m über OK
Fertigfussboden
Feuchtraumsteckdosen a.P.:  1,05m über OK
Fertigfussboden

EDV-Datendosen:  0,30m über OK
Fertigfussboden
SAT / TV-Dosen:  0,30m über
OK Fertigfussboden
Telefonsteckdosen:  0,30m über OK
Fertigfussboden

Wandleuchten:  1,65-2,05m
über OK Fertigfussboden

(soweit keine anderen Angaben vorliegen)
Spiegelleuchten:  1,95m über
OK Fertigfussboden
Sprechstellen:  1,30m
über OK Fertigfussboden
Fluchttürterminal:  1,30m
über OK Fertigfussboden
Handmelder BMA:  1,30m über OK
Fertigfussboden
RWA-Taster:  1,50m
über OK Fertigfussboden
Taster Türschließer:  1,80m über
OK Fertigfussboden

## 2.40 Inbetriebnahme
Vor der Abnahme hat der AN die Anlage(n) in Betrieb zu nehmen und eine
Funktionsprüfung durchzuführen.  Der AN wird besonders auf Einstellung
und Funktion der Sicherheitseinrichtungen achten und Übereinstimmung mit
den Plänen prüfen. Für die Wartung und Bedienung sind alle Schalt- und
Steuergeräte sowie Anlagenteile dauerhaft zu beschriften bzw. zu
beschildern. Die Beschriftung hat den Anlagenteil, dessen Funktion und
evtl. Stellung deutlich zu kennzeichnen.

Die Inbetriebnahme von Anlagen oder Teilen davon geschieht
ausschließlich unter Verantwortung des AN.

Die durch die baubegleitende Qualitätskontrolle/-sicherung aufgezeigten
Mängel sind vom AN nach Aufforderung umgehend (spätestens jedoch
innerhalb eines halben Tages) zu beseitigen und nach derer Beseitigung
schriftlich der Bauleitung mitzuteilen.
Jeder beseitigte Mängelpunkt ist auf dem Protokoll mit Datum und
Unterschrift des Bauleiters des AN zu versehen. Sollte sich bei der
Nachbegehung herausstellen, dass der Mangel trotz der
Beseitigungsmeldung nach wie vor besteht, wird jede weitere
Mängelnachbegehung für den AN kostenpflichtig abgerechnet.

Der AN hat auf Verlangen des AG, soweit und solange es dieser
zweckdienlich erachtet, auch nach Abnahme seine LL in Betrieb zu nehmen
und zu unterhalten und dazu ständig geeignete Fachkräfte gegen
gesonderte Vergütung und der Grundlage der vereinbarten Stundensätze zur
Verfügung zu stellen.

Der AN ist verpflichtet bei Bedarf Teile seiner Anlagen vorzeitig in
Betrieb zu nehmen. Hierzu erforderliche LL der NG oder des AG sind
rechtzeitig vom AN zu veranlassen. Der AN hat Personal für Probeläufe
zur Verfügung zu stellen.

## 2.41 Abnahmen
Für die Vertragsleistung des AN vorgeschriebene oder erforderliche
behördliche und ähnliche Prüfungen, Abnahmen, Gutachten und
Bestätigungen hat der AN zu beantragen und durchführen zu lassen und dem
AG die beanstandungslose Abnahme vor der Abnahme durch den AG
schriftlich nachzuweisen. Die Gebühren von eventuell vom AN zu
vertretende Nachabnahmen trägt der AN komplett (auch für Institutionen).
Seitens der Bauleitung wird kostenfrei eine Vorbegehung, Abnahme und
einmalige Nachbegehung in Anwesenheit des AN durchgeführt.

## 2.42 Nebenleistungen
Vom AN ohne gesonderte Vergütung zu erbringenden Nebenleistungen im
Sinne der VOB/C sind auch:

- Durchführung von Teil- und Gesamttests auf Anforderung
- Nachstemmen von Betondurchbrüchen oder -schlitzen
- Herstellen von Durchbrüchen oder Bohrungen bis 30mm Ø in Wänden und
Decken jeder Bauart
- Einstemmen der Rohdecken in Bereichen von Leitungskreuzungen
- Schallschutzmaßnahmen gegen Durchdringungen nach Außen
- Heranführen von bereits verlegten Kabeln oder Leitungen an vom AN
einzuschließende Verteilungen über kurze Distanzen einschl. Absetzen,
Einführen und Anklemmen
- Kennzeichnen von Leitungsenden, die nicht vom AN selbst angeschlossen
werden
- Einziehen von Zugdrähten in sämtliche vom AN verlegten Leerrohre von
mehr als 3 m Länge
- Anfertigung von Kabellisten und das Kennzeichnen von Anschlussstellen,
die nicht vom AN angeschlossen werden.

## 2.43 Kalkulationshinweise
Alle nachfolgend aufgeführten Punkte sind bei der Angebotsbearbeitung in
die Einzelpositionen einzukalkulieren.
Allgemein Seitens des AN ist eine für den vorgesehenen Verwendungszweck
voll funktionstüchtige Anlage anzubieten.
Sollten in der Ausschreibung bzw. in den Plänen für die Funktion
notwendige Komponenten nicht dargestellt oder beschrieben sein, so sind
sie dennoch im Angebotspreis enthalten. Die funktionstüchtige Leistung
beinhaltet sowohl die Lieferung als auch die Montage des kompletten
Systems.
Die in der Fabrikatsliste bzw. Bau- und Leistungsbeschreibung vom AG
vorgegebenen Qualitätsanforderungen und Fabrikate sind verbindlich.
Abweichende Fabrikate dürfen nur bei vorhandenem Feld  oder
gleichwertig  oder nur entsprechend den freigegebenen Fabrikatslisten
verwendet werden.

Die abgefragten Angaben im Leistungsverzeichnis, wie z. B. Fabrikat/Typ
des Bieters sind zwingend durch den Bieter einzutragen.
Fehlende Eintragungen können zum Ausschluss des Angebotes führen.

Die Einbringung der Komponenten erfolgt in Abstimmung mit dem AG durch
den AN. Die Einbringung ist vor Ort rechtzeitig mit dem AG zu
koordinieren. Die Komponenten sind nach der Einbringung in ausreichender
Weise vor Beschädigung, Verschmutzung und sonstigen Witterungseinflüssen
zu schützen.

## KG440_KG450_LV Elektro_1.0
Datum: 13.11.2025

### Titel 1 KG 440 Starkstromanlagen

#### Untertitel 1.1 KG 442 Eigenstromversorgungsanlagen

##### Abschnitt 1.1.1 KG 4424 Photovoltaikanlagen

*Hinweis: 1. Hinweistext zu 1.1.1*
Auf dem Dach der Turnhalle wird für den Eigenverbrauch
eine Photovoltaikanlage errichtet, bestehend aus 112
Modulen mit einer Leistung von jeweils 415Wp und einer
Gesamtleistung von 46,48 kWp.

Die erforderlichen Wechselrichter der PV-Anlage werden
im Technikraum (Achse H-I/1-2) installiert. Die
Ausrichtung der Module erfolgt mittels Ost-West
Aufständerng. Dabei sind alle Dachaufbauten,
insbesondere Blitzschutz und Dachlichtkuppeln zu
berücksichtigen.
Zur Verkabelung der Module sind entsprechende
Edelstahltrassen mit Deckel auf dem Dach auszuführen.
Die Kabel sind bei Gebäudeeintritt über
Überspannungsschutz zu führen.
Die Leitüngsführung zwischen Dach der Turnhalle und
Technikraum erfolgt über Betonleerrohre.
Die Wechselrichter werden auf einen Verteiler im
gleichen Raum zusammengefasst und mit einer
Stammleitung an die Niederspannungshauptverteilung
angeschlossen.

Die PV-Anlage wird durch einen Rundfunksteuerempfänger
vom Netzbetreiber geforderten Leistungsregelung
gesteuert. Zusätzlich ist eine AC-Trennung mittels
einem Feuerwehr-PV-Schalter geplant. Dieser Schalter
befindet sich in einem geschlossenen AP-Gehäuse mit
Sichtscheibe an der Außenfassade, neben der Eingangstür
zum Technikraum.

**1.1.1.1 PV Module**
Monokristalline Perc HC
High Performance Module
Anzahl der Zellen: 108 monokristalline
Hochleistungszellen
Abmessungen ca.: H: 1.722 x 1.134 x 30 mm
Gewicht: 20,7 kg mit Rahmen
Rahmen: silberner Aluminiumrahmen
Anschlusstyp:Stecker/ Buchse IP68, Stäubli EVo2/ EVo2
steckbar
Bemessungslast (Druck/Sog): 3.600 Pa/ 1600 Pa
Prüflast (Druck/ Sog): 5.400 Pa/ 2.400 Pa
Nennleistung: 415 Wp
Zulässige Betriebstemperatur: -40°C bis +85°C
Systemspannung. 1500 VDC
Rückwertsbestromung IR: 20,0 A
12 Jahre Produktgarantie
25 Jahre Leistungsgarantie
Liefern und betriebsfertig montieren.

Leitfabrikat: DCH Energy GmbH
Typ: DCH-X1/54-415W(R)
oder gleichwertiger Art

Fabrikat und Typ: '....................................
...........................'
Menge: 112,000 St

**1.1.1.2 Wechselrichter**
Wechselrichter wie folgt beschrieben:

Technische Daten:

Eingang (DC):
max. DC-Leistung (cos phi =1): 30.000 W
Max. Eingangsspannung: 1.100 V
MPP-Spannungsbereich/
Bemessungseingangsspannung: 180 V- 960 V / 600 V
Min. Eingangspannung/
Start-Eingangsspannung: 200 V
Max. Eingangstrom Eingang A/ Eingang B: 25 A/ 25 A
Anzahl der unabhängigen MPP-Eingänge/
Strings pro MPP-Eingang: 2/ A: 2, B: 2

Ausgang (AC):
Bemessungsleistung (230V, 50 Hz): 20.000 W
AC-Nennspannung:  3/ N/ PE, 220/ 380 V
  3/ N/ PE, 230/ 400 V
  3/ N/ PE, 240/ 415 V
AC-Netzfrequenz/ Bereich: 50Hz, 60Hz/ -6Hz...+5Hz
Bemessungsfrequenz/
Bemessungsnetzspannung: 50 Hz/ 230 V
Max. Ausgangstrom: 31,9 A
Leistungsfaktor bei Bemessungsleistung: 1
Einspeisephasen/ Anschlussphasen: 3/ 3

Wirkungsgrad:
Max. Wirkungsgrad/ Europ. Wirkungsgrad 98,2 %/ 97,7 %

Schutzeinrichtungen:
Eingangseitige Freischaltstelle: ja
DC-Überspannungsableiter Typ II integriert: ja
DC-Verpolungsschutz: ja
AC-Kurzschlussfestigkeit: ja
Allstromsensitive Fehlerstromschutzeinrichtung: ja
Schutzklasse (nach IEC 62103): I
Überspannungskategorie (nach IEC 60664-1): III

Allgemeine Daten:
Maße ca. (B/H/T): 587/ 515/ 261 mm
Gewicht: 37 kg
Betriebstemperaturbereich: -30°C...+60°C
Eigenverbrauch (Nacht): 1 W
Topologie/ Kühlprinzip: Transformatorlos
Schutzart (nach IEC 60529): IP65
Zulässiger max. Wert für die Feuchte: 100%

Ausstattung:
Schnittstelle: RS485 / WIFI
Multifunktionsrelais: ja
Garantie: 5 Jahre

Liefern und betriebsfertig montieren.

Leitfabrikat:  SofarSolar
Typ:  HYD 20KTL-3PH
oder gleichwertiger Art

Fabrikat und Typ: '....................................
...........................'
Menge: 2,000 St

**1.1.1.3 Solarkabel**
Solarkabel ausgeführt als
1x6 qmm
Außendurchmesser 5,0mm
halogenfrei
doppelt isoliert
chemisch vernetzt
UV-resistent

Liefern und betriebsfertig in Teillängen montieren.
Menge: 1100,000 m

**1.1.1.4 Gitterinne mit Deckel 100mm**
Gitterinne mit Deckel 100mm
Gitterrinne in U-Form aus punktgeschweißten
Stahldrähten, zur horizontalen Verlegung von
Solarkabel. Zertifiziert nach DIN EN 61537 VDE.
Einsetzbar im Außenbereich. Geeignet für direkte und
erhöhte Bodenmontage. Potentialausgleich durchgängig
ohne Zusatzbauteil gewährleistet.

Werkstoff: Stahl, St
Oberfläche: tauchfeuerverzinkt, DIN EN ISO 1461, FT
Profilform: U-Form
Breite: 100 mm
Höhe: 55 mm
Drahtstärke: 3,9 mm
Verbinder: Schnellverbindung
Funktionserhalt: ja
Schraublose Verbinder: ja

einschl. Verbinder, Schrauben, Halterungen für
Flachdächer, Deckel in Teillängen inkl. Zuschnitt
liefern und betriebsfertig montieren.
Menge: 80,000 m

**1.1.1.5 Unterkonstruktion/ Aufständerung**
Unterkonstruktion/ Aufständerung OstWest für v.g. 112
PV- Module mit einer 15° Neigung. Montage auf einer
Stahlfachwerkträgerkonstruktion mit Trapezblechdeckung
mit Gefälledämmung.
Ausrichtung der PV-Anlage 70° Ost/ 250 ° West.
Die Unterkonstruktion/ Aufständerung ist unter der
Berücksichtigung der Wartungswege und
Verschattungsabstände gemäß den beigefügten
Planunterlagen  inkl. der notwendigen Belastierungen
sowie Lastberechnung zu Liefern und betriebsfertig
montieren.

Fabrikat und Typ: '....................................
...........................'
Menge: 1,000 psch

**1.1.1.6 Abstimmung und Koordinierung**
Abstimmungs- und Koordinierungsgespräche zwischen dem
PV Anlagen Errichter und dem Dachdecker, zur Abstimmung
und Positionierung der Tragkonstruktion der PV Anlage.
Menge: 1,000 psch

**1.1.1.7 Elektrischer Anschluss DC/ AC**
Elektrischer Anschluss DC/ AC der montierten
Wechselrichter sowie an zu liefernde Unterverteilung/
Erzeugungsmessungen (Wandlermessung). Der Anschluss
erfolgt auf einer Unterverteilung.
Menge: 1,000 psch

**1.1.1.8 PV-Freischaltstelle mit NA-Schutz**
Freischaltstelle 63 kW/70 kVA mit NA-Schutz und
einem Leistungsschalter, 3-polig, als
Schalteinrichtung. Schutzart: IP 65 nach IEC 60529.
Abmessungen HxBxT ca. 750 x 536 x 276 mm

inkl. Gehäuse und systembedingten Zubehör liefern und
betriebsfertig montieren.

Leitfabrikat: Hensel
Typ: Mi AE 3223
oder gleichwertiger Art

Fabrikat und Typ: '....................................
...........................'
Menge: 1,000 St

**1.1.1.9 PV-Wechselrichtersammler**
Isolierstoffgekapselte Niederspannungs-Schaltgerätekomb
nation in Kastenbauform nach IEC 61439 -2 für
Wandaufbau. Gehäuse müssen zur Montage im Freien
geeignet sein, es sind die klimatischen Ein- und
Auswirkungen auf die Betriebsmittel zu beachten.
Kastenunterteile und -deckel aus schlagfestem
Polycarbonat, halogen- und silikonfrei Farbe RAL 7035,
Deckel transparent mit Schnellverschlüssen für
Werkzeugbetätigung. Brennverhalten gem. IEC 60695-2-11
Glühdrahtprüfung + 960 °C. Maximale Wasseraufnahme von
10 mg nach DIN 53473. Schutzmaßnahme: Schutzisoliert
(Schutzklasse II). Fabrikat: HENSEL Mi-Verteiler.,
Photovoltaik Wechselrichter-Sammler 220 kVA zum
Anschluss von 2 Stück Wechselrichtern 3-phasig.
Schutzart: IP 54 nach IEC 60529. Abmessungen HxBxT 1335
x 986 x 214 mm
Liefern und betriebsfertig montieren.

Leitfabrikatr: Gustav Hensel GmbH
Typ: MI PV 7348
oder gleichwertiger Art.

Fabrikat und Typ: '....................................
...........................'
Menge: 1,000 St

**1.1.1.10 PV-Not-Aus-Schalter**
PV-Not-Aus-Schalter bestehend aus:

- Feuerwehrschalter, PV, 1 Schließer + 1 Öffner,
- AP-Gehäuse mit Sichtscheibe geeignet für Aufnahme
z.B. Feuerwehrschalter,
- Montage an der Außenfassade, neben der Eingangstür
zum Technikraum,
- Aufschaltung an NA-Schutz der PV-Anlage
(AC-Trennung),
- einschl. systembedingten Zubehör, Klein- und
Befestigungsmaterial

Liefern und betriebsfertig montieren
Menge: 1,000 St

**1.1.1.11 ÜSS Generatoranschlusskasten**
ÜSS Generatoranschlusskasten für Wechselrichter mit 4
MPP-Trackern, geeignet zum Schutz der DC-Seite einer
Photovoltaikanlage gemäß EN 51543-32.

MPP1:
2 Eingänge, Anschluss über M25 Kabelverschraubung mit
3x7mm Ø Kabeleinführung. PUSH IN Klemmen 2,5 mm² bis 16
mm² eindrähtig, mehrdrähtig,
mit/ ohne Aderendhülse.
1 Ausgang, Anschluss über M25 Kabelverschraubung mit
3x7mm Ø Kabeleinführung. PUSH IN Klemmen 2,5 mm² bis 16
mm² eindrähtig, mehrdrähtig,
mit/ ohne Aderendhülse.

MPP2 bis 4:
identisch wie MPP1

Max. Stringspannung Uoc: 1000V
Kombi-Ableiter Klasse/Typ I + II mit Signalkontakt
Anschluss des Signalkontaktes über Kabelverschraubungen
(8-12mm Ø) max. Leiterquerschnitt: 1.5mm²
Anschluss der Funktionserde über Kabelverschraubungen
(8-12mm Ø) Leiterquerschnitt: 16-25mm²
Schutzart: IP65
Alles eingebaut in ein glasfaserverstärktes
Kunststoffgehäuse Maße HxBxT: 330x372x175 mm
Zulassung gemäß
Niederspannungs-Schaltgerätekombinationen IEC
61439-1:2011 und EN 61439-2:2011

Liefern und betriebsfertig montieren.

Leitfabrikat: Weidmüller
Typ: PVN DC 2I 2O 4MPP SPD1R CG 11
oder gleichwertiger Art

Fabrikat und Typ: '....................................
...........................'
Menge: 1,000 St

**1.1.1.12 Aufzug/ Transport**
Pauschalpreis für Aufzug und Transport der kompletten
Dachanlage auf das Dach (OK= ca. 9,80m).
Menge: 1,000 psch

**1.1.1.13 Antrag EVU**
Antrag beim zuständigem Netzversorger im Bezug auf die
PV-Anlage (Niederspannungssrichtlinie) einreichen.
Vorbereitung aller nötigen Unterlagen zur Anmeldung der
Photovoltaikanlage. Einreichung aller Unterlagen beim
Netzbetreiber.
Abstimmung einer gemeinsamen Inbetriebnahme mit dem
Netzbetreiber.
Menge: 1,000 psch

#### Untertitel 1.2 KG443 Niederspannungsschaltanlagen

##### Abschnitt 1.2.1 KG4431 Niederspannungshauptverteilung

*Hinweis: 1. Hinweistext zu 1.2.1*
Die Betriebsmittelkennzeichnung ist auf jedem Gerät
vorzusehen. Die Kennzeichnung muss dauerhaft sein. Die
Betriebsmittelkennzeichnungen und Aufschriften müssen
in Übereinstimmung mit der Bezeichnung in den
Revisionsunterlagen erfolgen. Gleiches gilt für Reihen-
und sonstige Klemmen.
In den Verteilungen ist eine Blech- oder
Kunststofftasche zur Aufbewahrung der revidierten
Verteilungspläne vorzusehen. Bei Einbaugeräten für
Installationsverteiler und Schaltanlagen ist jeweils
eine einheitliche Bauform eines Fabrikates zu
verwenden. Alle Geräteanschlüsse sind auf
Abgangsklemmen zu führen. Bei sämtlichen Einbaugeräten
sind die erforderlichen Klemmen mit in die Gerätepreise
einzukalkulieren, eine gesonderte Vergütung für
Abgangs- bzw. Verbindungsklemmen erfolgt nicht.
Die Kosten für die anteilige Verdrahtung und
Verdrahtungskanäle bis zur Klemmleiste in
Installationskleinverteilern, Schaltanlagen und
Rangierverteilern sind mit den Einheitspreisen
abgegolten.

Bei der Kalkulation der Verteilung ist der Anschluss
aller zu- und abgehenden Leitungen inkl.
Kleinmaterialien für die Schaltschrankeinführung, das
Absetzen, Einführen und Auflegen auf die entsprechenden
Klemmen mit einzukalkulieren.

**1.2.1.1 Hauptverteilung NSHV**
Hauptverteilung NSHV bestehend aus:

- Wandschrank, IP44, SK II, geeignet für Aufnahme
Cu-Sammelschienensystem und
NH-Sicherungs-Lastschaltleiste
- 3 Stück NH-Sicherungs-Lastschaltleiste NH00 (für
folgende Abgänge: GHV, PV-Schrank, Reserve)

In dem Schrank ist eine Platzreserve für spätere
Einbauten von 30 % bezogen auf freie Verteilerreihen
(bereits z.T. belegte Reihen werden als Reserveplatz
nicht berücksichtigt ) vorzusehen. Die Verteilung ist
nach den letztgültigen VDE-Vorschriften auszuführen.
Die Sicherungseinsätze sind je nach Belastung
auszuwählen.

Die Kosten für den Anschluß aller an- und abgehenden
Kabel inkl. Kabelabfangungen, Kabelschuhe und allen
erfoderlichen Klein-Klemm und Befestigungsmaterialien,
sind in die Kosten der Verteilung einzurechnen und
werden nicht besonders vergütet.

Schaltanlage komplett zusammengebaut und
anschlussfertig verdrahtet, werkseitig stückgeprüft
nach DIN EN 60439 Teil 1.

einschl. allem erforderlichen Zubehör zu liefern,
montieren und betriebsfertig anschließen

Fabrikat und Typ: '....................................
...........................'
Menge: 1,000 St

##### Abschnitt 1.2.2 KG4431 Wandlermessschrank

*Hinweis: 1. Hinweistext zu 1.2.2*
Die Betriebsmittelkennzeichnung ist auf jedem Gerät
vorzusehen. Die Kennzeichnung muss dauerhaft sein. Die
Betriebsmittelkennzeichnungen und Aufschriften müssen
in Übereinstimmung mit der Bezeichnung in den
Revisionsunterlagen erfolgen. Gleiches gilt für Reihen-
und sonstige Klemmen.
In den Verteilungen ist eine Blech- oder
Kunststofftasche zur Aufbewahrung der revidierten
Verteilungspläne vorzusehen. Bei Einbaugeräten für
Installationsverteiler und Schaltanlagen ist jeweils
eine einheitliche Bauform eines Fabrikates zu
verwenden. Alle Geräteanschlüsse sind auf
Abgangsklemmen zu führen. Bei sämtlichen Einbaugeräten
sind die erforderlichen Klemmen mit in die Gerätepreise
einzukalkulieren, eine gesonderte Vergütung für
Abgangs- bzw. Verbindungsklemmen erfolgt nicht. Die
Kosten für die anteilige Verdrahtung und
Verdrahtungskanäle bis zur Klemmleiste in
Installationskleinverteilern, Schaltanlagen und
Rangierverteilern sind mit den Einheitspreisen
abgegolten.

Bei der Kalkulation der Verteilung ist der Anschluss
aller zu- und abgehenden Leitungen inkl.
Kleinmaterialien für die Schaltschrankeinführung, das
Absetzen, Einführen und Auflegen auf die entsprechenden
Klemmen mit einzukalkulieren.

Die Wandlermessschrank ist für eine Genehmigung bei dem
lokalen EVU (Westfalen Weser Netz) vorzulegen.

Erforderliche Abstimmungen bzw. Rücksprachen mit dem
lokalen EVU sind bei der Kalkulation einzurechnen.

**1.2.2.1 Wandlermessschrank**
Wandlermessschrank bestehend aus:

- Wandlermessschrank
- Zählerwechselplatte
- Wandler Einbaufeld,
- Cu-Schienen System
- Kombiableiter T1+T2+T3 4P
- Kabelanschlusskasten
- EHZ Einbaufeld
- NH2 Sicherungselement
- Hauptschalter 250A 3P
- D02 Sicherungssockel 3-polig inkl. Sicherungseinsätze
- LS-Automat 16A (Steuerungsspannung)
- Wandlersätze (Beistellung durch das EVU)

Die Kosten für den Anschluß aller an- und abgehenden
Kabel inkl. Kabelabfangungen, Kabelschuhe und allen
erfoderlichen Klein-Klemm und Befestigungsmaterialien,
sind in die Kosten der Verteilung einzurechnen und
werden nicht besonders vergütet.

Schaltanlage komplett zusammengebaut und
anschlussfertig verdrahtet, werkseitig stückgeprüft
nach DIN EN 60439 Teil 1.

liefern und betriebsfertig montieren

Leitfabrikat: Hager
Typ: FP93W8N-R / FP93W8N-L
oder gleichwertiger Art

Fabrikat und Typ: '....................................
...........................'
Menge: 1,000 St

#### Untertitel 1.3 KG 444 Niederspannungsinstallationsanlag

##### Abschnitt 1.3.1 KG 4441 Kabel und Leitungen

*Hinweis: 1. Hinweistext zu 1.3.1*
Zur Kalkulation der nachfolgenden Kabel- und Leitungen
sind, wenn nicht weiter beschrieben, folgende
Verlegearten zu Grunde zu legen:

60 % in Kabelrinnen/ Kabelhalterungen
30 % in Installationsrohr
10 % in Unterputzverlegung

Die verwendeten Kabel und Leitungen mit Funktionserhalt
E30 bzw. E90 müssen auf die jeweiligen Verlege- und
Befestigungssysteme im Bezug auf ihre Typprüfung
abgestimmt sein. Die jeweiligen Prüfzeugnisse sind vor
Beginn der Baumaßnahme der Bauleitung vorzulegen.

Folgende Mengen dienen als die Verkabelung
(Leitungsnetze) des Gewerkes MSR/ RLT.
Die Verkabelung erfolgt nach Werks- und Montageplanung
des AN Gewerk MSR/ RLT:
NHXMH-J 1x16 = 15m
NHXMH-J 3x1,5 = 2800m
NHXMH-J 4x1,5 = 100m
NHXMH-J 5x2,5 = 1300m
J-H(St)H 2x2x0,8 = 900m
J-H(St)H 2x2x0,6 = 1600m
CAT 7 = 100m

**1.3.1.1 NHXMH-J 1x6**
Installationsleitung DIN VDE 0250-204 (VDE 0250-204)
NHXMH-J 1 x 6, liefern und in Teillängen installieren.
Menge: 300,000 m

**1.3.1.2 NHXMH-J 1x16**
Installationsleitung DIN VDE 0250-204 (VDE 0250-204)
NHXMH-J 1 x 16, liefern und in Teillängen
installieren.
Menge: 200,000 m

**1.3.1.3 NHXMH-J 1x25**
Installationsleitung DIN VDE 0250-204 (VDE 0250-204)
NHXMH-J 1 x 25, liefern und in Teillängen
installieren.
Menge: 70,000 m

**1.3.1.4 NHXMH-J 3x1,5**
Installationsleitung DIN VDE 0250-204 (VDE 0250-204)
NHXMH-J 3 x 1,5, liefern und in Teillängen
installieren.
Menge: 3400,000 m

**1.3.1.5 NHXMH-J 3x2,5**
Installationsleitung DIN VDE 0250-204 (VDE 0250-204)
NHXMH-J 3 x 2,5, liefern und in Teillängen
installieren.
Menge: 4000,000 m

**1.3.1.6 NHXMH-J 4x1,5**
Installationsleitung DIN VDE 0250-204 (VDE 0250-204)
NHXMH-J 4 x 1,5, liefern und in Teillängen
installieren.
Menge: 1750,000 m

**1.3.1.7 NHXMH-J 5x1,5**
Installationsleitung DIN VDE 0250-204 (VDE 0250-204)
NHXMH-J 5 x 1,5, liefern und in Teillängen
installieren.
Menge: 600,000 m

**1.3.1.8 NHXMH-J 5x2,5**
Installationsleitung DIN VDE 0250-204 (VDE 0250-204)
NHXMH-J 5 x 2,5, liefern und in Teillängen
installieren.
Menge: 2100,000 m

**1.3.1.9 NHXMH-J 7x1,5**
Installationsleitung DIN VDE 0250-204 (VDE 0250-204)
NHXMH-J 7 x 1,5, liefern und in Teillängen
installieren.
Menge: 80,000 m

**1.3.1.10 NHXMH-J 3x4**
Installationsleitung DIN VDE 0250-204 (VDE 0250-204)
NHXMH-J 3 x 4, liefern und in Teillängen
installieren.
Menge: 150,000 m

**1.3.1.11 NHXMH-J 5x4**
Installationsleitung DIN VDE 0250-204 (VDE 0250-204)
NHXMH-J 5 x 4, liefern und in Teillängen
installieren.
Menge: 100,000 m

**1.3.1.12 NHXMH-J 5x6**
Installationsleitung DIN VDE 0250-204 (VDE 0250-204)
NHXMH-J 5 x 6, liefern und in Teillängen
installieren.
Menge: 60,000 m

**1.3.1.13 N2XCH 5x16**
*** Bedarfsposition ohne GB
Installationsleitung DIN VDE 0250-204 (VDE 0250-204)
N2XCH 5 x 16, liefern und in Teillängen
installieren.
Menge: 1,000 m

**1.3.1.14 N2XCH 4x50/25**
Installationsleitung DIN VDE 0250-204 (VDE 0250-204)
N2XCH 4 x 50/25, liefern und in Teillängen
installieren.
Menge: 60,000 m

**1.3.1.15 N2XCH 4x70/35**
Installationsleitung DIN VDE 0250-204 (VDE 0250-204)
N2XCH 4 x 70/35, liefern und in Teillängen
installieren.
Menge: 30,000 m

**1.3.1.16 NYY-J 3x2,5**
Installationsleitung DIN VDE 0276-603 (VDE 0276-603)
NYY-J 3 x 2,5, liefern und in Teillängen installieren.
Menge: 200,000 m

**1.3.1.17 NYY-J 5x2,5**
Installationsleitung DIN VDE 0250-204 (VDE 0250-204)
NYY-J 5 x 2,5, liefern und in Teillängen installieren
Menge: 100,000 m

**1.3.1.18 NYY-J 5x4**
*** Bedarfsposition ohne GB
Installationsleitung DIN VDE 0276-603 (VDE 0276-603)
NYY-J 5 x 4, liefern und in Teillängen installieren.
Menge: 1,000 m

**1.3.1.19 NYY-J 5x16**
Installationsleitung DIN VDE 0276-603 (VDE 0276-603)
NYY-J 5 x 16, liefern und in Teillängen installieren.
Menge: 70,000 m

**1.3.1.20 Steuerleitung 4x1**
*** Bedarfsposition ohne GB
Flexible Leitung zur festen Verlegung, JZ-500, 4 x 1,
liefern und in Teillängen installieren.
Menge: 1,000 m

**1.3.1.21 J-H(St)H 2x2x0,8**
Installationskabel, symmetrisch, DIN VDE 0815 (VDE
0815), J-H(St)HY, 2 x 2 x 0,8 Bd, liefern und in
Teillängen installieren.
Menge: 1400,000 m

**1.3.1.22 J-H(St)H 4x2x0,8**
Installationskabel, symmetrisch, DIN VDE 0815 (VDE
0815), J-H(St)HY, 4 x 2 x 0,8 Bd, liefern und in
Teillängen installieren.
Menge: 200,000 m

**1.3.1.23 J-H(St)H 6x2x0,8**
*** Bedarfsposition ohne GB
Installationskabel, symmetrisch, DIN VDE 0815 (VDE
0815), J-H(St)H, 6 x 2 x 0,8 Bd, liefern und in
Teillängen installieren.
Menge: 1,000 m

**1.3.1.24 J-H(St)H 2x2x0,6**
Installationskabel, symmetrisch, DIN VDE 0815 (VDE
0815), J-H(St)H, 2 x 2 x 0,6 Bd, liefern und in
Teillängen installieren.
Menge: 1750,000 m

**1.3.1.25 A2Y(L2)Y, 2x2x0,8**
Installationskabel, symmetrisch, DIN VDE 0815 (VDE
0815), A2Y(L2)Y, 2 x 2 x 0,8 Bd, liefern und in
Teillängen installieren.
Menge: 250,000 m

**1.3.1.26 A2Y(L2)Y, 4x2x0,8**
Installationskabel, symmetrisch, DIN VDE 0815 (VDE
0815), A2Y(L2)Y, 2 x 2 x 0,8 Bd, liefern und in
Teillängen installieren.
Menge: 100,000 m

**1.3.1.27 KNX-Leitung**
Installationskabel, Farbe: Grün, halogenfrei,
symmetrisch, DIN VDE 0815 (VDE 0815), EIB-H(ST)H 2 x 2
x 0,8, liefern und in Teillängen installieren.
Menge: 500,000 m

**1.3.1.28 A-2Y(L)2Y 20x2x0,8**
*** Bedarfsposition ohne GB
Installationskabel, DIN VDE 0816 (VDE 0816), A-2Y(L)2Y,
20 x 2 x 0,8, liefern und in Teillängen installieren.
Menge: 1,000 m

##### Abschnitt 1.3.2 KG 4442 Unterverteiler

*Hinweis: 1. Hinweistext zu 1.3.2*
Die Betriebsmittelkennzeichnung ist auf jedem Gerät
vorzusehen. Die Kennzeichnung muß dauerhaft sein. Die
Betriebsmittelkennzeichnungen und Aufschriften müssen
in Übereinstimmung mit der Bezeichnung in den
Revisionsunterlagen erfolgen. Gleiches gilt für Reihen-
und sonstige Klemmen. In den Verteilungen ist eine
Blech- oder Kunststofftasche zur Aufbewahrung der
revidierten Verteilungspläne vorzusehen. Bei
Einbaugeräten für Installationsverteiler und
Schaltanlagen ist jeweils eine einheitliche Bauform
eines Fabrikates zu verwenden. Alle Geräteanschlüsse
sind auf Abgangsklemmen zu führen. Bei sämtlichen
Einbaugeräten sind die erforderlichen Klemmen mit in
die Gerätepreise einzukalkulieren, eine gesonderte
Vergütung für Abgangs- bzw. Verbindungsklemmen erfolgt
nicht. Die Kosten für die anteilige Verdrahtung und
Verdrahtungskanäle bis zur Klemmleiste in
Installationskleinverteilern, Schaltanlagen und
Rangierverteilern sind mit den Einheitspreisen
abgegolten.

Bei der Kalkulation der Verteilung ist der Anschluß
aller zu- und abgehenden Leitungen inkl.
Kleinmaterialien für die Schaltschrankeinführung, das
Absetzen, einführen und Auflegen auf die entsprechenden
Klemmen mit
einzurechnen.

**1.3.2.1 Gebäudehauptverteiler GHV**
Standschrank, IP44, SK II, von 3 bis 6 Felder,
12-reihig

Höhe installiertes Produkt bis ca. 1950 mm inkl. 100mm
Sockel
Breite installiertes Produkt von ca. 800 mm bis ca.
1500mm
Tiefe installiertes Produkt ca. 275 mm

Material des Gehäuses  Stahlblech
Werkstoff  Stahl
inkl. Verteilerfelder mit insg. von 432 bis 864
Platzeinheiten zur Aufnahme von nachfolgenden
Reiheneinbaugeräten: Die Bestückung ist separat
angefragt.

In dem Schrank ist eine Platzreserve für spätere
Einbauten von 30 % bezogen auf freie Verteilerreihen
(bereits z.T. belegte Reihen werden als Reserveplatz
nicht berücksichtigt ) vorzusehen. Die Verteilung ist
nach den letztgültigen VDE-Vorschriften auszuführen.
Die Sicherungseinsätze sind je nach Belastung
auszuwählen. Die Verteilung ist kompl. mit den
nachfolgenden Einbaukomponenten einschl. allem
erforderlichen Zubehör zu liefern, montieren und
betriebsfertig anzuschließen, inkl. Anschluss aller
abgehenden Kabel und Leitungen.

Schaltanlage komplett zusammengebaut und
anschlussfertig verdrahtet, werkseitig stückgeprüft
nach DIN EN 60439 Teil 1.

liefern und betriebsfertig montieren

Fabrikat und Typ: '....................................
...........................'
Menge: 1,000 St

**1.3.2.2 Lasttrennschalter 160A**
Lasttrennschalter für die Montage auf Hutschiene;
Drehantrieb direkt am Gerät im AUS-Zustand mit einem
Vorhängeschloss verriegelbar; Gewährleistet das Ein-
und Ausschalten unter Last und eine
Sicherheitstrennfunktion in allen
Niederspannungsstromkreisen.

Bemessungsbetriebsspannung Ue:  380/415 V
Nennstrom:  160 A
Polanzahl:  4 P
Verriegelbar:  ja
Liefern und betriebsfertig montieren.
Menge: 1,000 St

*Hinweis: 1. Hinweistext zu Normalposition 1.3.2.3*
Energiemessung der MSR-Schrank

**1.3.2.3 Vierleiter-Universal-Messgerät**
Schutzklasse II; 50/60Hz
L - N: 196...255V AC,
inkl. Stromwandler
inkl.  Zubehör

Hersteller Janitza
Typ UMG 96L
oder gleichwertig, liefern und betriebsfertig
montieren.

Fabrikat und Typ: '....................................
...........................'
Menge: 1,000 St

**1.3.2.4 Energiezähler 3-phasig**
Energiezähler zur 4-Quadrantenmessung mit folgenden
Genauigkeitsklassen: Wirkenergie Class B nach DIN EN
50470-3, Wirkleistung Class 1 nach IEC 62053-21,
Wirkleistung Class 1 nach IEC 61557-12 und
Blindleistung Class 2 nach IEC 62053-23. Der
Zweirichtungszähler wird ab Werk MID zertifiziert (ein
Plombierset im Lieferumfang enthalten) und enthält
einen rücksetzbaren Teilzähler. Zur Messung von
Energiebezug- und Energielieferung in allen
Netzsystemen geeignet. 2 Tarifzählungen über 230 V AC
ansteuerbar und Ausgabe über 2 Impulsausgänge
konfigurierbar. Digitales Display mit Beleuchtung zur
Anzeige von bezogener und gelieferter Wirk- (kWh) und
Blindenergie (kvarh) für alle Tarife. Zusätzlich werden
je Außenleiter die Echtzeitmesswerte für Wirkleistung
(kW), Blindleistung (kvar), Scheinleistung (kVA),
Spannung (V), Strom (A), Leistungsfaktor, Frequenz (Hz)
und Tarif in einer Auflösung bis zu 9 Stellen inklusive
zwei Nachkommastellen angezeigt. Über Impulsausgang
werden die Messwerte für bezogene und gelieferte
Wirk-(kWh) und Blindenergie(kvarh) so wie die bezogene
Wirkenergie (kWh) für Tarif 1 und Tarif 2 ausgegeben.
Alle Messwerte und Energiewerte für Tarif1 und Tarif2
können zusätzlich über eine IR-Schnittstelle ausgegeben
werden. Verdrahtungsfehler und Anschlussfehler werden
angezeigt und die Messdaten werden periodisches
abgespeichert.

Bussystem: MODBUS
Anzahl Module: 4
Anschlussart: Direktanschluss
Messsystem: Direktmessung
Frequenzmessbereich: 45 - 65 Hz
Genauigkeitsklasse: B
IP-Klasse (Ingress Protection): IP20
Betriebstemperatur: -25 - 55 °C
Lager-/Transporttemperatur: -25 - 70 °C
Leistungsaufnahme VA: 2 VA

liefern und betriebsfertig montieren.

Fabrikat und Typ: '....................................
...........................'
Menge: 1,000 St

**1.3.2.5 NH Trenner 00**
NH Sicherungslasttrenner, Größe 00 bis 160A, zur
Montage auf Hutschiene, inkl. Sicherungseinsätze und
anteilliger Verdrahtung, liefern und betriebsfertig
montieren.
Menge: 1,000 St

**1.3.2.6 D02-Sicherungssockel 3-polig**
D02-Sicherungsunterteil mit Abdeckung für
Hutschienenmontage. Geeignet für Sicherungseinsätze und
Hülsen-Pass Einsätze nach DIN VDE 0636-3.
Frequenz: 50 Hz
Gesamtverlustleistung unter Nennstrom: 28,5 W
Bemessungsbetriebsspannung Ue: 400 V
Anzahl der Pole: 3
Montageart: DIN-Schiene
Nennstrom für Sicherungseinsätze:
2/4/6/10/13/16/20/25/35/50/63/80 A

inkl. erforderlichen Schraubkappen,
Sicherungseinsätzen, Passringen und Haltefedern
liefern und betriebsfertig montieren
Menge: 16,000 St

**1.3.2.7 D02-Sicherungssockel 1 polig**
D02-Sicherungsunterteil mit Abdeckung für
Hutschienenmontage. Geeignet für Sicherungseinsätze und
Hülsen-Pass Einsätze nach DIN VDE 0636-3.
Frequenz: 50 Hz
Gesamtverlustleistung unter Nennstrom: 28,5 W
Bemessungsbetriebsspannung Ue: 400 V
Anzahl der Pole: 1
Montageart: DIN-Schiene
Nennstrom für Sicherungseinsätze:
2/4/6/10/13/16/20/25/35/50/63/80 A

inkl. erforderlichen Schraubkappen,
Sicherungseinsätzen, Passringen und Haltefedern
liefern und betriebsfertig montieren
Menge: 5,000 St

**1.3.2.8 RCD 40/4/0,03 A 4-polig**
Fehlerstromschutzschalter DIN 43 880 und DIN VDE 0664
Teil 1 für Wechsel- und pulsierende Gleichfehlerströme,

Nennfehlerstrom 0,03 A, Nennstrom 40 A, 4-polig, 400 V
AC. Liefern und betriebsfertig montieren.
Menge: 7,000 St
DIN 276-1: 4442

**1.3.2.9 RCD 63/4/0,03 A 4-polig, Typ B**
Fehlerstromschutzschalter DIN 43 880 und DIN VDE 0664
Teil 1 allstromsensitiv Typ B, Nennfehlerstrom 0,03 A,
Nennstrom 63 A, 4-polig, 400 V AC.
Menge: 1,000 St
DIN 276-1: 4442

**1.3.2.10 FI/ LS 16A 30mA Typ A**
Fehlerstrom-Leitungsschutzschalter nach DIN EN 60898-1,
VDE 0641-11, am Abgang bis 20 A und am Zugang bis 63 A.
Berührungsschutz DIN VDE 0106 Teil 100, Test-Taste. Mit
VDE Zeichen. Geeignet zum nachträglichen Anbau von
Zusatzeinrichtungen. Beschriftungsmöglichkeit direkt am
Gerät. Bemessungsbetriebsspannung Ue: 240 V
Art des Differenzialschutzes: A
Empfindlichkeit: 30 mA
Nennstrom: 16 A
Auslösercharakteristik: B
Nennabschaltvermögen: 6 kA
Frequenz: 50 Hz

liefern und betriebsfertig montieren
Menge: 6,000 St

**1.3.2.11 Leitungsschutzschalter 1-polig 10A**
*** Bedarfsposition ohne GB
Leitungsschutzschalter nach DIN VDE 0641 Teil 11/8.92,
Berührungsschutz IP2x nach DIN VDE 0106 Teil 100 mit
VDE Zeichen. LS mit zeitverzögertem thermischen
Auslöser für Überlastschutz und elektromagnetischer
Auslöser für Kurzschlussschutz. Geeignet zum
nachtraeglichen Anbau von Zusatzeinrichtungen.
Beschriftungsmöglichkeit direkt am Gerät
Bemessungsbetriebsspannung Ue: 230/400 V
Nennstrom: 10 A
Auslösercharakteristik: B
Nennabschaltvermögen: 6 kA
Polanzahl: 1 P
Isolationsspannung: 500 V
Anzahl Module: 1
Anschlussart: Schraubtechnik

liefern und betriebsfertig montieren
Menge: 1,000 St

**1.3.2.12 Leitungsschutzschalter 1-polig 16A**
Leitungsschutzschalter nach DIN VDE 0641 Teil 11/8.92,
Berührungsschutz IP2x nach DIN VDE 0106 Teil 100 mit
VDE Zeichen. LS mit zeitverzögertem thermischen
Auslöser für Überlastschutz und elektromagnetischer
Auslöser für Kurzschlussschutz. Geeignet zum
nachtraeglichen Anbau von Zusatzeinrichtungen.
Beschriftungsmöglichkeit direkt am Gerät
Bemessungsbetriebsspannung Ue: 230/400 V
Nennstrom: 16 A
Auslösercharakteristik: B
Nennabschaltvermögen: 6 kA
Polanzahl: 1 P
Isolationsspannung: 500 V
Anzahl Module: 1
Anschlussart: Schraubtechnik

liefern und betriebsfertig montieren
Menge: 70,000 St

**1.3.2.13 Hilfskontakt**
Hilfskontakt (1S + 1Ö) zum Anbau an vorgenannten
Leitungsschutzschalter.

Nennstrom: 6 A
Anzahl Module: 0,5

Isolationsspannung: 4000 V

Anschlussart: Schraubtechnik
Menge: 24,000 St

**1.3.2.14 Leitungsschutzschalter 3-polig 16A**
Leitungsschutzschalter nach DIN VDE 0641 Teil 11/8.92,
Berührungsschutz IP2x nach DIN VDE 0106 Teil 100 mit
VDE Zeichen. LS mit zeitverzögertem thermischen
Auslöser für Überlastschutz und elektromagnetischer
Auslöser für Kurzschlussschutz. Geeignet zum
nachtraeglichen Anbau von Zusatzeinrichtungen.
Beschriftungsmöglichkeit direkt am Gerät
Bemessungsbetriebsspannung Ue: 230/400 V
Nennstrom: 16 A
Auslösercharakteristik: B
Nennabschaltvermögen: 6 kA
Polanzahl: 3 P
Isolationsspannung: 500 V
Anzahl Module: 3
Anschlussart: Schraubtechnik

liefern und betriebsfertig montieren
Menge: 4,000 St

**1.3.2.15 Schutzkontaktsteckdose REG**
Reiheneinbaugerät REG als Schutzkontaktsteckdose zum
Einbau in v. Verteilung, 2- polig 16 A, 250 V AC,
liefern und betriebsfertig montieren.
Menge: 1,000 St

**1.3.2.16 Wochenschaltuhr**
Digitale Wochenzeitschaltuhr mit integrierter
Bluetooth-Schnittstelle zur App-Programmierung mit
Smartphone oder Tablet. Potenzialfreie Wechselkontakte
zur zeitabhängigen Steuerung von Betriebsmitteln.
Programmierung von Tages-, Wochen-, Ferien-, Impuls-,
Zyklus- und Zufallsprogrammen mit bis zu 120
Speicherplätzen. Hohe Sicherheit durch plombierbare
Klarsichtabdeckung und Zugriffsschutz über PIN-Code.
LED-Last bis 500 W schaltbar. Hinterleuchtetes Display
und automatische Umstellung von Sommerzeit/Winterzeit.

Normen: EN 60730-2-7, EN-301 489-17, EN-300 328,
EN-62479, EN 50581
Anzahl Kanäle: 1
Funktion: Wochenprogramm
Genauigkeit: ± 0,5 s / 24h
Maximale Anzahl Programme: 120
Maximale Schaltleistung: 4000 W
Maximaler Schaltstrom: 16 A
Minimalste Umschaltzeit: 1
Schutzart: Gehäuse IP20
Zählertyp: digital

liefern und betriebsfertig montieren.
Menge: 1,000 St

**1.3.2.17 Dämmerungsschalter**
Dämmerungsschalter 2 Kanal bis 20 kLx über einen
separaten Außenfühler oder einem Komfort
Dämmerungsschalter wird die aktuelle Helligkeit
gemessen. Zur Einstellung des Schwellwertes gibt es für
jeden Kanal einen Drehregler und einen Bereichsschalter
(2..200Lx oder 200 bis 20000Lx). Die integrierten
Schaltkontakte werden in Abhängigkeit vom gemessenen
und eingestellten Helligkeitswert verzögert ein- und
ausgeschaltet. Bei der Einstellung Testbetrieb erfolgt
das Schalten unverzögert. Das Gerät verfügt pro Kanal
über eine Handbedienung welche es ermöglicht den
Ausgang dauerhaft ein- oder auszuschalten.

- mit 2 Potenziometern zur Feineinstellung der
Ansprechhelligkeit und Empfindlichkeit
- Einschalthelligkeit bei Dämmerung einstellbar
- mit Umschalter Automatik/Test
- mit zwei Umschaltern EIN/AUS/Messbereich 1/2
- mit einem potenzialfreien Schaltkontakt pro Kanal
- Leitungslänge zwischen Dämmerungsschalter und
Helligkeitsfühler max. 50 m
- Leitungslänge zwischen 2 Dämmerungsschaltern max. 50
m
- Anschluss für Helligkeitsfühler
- mit Schraubklemmen
- zur Montage auf DIN-Hutschiene

Technische Merkmale
Betriebsspannung  230 V~ +10%/-15%
Frequenz  50/60 Hz
Schaltstrom AC1  16 A
max. Schaltleistung bei 250 V AC
Leistungsaufnahme (Betrieb)  1,5 VA
230 V Glüh- und Halogenlampen  2300 W
Leuchtstofflampen unkompensiert  2000 W
Leuchtstofflampen parallelkompensiert  1000 W
Leuchtstofflampen mit EVG  1000 W
Kompaktleuchtstofflampen  10 x 20 W
Messbereich Helligkeit  2 . 200 lx
Einschaltverzögerung  30 s
Ausschaltverzögerung  30 s
Breite Reiheneinbaugerät (REG)  4 TE

inkl. Aussenfühler, liefern und betriebsfertig
montieren
Menge: 1,000 St

**1.3.2.18 Installationsrelais 16A/ 230V**
Installationsrelais zur Impulssteuerung von
Stromkreisen bis max. 16 A, nach EN 61095 und DIN VDE
0637-3 sowie Berührungsschutz nach DIN VDE 0106 Teil
100. Mit Kontaktstellungsanzeige durch Anzeigefenster,
integriertes Beschriftungsfeld und geeignet zum
nachträglichen Anbau von Zusatzeinrichtung.
Nennstrom: 16 A
Betriebsnennspannung Wechselstrom: 230 V
Steuerspannung Wechselstrom: 230 V
Anzahl Module: 1
Betriebstemperatur: -10 bis 50 °C
Anschlussquerschnitt bei flexiblem Leiter: 1 - 6mm²
Anschlussquerschnitt bei starrem Leiter: 1 - 10mm²
Kontaktart: 2S/ 2Ö

liefern und betriebsfertig montieren
Menge: 3,000 St

**1.3.2.19 Überspannungsableiter 4 polig**
3-poliger Kombi-Ableiter für 230/400 V- TN C-Systeme
mit Fernmeldekontakt, Breite 4TE
Ableiter Typ 1 + Typ 2 nach EN 61643-11
Anwendungsoptimierter Einsatz in kompakten
Elektroinstallationen
Funkenstrecken-Technologie mit Folgestrombegrenzung
Defektanzeige
Höchste Dauerspannung: 255 V AC
Schutzpegel: <= 1,5 kV
Blitzstoßstrom (10/350): 37,5 kA

liefern und betriebsfertig montieren
Menge: 1,000 St

##### Abschnitt 1.3.3 KG 4443 Verlegesysteme

*Hinweis: 1. Hinweistext zu 1.3.3*
Die Montage der Kabelbahnen hat in Koordination mit den
anderen haustechnischen Gewerken zu erfolgen.
Das Trassennetz der Kabelrinnen ist auch so für die
Installationen der Gewerke Elektrotechnik und für die
schwachstromtechnischen Leitungssysteme zu
dimensionieren, dass nur ein einheitliches System zur
Ausführung kommt.

Es dürfen nur systemgebundene Formstücke verwendet
werden. Die Bemessung der Kabelträgersysteme ist derart
vorzusehen, dass eine unzulässige Erwärmung der
Leitungen/Kabel z. B. durch hohe Dauerbelastung
ausgeschlossen ist. Die Anordnung und Dimensionierung
(sowohl in Bezug auf Abmessungen als auch auf
Tragfähigkeit) der Kabelbahnen muss gewährleisten, dass
grundsätzlich nicht mehr als 60% ihres
Fassungsvermögens mit Leitungen/Kabeln belegt sind.

Alle horizontalen Kabelrinnen sind durch einen
Trennsteg mit der Teilung 1/3 zu 2/3 für die gemeinsame
Verlegung von Stark- und Schwachstromleitungen
vorzusehen.
Die Kabelbahnen sind den örtlichen Verhältnissen am
Montageort entsprechend an stabilen Wandauslegern oder
Hängestielen mit Auslegern zu montieren. Ausführung und
Abstand der Konsolen bzw. Hängestiele ist derart zu
wählen, dass auch voll belastete Kabelträgersysteme
noch horizontal liegen und sich nicht durchbiegen.

Die Kabelbahnen sind derart anzubringen, dass für das
Einlegen der Kabel und Leitungen seitlich und darüber
genügend Platz verbleibt, bei der Kreuzung mit
Lüftungskanälen, anderen Medienleitungen oder
Unterzügen kann der Abstand über Oberkante Kabelrinne
nötigenfalls auf etwa 10 cm verringert werden.

Die Befestigungen der Aufhängungen dürfen nur mit vom
Institut für Bautechnik Berlin zugelassenen
Metall-Spreizdübeln oder gleichwertig erfolgen.
Schnittstellen sind mit Kaltverzinker zu behandeln.

Alle Kabelrinnen und -pritschen sind durchgehend in den
Potentialausgleich einzubeziehen und zu erden.

In Räumen mit abgehängter Decke können Leitungen, die
zur Versorgung desselben dienen oberhalb der
Zwischendecke, ordentlich befestigt und rechtwinklig zu
den Außenwänden in Sammelbügeln oder Sammelhaltern
verlegt werden.

Die Herstellerangaben bezüglich Befestigung und
maximaler Belegung sind einzuhalten.

**1.3.3.1 Kabelrinne, 100x60mm**
Kabelrinne feuerverzinkt (bandverzinkt), aus gelochtem
und gekanntetem
Stahlblech, 1,0 mm Materialstärke, 100 mm Bahnbreite,
60 mm Kantenhöhe,
einschl. Verbindern, Schrauben, Wandausleger,
Hängestiele in Teillängen inkl. Zuschnitt liefern und
betriebsfertig montieren.
Menge: 50,000 m

**1.3.3.2 Kabelrinne, 100x60mm (Mittenabhängung, Trapezbefestigung)**
Kabelrinne feuerverzinkt (bandverzinkt), aus gelochtem
und gekanntetem
Stahlblech, 1,0 mm Materialstärke, 100 mm Bahnbreite,
60 mm Kantenhöhe,
einschl. Verbindern, Schrauben, Mittenabhängungen für
Kabelrinne, Gewindestangen, Trapezbefestigungen in
Teillängen inkl. Zuschnitt
liefern und betriebsfertig montieren.
Menge: 70,000 m

**1.3.3.3 Kabelrinne, 200x60mm**
Kabelrinne feuerverzinkt (bandverzinkt), aus gelochtem
und gekanntetem
Stahlblech, 1,0 mm Materialstärke, 200 mm Bahnbreite,
60 mm Kantenhöhe,
einschl. Verbindern, Schrauben, Wandausleger,
Hängestiele in Teillängen inkl. Zuschnitt liefern und
betriebsfertig montieren.
Menge: 70,000 m
DIN 276-1: 4443

**1.3.3.4 Kabelrinne, 300x60mm**
Kabelrinne feuerverzinkt (bandverzinkt), aus gelochtem
und gekanntetem
Stahlblech, 1,0 mm Materialstärke, 300 mm Bahnbreite,
60 mm Kantenhöhe,
einschl. Verbindern, Schrauben, Wandausleger,
Hängestiele in Teillängen inkl. Zuschnitt liefern und
betriebsfertig montieren.
Menge: 15,000 m

**1.3.3.5 Kabelrinne, 400x60mm**
Kabelrinne feuerverzinkt (bandverzinkt), aus gelochtem
und gekanntetem
Stahlblech, 1,0 mm Materialstärke, 400 mm Bahnbreite,
60 mm Kantenhöhe,
einschl. Verbindern, Schrauben, Wandausleger,
Hängestiele in Teillängen inkl. Zuschnitt liefern und
betriebsfertig montieren.
Menge: 100,000 m

**1.3.3.6 Trennsteg**
Trennsteg aus feuerverzinkten Stahlbleh, Schraubbar in
v.g. Kabelrinnen, einschl.  Schrauben in Teillängen
inkl. Zuschnitt liefern und betriebsfertig montieren.
Menge: 300,000 m

**1.3.3.7 Steigleiter H 60mm B 200mm**
Steigleiter, Sprossenabstand 300 mm, aus bandverzinktem
Stahl DIN EN 10346, Seitenhöhe mind. 60 mm, Breite min
d. 200 mm.
Menge: 30,000 m
DIN 276-1: 444

**1.3.3.8 Steigleiter H 60mm B 400mm**
Steigleiter, Sprossenabstand 300 mm, aus bandverzinktem
Stahl DIN EN 10346, Seitenhöhe mind. 60 mm, Breite min
d. 400 mm.
Menge: 10,000 m
DIN 276-1: 444

**1.3.3.9 C-Profilschiene**
Profilschiene
Profilschiene gelocht, Schlitzweite 17mm 150x35x18

Material: Stahl
Oberfläche: bandverzinkt
Abmessung BxH: 35 x 18 mm
Materialstärke: 1,25 mm
Länge: 150 mm
Schlitzweite: 17 mm

Belastungwerte (statische Werte):
Statischer Wert A: 0,876 cm²
Statischer Wert ly: 0,406 cm
Statischer Wert lz: 1,807 cm
Statischer Wert Wy: 0,413 cm³
Statischer Wert Wz: 1,033 cm³

einschl. Schrauben, in Teillängen inkl. Zuschnitt
liefern und betriebsfertig montieren.
Menge: 20,000 St

**1.3.3.10 Bügelschelle 16-22**
Bügelschelle passend zur Steigetrasse aus zuvor
beschriebenen Positionen. Spannbereich 16-22 mm.
Liefern
und montieren.
Menge: 80,000 St

**1.3.3.11 Bügelschelle 28-52**
Bügelschelle passend zur Steigetrasse aus zuvor
beschriebenen Positionen. Spannbereich 28-52 mm.
Liefern
und montieren.
Menge: 60,000 St

**1.3.3.12 Kabelklammer 1x8 Leitungen Metall**
Kabelklammer aus Metall
zur Leitungsbefestigung von bis zu 15 Leitungen
liefern und in abgehängten Decken montieren.
Menge: 300,000 St

**1.3.3.13 Kabelklammer 2x8 Leitungen Metall**
Kabelklammer aus Metall
zur Leitungsbefestigung von bis zu 30 Leitungen
liefern und in abgehängten Decken montieren.
Menge: 300,000 St

**1.3.3.14 Kabelklammer 1x8 Leitungen Kunststoff**
Kabelklammer aus Kunststoff Halogenfrei zur
Leitungsbefestigung von bis zu 1x8 Leitungen liefern
und in abgehängten Decken montieren.
Menge: 200,000 St

**1.3.3.15 Kabelklammer 2x8 Leitungen Kunststoff**
Kabelklammer aus Kunststoff Halogenfrei zur
Leitungsbefestigung von bis zu 2x8 Leitungen liefern
und in abgehängten Decken montieren.
Menge: 200,000 St

**1.3.3.16 Sammelhalter 15 Leitungen Metall**
Sammelhalter aus Metall für Wand- und Deckenmontage,
hohe mechanische Standfestigkeit auch im Brandfall. Zur
sicheren Montage oberhalb von Brandschutzdecken
geeignet. Zur Leitungsbefestigung von bis zu 15
Leitungen.
Material, Stahl, bandverzinkt, liefern und in
abgehängten Decken montieren.
Menge: 300,000 St

**1.3.3.17 Sammelhalter 30 Leitungen Metall**
Sammelhalter aus Metall für Wand- und Deckenmontage,
hohe mechanische Standfestigkeit auch im Brandfall. Zur
sicheren Montage oberhalb von Brandschutzdecken
geeignet. Zur Leitungsbefestigung von bis zu 30
Leitungen.
Material, Stahl, bandverzinkt, liefern und in
abgehängten Decken montieren.
Menge: 300,000 St

**1.3.3.18 Kunststoffpanzerrohr M25**
Kupa-Stangenrohr M25, halogenfrei
mit 2 Schnappschellen je Meter, einschl. Bögen und
Muffen
in Teillängen inkl. Zuschnitt liefern und fertig
montieren
Menge: 500,000 m

**1.3.3.19 Kunststoffpanzerrohr M32**
Kupa-Stangenrohr M32, halogenfrei
mit 2 Schnappschellen je Meter, einschl. Bögen und
Muffen
in Teillängen inkl. Zuschnitt liefern und fertig
montieren
Menge: 300,000 m

**1.3.3.20 Kunststoffpanzerohr M40**
Kupa-Stangenrohr M40, halogenfrei
mit 2 Schnappschellen je Meter, einschl. Bögen und
Muffen
in Teillängen inkl. Zuschnitt liefern und fertig
montieren
Menge: 10,000 m

**1.3.3.21 Leitungsführungskanal Kunststoff 60/110**
Leitungsführungskanal Kunststoff, Abmessungen: H 60 mm
x B 110 mm
Farbe: Reinweiß
bestehend aus komplett übergreifendem Oberteil, gut
zugänglichem Unterteil mit Bodenlochung. Inklusive
Schnitte und Gehrungsschnitte für Innen uns Außenecken
betriebsfertig liefern und montieren.
Menge: 10,000 m

**1.3.3.22 Leitungsführungskanal Kunststoff 60/230**
Leitungsführungskanal Kunststoff, Abmessungen: H 60 mm
x B 230 mm
Farbe: Reinweiß
bestehend aus komplett übergreifendem Oberteil, gut
zugänglichem Unterteil mit Bodenlochung. Inklusive
Schnitte und Gehrungsschnitte für Innen uns Außenecken
betriebsfertig liefern und montieren.
Menge: 10,000 m

**1.3.3.23 Alupanzerrohr M25**
Aluminium-Stangenrohr M25
mit 2 Schnappschellen je Meter, einschl. Bögen und
Muffen
in Teillängen inkl. Zuschnitt liefern und fertig
montieren
Menge: 150,000 m

**1.3.3.24 Alupanzerrohr M32**
Aluminium-Stangenrohr M32
mit 2 Schnappschellen je Meter, einschl. Bögen und
Muffen
in Teillängen inkl. Zuschnitt liefern und fertig
montieren
Menge: 50,000 m

**1.3.3.25 Alupanzerrohr M40**
Aluminium-Stangenrohr M40
mit 2 Schnappschellen je Meter, einschl. Bögen und
Muffen
in Teillängen inkl. Zuschnitt liefern und fertig
montieren
Menge: 30,000 m

**1.3.3.26 Installationsrohr FBY M 25**
Installationsrohr FBY M 25 einschl.
Befestigungsmaterial u. Zugdraht liefern u. auf
Rohbetonboden oder in Wandschlitz fertig in Teillängen
verlegen.
Menge: 2000,000 m

**1.3.3.27 Installationsrohr FBY M 32**
Installationsrohr FBY M 32 einschl.
Befestigungsmaterial u. Zugdraht liefern u. auf
Rohbetonboden oder in Wandschlitz fertig in Teillängen
verlegen.
Menge: 800,000 m

**1.3.3.28 Installationsrohr FBY M 40**
Installationsrohr FBY M 40 einschl.
Befestigungsmaterial u. Zugdraht liefern u. auf
Rohbetonboden oder in Wandschlitz fertig in Teillängen
verlegen.
Menge: 100,000 m

**1.3.3.29 Installationsrohr FBY M 63**
Installationsrohr FBY M 63 einschl.
Befestigungsmaterial u. Zugdraht liefern u. auf
Rohbetonboden oder in Wandschlitz fertig in Teillängen
verlegen.
Menge: 15,000 m

*Hinweis: 1. Hinweistext zu Normalposition 1.3.3.30*
Es sind die entsprechenden Vorgaben der
Tragwerksplanung während der Verlegearbeiten von
Leerrohren im Beton zu befolgen. Diese werden vor
Beginn der Arbeiten zur Verfügung gestellt.
Dabei handelt es sich um Vorgaben, wie die vertikale
Verlegung jeweils in der Mitte der Betonwand sowie die
Einhaltung der entsprechenden Abstände zwischen den
Leerrohren.

**1.3.3.30 FFKUS-Rohr flex M 25 / Betoninstallation**
Elektroinstallationsrohr DIN EN 61386-22, Maße DIN EN
60423, nicht flammenausbreitend, aus Kunststoff mit
Kunststoffmantel, UV-sabilisiert, mit hochgleitfähiger
Innenschicht, doppelwandig, innen gewellt, außen glatt,
biegsam, Außendurchmesser 25 mm, Klassifizierungscode
43412, Druckfestigkeit schwer,  Schlagfestigkeit
mittel, Dauergebrauchs- und Installationstemperatur
min. -25°C max. +60°C, Liefern und betriebsfertig,
inkl. Befestigung (verrödeln), Muffen und sonstigen
Formteilen auf Rohdecke verlegen.
Menge: 200,000 m

*Hinweis: 1. Hinweistext zu Normalposition 1.3.3.31*
Es sind die entsprechenden Vorgaben der
Tragwerksplanung während der Verlegearbeiten von
Leerrohren im Beton zu befolgen. Diese werden vor
Beginn der Arbeiten zur Verfügung gestellt.
Dabei handelt es sich um Vorgaben, wie die vertikale
Verlegung jeweils in der Mitte der Betonwand sowie die
Einhaltung der entsprechenden Abstände zwischen den
Leerrohren.

**1.3.3.31 FFKUS-Rohr flex M 32 / Betoninstallation**
Elektroinstallationsrohr DIN EN 61386-22, Maße DIN EN
60423, nicht flammenausbreitend, aus Kunststoff mit
Kunststoffmantel, UV-sabilisiert, mit hochgleitfähiger
Innenschicht, doppelwandig, innen gewellt, außen glatt,
biegsam, Außendurchmesser 32 mm, Klassifizierungscode
43412, Druckfestigkeit schwer,  Schlagfestigkeit
mittel, Dauergebrauchs- und Installationstemperatur
min. -25°C max. +60°C, Liefern und betriebsfertig,
inkl. Befestigung (verrödeln), Muffen und sonstigen
Formteilen auf Rohdecke verlegen.
Menge: 950,000 m

**1.3.3.32 Brüstungskanal 130/70**
Wand- und Brüstungskanal, 2-zügig, Stahlblechunterteil,
einschl. Trennstege und Stahlblechdeckel ca. 80 mm
breit, Farbe : reinweiß Abmessungen ca. 130 x ca. 70,
2-zügig Komplett mit Trennsteg und Kanaloberteil
liefern und betriebsfertig montieren.
Menge: 10,000 m

**1.3.3.33 Formteil Brüstungskanal**
Formteile (Innenck, Außeneck, Fachwinkel, Endkappe,
etc.) für v.g. Brüstungskanal liefern und
betriebsfertig montieren.
Menge: 2,000 St

##### Abschnitt 1.3.4 KG 4444 Installationen

*Hinweis: 1. Hinweistext zu 1.3.4*
Alle nachstehend aufgeführten Schalter und Steckdosen
sind mittels Krallen u. Schrauben in den Gerätedosen zu
befestigen. Es sollen soweit möglich, keine
Abzweigdosen, sondern nur Schalterabzweigdosen
verwendet werden.
Die  erforderlichen u.P. Schalterdosen bzw.
Hohlwanddosen sowie die erforderlichen Autputz-Gehäuse
(auch Mehrfachdosen) und Kabeleinführungen  sind
inklusive Stemm- bzw. Fräsarbeiten sowie mit
Mehrfachabdeckplatten anzubieten.
Alle Schalterwippen, Steckdosen- und Geräteabdeckungen,
unter Putz, als auch auf Putz, sind mit
"Beschriftungsschild" hinter Klarsichtabdeckung
einschl. gedrucktem Kennzeichnungsschild mit
vollständigen Stromkreisnummern auszurüsten. Die
Beschriftung ist in den Einheitspreisen mit
einzukalkulieren.
Sämtliche Bedieneinheiten zum Schalten von
Beleuchtungskörper sind gemäß ASR mit Glimmlampen
auszustatten. Diese sind in den Einheitspreisen mit
einzukalkulieren und werden nicht gesondert vergütet.

Leitfabrikat Hersteller: Gira
Leitfabrikat Typ: Standard Reinweiß; SY55; glänzend
oder gleichwertiger Art

**1.3.4.1 Unter Putz Dose Winddicht**
Gerätedose Winddicht, zur Instalation in Außenwänden,
DIN VDE 0606 als Unterputzdose DIN 49073 aus
Isolierstoff, für Schraubbefestigung, Innendurchmesser
58mm, als tiefe Ausführung, liefern und betriebsfertig
montieren.
Menge: 5,000 St

**1.3.4.2 Unter Putz Dose**
Gerätedose, zur Instalation in Innwänden, DIN VDE 0606
als Unterputzdose DIN 49073 aus Isolierstoff, für
Schraubbefestigung, Innendurchmesser 58mm, als tiefe
Ausführung, liefern und betriebsfertig montieren.
Menge: 45,000 St

**1.3.4.3 Unter Putz Dose mit Klemmraum**
Gerätedose, zur Instalation in Innwänden, DIN VDE 0606
als Unterputzdose DIN 49073 aus Isolierstoff, für
Schraubbefestigung, Innendurchmesser 58mm, als
Installationsdose mit Klemmraum, liefern und
betriebsfertig montieren.
Menge: 3,000 St

**1.3.4.4 Hohlraumdose**
Gerätedose DIN VDE 0606 als Hohlraumdose zum Einbau in
Leichtbauwänden,  DIN 49073 aus Isolierstoff, für
Schraubbefestigung, Innendurchmesser 58mm, als tiefe
Ausführung, liefern und betriebsfertig montieren.
Menge: 40,000 St

**1.3.4.5 Betoneinbaudose**
Geräteverbindungsdose DIN VDE 0606-1 und DIN 49073, aus
Kunststoff, Durchmesser 60 mm, Tiefe 77 mm, Schutzart:
IP 3X DIN EN 60529, einschl. Befestigungsstutzen zum
Anschluß von Rohren, auf
Schalung gegen Eindringen von Beton abdichten. und nach
Baufortschritt montieren.
Menge: 60,000 St

**1.3.4.6 Betoneinbaudose mit Klemmraum**
Geräteverbindungsdose mit seitlichen Klemmraum, DIN VDE
0606-1 und DIN 49073, aus Kunststoff, Durchmesser 60
mm, Tiefe 94 mm, Schutzart:
IP 3X DIN EN 60529, einschl. Befestigungsstutzen zum
Anschluß von Rohren, auf
Schalung gegen Eindringen von Beton abdichten. und nach
Baufortschritt montieren.
Menge: 4,000 St

**1.3.4.7 Betonbau Wand- und Deckenkrümmer 30°, für M25 Rohre**
Betonbau, Wand- und Deckenkrümmer 30°  für M25 Rohre,
mit Putzhaut  2-teilig, 72 x 35 x 78 mm

Wand- und Deckenkrümmer 30° für Betonbauinstallation,
Ortbeton,
Befestigung auf Schalung

Wand-Deckenkrümmer zum Verbinden von
Installationsrohren M25 oder als Wand- bzw.
Deckenauslass, aus Kunststoff, zur Schalungsseite mit
Putzhaut verschlossen, mit Stützelementaufnahme Ø 20 mm
für die Installation zur Gegenschalung

Sichtbare Fläche nach dem Ausschalen Ø 28 mm, Länge 72
mm, Breite 35 mm, Tiefe 78 mm, flammwidrig nach DIN EN
60695 bis 650° C, halogenfrei nach DIN VDE 0604-2-100,
für Betonbauinstallation Ortbeton

einschl. Befestigungsstutzen zum Anschluß von Rohren,
Befestigungszubehöre an der Bewehrung, auf Schalung
gegen Eindringen von Beton abdichten. und nach
Baufortschritt montieren.
Menge: 50,000 St

**1.3.4.8 Betonbau Wand- und Deckenkrümmer 30°, für M32 Rohre**
Betonbau, Wand- und Deckenkrümmer 30°  für M32 Rohre,
mit Putzhaut  2-teilig, 80 x 41 x 83 mm

Wand- und Deckenkrümmer 30° für Betonbauinstallation,
Ortbeton,
Befestigung auf Schalung

Wand-Deckenkrümmer zum Verbinden von
Installationsrohren M32 oder als Wand- bzw.
Deckenauslass, aus Kunststoff, zur Schalungsseite mit
Putzhaut verschlossen, mit Stützelementaufnahme Ø 20 mm
für die Installation zur Gegenschalung

Sichtbare Fläche nach dem Ausschalen Ø 35 mm, Länge 80
mm, Breite 41 mm, Tiefe 83 mm, flammwidrig nach DIN EN
60695 bis 650° C, halogenfrei nach DIN VDE 0604-2-100,
für Betonbauinstallation Ortbeton

einschl. Befestigungsstutzen zum Anschluß von Rohren,
Befestigungszubehöre an der Bewehrung, auf Schalung
gegen Eindringen von Beton abdichten. und nach
Baufortschritt montieren.
Menge: 120,000 St

**1.3.4.9 Betonbau UP-Verbindungskasten**
Betonbau, UP-Verbindungskasten 175 x 120 x 64 mm,
2-teilig
Verbindungskasten für Betonbauinstallation, Ortbeton,
Befestigung auf Schalung
Betonbaudose, Ausführung als Betonbau-Schalungskasten,
aus Kunststoff, mit innenliegendem Deckel als
Klebe-Befestigungsfläche, mit vier Stahlnägeln und
Sollbruchstellen zum Nagelentzug, mit vier
Langlochdomen zur Deckelbefestigung
Länge 175 mm, Breite 120 mm, Tiefe 64 mm
Kombinationseinführungen mit Ausbrechöffnungen für
Elektroinstallationsrohre (14 x M20/25 und 4 x
M20/25/32), Ausbrechöffnungen für
Elektroinstallationsrohre (2 x M20), Schutzart IP 30
nach DIN EN 60529, flammwidrig nach DIN EN 60695 bis
650° C, halogenfrei nach DIN VDE 0604-2-100, für
Betonbauinstallation Ortbeton

einschl. Befestigungsstutzen zum Anschluß von Rohren,
Befestigungszubehöre an der Bewehrung, auf Schalung
gegen Eindringen von Beton abdichten. und nach
Baufortschritt montieren.
Menge: 2,000 St

**1.3.4.10 Gerätedose BR Kanal**
Geräteeinbaudose zur Montage in Brüstungskanal zum
Aufstecken und Verriegeln aus Isolierstoff, zum Einbau
von Standardgeäten, liefern und betriebsfertig
montieren.
Menge: 16,000 St

**1.3.4.11 Abzweigkasten 80x80**
Abzweigkasten 80x80mm aus Isolierstoff  inkl. Klemmen
in Stecktechnik, 5-polig 2,5 qmm und
Kabelverschraubungen liefern, montieren und verdrahten.
Menge: 130,000 St

**1.3.4.12 Abzweigkasten 104x104mm**
Abzweigkasten 104x104mm aus Isolierstoff
inkl. Klemmen in Stecktechnik, 5-polig 4 qmm und
Kabelverschraubungen
liefern, montieren und verdrahten.
Menge: 40,000 St

**1.3.4.13 AP Gehäuse**
1 fach Aufputz Gehäuse, passend zum Schalterprogramm
zur Aufnahme von Unterputz Komponenten, inkl.
Befestigungsschrauben und Abdeckrahmen, liefern und
betriebsfertig montieren.
Menge: 10,000 St

**1.3.4.14 Steckdose**
Installationseinsatz als Schutzkontaktsteckdose zum
Einbau in Gerätedose, mit anteiligen Rahmenmaterial, 2-
polig 16 A, 250 V AC, mit
Kinderschutz, Anschlussklemmen als  Verbindungsklemmen,
liefern und betriebsfertig montieren.

Fabrikat und Typ: '....................................
...........................'
Menge: 50,000 St

**1.3.4.15 Wechselschalter**
Installationseinsatz als Wechselschalter zum Einbau in
Gerätedose, mit anteiligen Rahmenmaterial, 10 A, 250 V
AC, mit  Anschlussklemmen als Verbindungsklemmen,
liefern und betriebsfertig montieren.

Fabrikat und Typ: '....................................
...........................'
Menge: 5,000 St

**1.3.4.16 Wipptaster**
Installationseinsatz als Wipptaster / Wechsler zum
Einbau in Gerätedose, mit anteiligen Rahmenmaterial, 10
A, 250 V AC, Anschlussklemmen als  Verbindungsklemmen,
liefern und betriebsfertig montieren.

Fabrikat und Typ: '....................................
...........................'
Menge: 1,000 St

**1.3.4.17 Jalousietaster**
Installationseinsatz als Jalousietaster, verriegelt zum
Einbau in Gerätedose, mit anteiligen Rahmenmaterial, 10
A, 250 V AC, Anschlussklemmen als  Verbindungsklemmen,
liefern und betriebsfertig montieren.

Fabrikat und Typ: '....................................
...........................'
Menge: 16,000 St

**1.3.4.18 Schnurrauslassdose**
Installationseinsatz als Schnurrauslassdose zum Einbau
in Gerätedose, mit anteiligen Rahmenmaterial, 10 A, 250
V AC, Anschlussklemmen als  Verbindungsklemmen, liefern
und betriebsfertig montieren.
Menge: 15,000 St

**1.3.4.19 Blindabdeckung**
Installationseinsatz als Blindabdeckung zum Einbau in
Gerätedose, mit anteiligen Rahmenmaterial,
Anschlussklemmen als  Verbindungsklemmen, liefern und
betriebsfertig montieren.
Menge: 5,000 St

**1.3.4.20 Schlüsseltaster**
Installationseinsatz als Schlüsseltaster mit zwei
Taststellungen zum Einbau in Gerätedose, mit anteiligen
Rahmenmaterial,  mit Einbau von bauseitig gestellten
Halbzylinder, 10 A, 250 V AC, Anschlussklemmen als
Verbindungsklemmen, liefern und betriebsfertig
montieren.

Fabrikat und Typ: '....................................
...........................'
Menge: 1,000 St

**1.3.4.21 Kupplung Jalousiemotor**
Anschluskupplung für Jalousiemotor STAK 3, IP 44, zum
Anschluss von Kabel bis 1,5 qmm. Liefern und
betriebsfertig, inkl. Anschluss einer flexiblen Leitung
montieren.
Menge: 14,000 St

**1.3.4.22 Präsenzmelder Einbau Flur Master 2 SK**
1-Kanal-Präsenzmelder mit zwei simultan arbeitenden
Relaisausgängen, die eine Aufteilung auf
unterschiedliche Phasen ermöglichen.
Die Schaltkanäle schließen bei Ausfall der
Betriebsspannung des Melders, somit bleibt die
Beleuchtung an, solange die beiden Phasen der Leuchten
mit Strom versorgt sind. Ausführung als Master-Gerät
zum Einbau in GK Decke.

Spannung : 110 - 240 V AC 50 / 60 Hz
Abmessungen : DE= Ø 117 x 100 mm
Technische daten Technische Daten
Typische Leistungsaufnahme : ca. 0,5  W
Erfassungsbereich : vertikal 360°
Reichweite : max. Ø 40 m quer max. Ø 20 m frontal
Überwachte Fläche bei tangentialer Bewegung : 250 m² /
2,5 m Montagehöhe
Montagehöhe min./max./empfohlen: 2,4 m / 2,6 m / 2,5 m
Schutzart/-klasse : DE= IP20 / Klasse II AP= IP20 /
Klasse II
Umgebungstemperatur : -25 °C bis +50 °C
Gehäuse : Polycarbonat, UV-beständig
 Kanal 1 (Lichtsteuerung potentialfrei)
Schaltleistung : 2300 W, cos  = 1  1150 VA, cos  =
0,5  300 W LED
Kontaktart : 2x µ-Kontakt, potentialfreier Öffner/NC
mit vorlaufendem Wolfram-Kontakt
Nachlaufzeit : 15 s - 30 min, Impuls
Einschaltschwelle : 10 - 2000 Lux
Liefern und betriebsfertig montieren.

beispielhafter Hersteller:  BEG
beispielhafter Typ:  PD4-M-TRIO-K-3P-DE
oder gleichwertiger Art

Fabrikat und Typ: '....................................
...........................'
Menge: 3,000 St

**1.3.4.23 Präsensmelder Einbau Flur Slave**
Slave-Gerät speziell für Korridore. Zur Erweiterung des
Erfassungsbereiches eines Master-Gerätes zum Einbau in
GK Decke. Schaltimpuls zum Master-Gerät bei erkannter
Bewegung unabhängig von der Umgebungshelligkeit.

Spannung : 110 - 240 V AC 50 / 60 Hz
Abmessungen : UP= Ø 97 x 84 mm
Technische daten Technische Daten
Typische Leistungsaufnahme : ca. 0,2  W
Erfassungsbereich : vertikal 360°
Reichweite : max. Ø 40 m quer max. Ø 20 m frontal
Überwachte Fläche bei tangentialer Bewegung : 250 m² /
2,5 m Montagehöhe
Montagehöhe min./max./empfohlen: 2,4 m / 2,6 m / 2,5 m
Schutzart/-klasse : AP= IP54 / Klasse II DE= IP20 /
Klasse II UP= IP20 / Klasse II
Umgebungstemperatur : -25 °C bis +50 °C
Gehäuse : Polycarbonat, UV-beständig
Impulsabstand: 2 oder 9 s
Liefern und betriebsfertig montieren.

beispielhafter Hersteller:  BEG
beispielhafter Typ:  PD4-S-K-AP
oder gleichwertiger Art

Fabrikat und Typ: '....................................
...........................'
Menge: 2,000 St

**1.3.4.24 Präzenzmelder Einbau Master HLK**
Präsenzmelder mit kreisförmigem Erfassungsbereich zum
Einbau in GK Decke
Ein Kanal zum Schalten von Licht
Ein zusätzlicher potentialfreier Kontakt für HKL
Ausführung als Master-Gerät
Werkseinstellung 10 min und 500 Lux (15 min HKL)
Schaltung im Nulldurchgang

Spannung : 110 - 240 V AC 50 / 60 Hz
Abmessungen : UP= Ø 98 x 65 mm DE= Ø 80 x 85 mm
Technische Daten
Typische Leistungsaufnahme : ca. 0,5  W
Erfassungsbereich : vertikal 360°
Reichweite : max. Ø 10 m quer max. Ø 6 m frontal max. Ø
4 m sitzende Tätigkeit
Überwachte Fläche bei tangentialer Bewegung : 79 m² /
2,5 m Montagehöhe
Montagehöhe min./max./empfohlen: 2 m / 5 m / 2,5 m
Schutzart/-klasse : AP= IP20 / Klasse II UP= IP20 /
Klasse II DE= IP20 / Klasse II
Umgebungstemperatur : -25 °C bis +50 °C
Gehäuse : Polycarbonat, UV-beständig
 Kanal 1 (Lichtsteuerung)
Schaltleistung : 2300 W, cos  = 1  1150 VA, cos  =
0,5  300 W LED  max. Einschaltspitzenstrom Ip (20 ms) =
165 A max. Einschaltspitzenstrom Ip (200 µs) = 800 A
Kontaktart : 1x µ-Kontakt, Schließer/NO mit
vorlaufendem Wolfram-Kontakt
Nachlaufzeit : 15 s - 30 min, Impuls
Einschaltschwelle : 10 - 2000 Lux
 Kanal 2 (Gerätesteuerung potentialfrei)
Schaltleistung : 3 A / 230 V, cos  = 1
Kontaktart : 1x µ-Kontakt, potentialfreier Schließer/NO
Nachlaufzeit : 5 min - 120 min, Alarmimpuls, Impuls
Mischlichtmessung
Liefern und betriebsfertig montieren.

beispielhafter Hersteller:  BEG
beispielhafter Typ:  PD2-M-2C-DE
oder gleichwertiger Art

Fabrikat und Typ: '....................................
...........................'
Menge: 29,000 St

**1.3.4.25 Präsenzmelder Anbau Master HLK**
Präsenzmelder mit kreisförmigem Erfassungsbereich zum
Anbau an Rohdecke. Ein Kanal zum Schalten von Licht
Ein zusätzlicher potentialfreier Kontakt für HKL
Ausführung als Master-Gerät
Werkseinstellung 10 min und 500 Lux (15 min HKL)
Schaltung im Nulldurchgang

Spannung : 110 - 240 V AC 50 / 60 Hz
Abmessungen : UP= Ø 98 x 65 mm DE= Ø 80 x 85 mm
Technische Daten
Typische Leistungsaufnahme : ca. 0,5  W
Erfassungsbereich : vertikal 360°
Reichweite : max. Ø 10 m quer max. Ø 6 m frontal max. Ø
4 m sitzende Tätigkeit
Überwachte Fläche bei tangentialer Bewegung : 79 m² /
2,5 m Montagehöhe
Montagehöhe min./max./empfohlen: 2 m / 5 m / 2,5 m
Schutzart/-klasse : AP= IP20 / Klasse II UP= IP20 /
Klasse II DE= IP20 / Klasse II
Umgebungstemperatur : -25 °C bis +50 °C
Gehäuse : Polycarbonat, UV-beständig
 Kanal 1 (Lichtsteuerung)
Schaltleistung : 2300 W, cos  = 1  1150 VA, cos  =
0,5  300 W LED  max. Einschaltspitzenstrom Ip (20 ms) =
165 A max. Einschaltspitzenstrom Ip (200 µs) = 800 A
Kontaktart : 1x µ-Kontakt, Schließer/NO mit
vorlaufendem Wolfram-Kontakt
Nachlaufzeit : 15 s - 30 min, Impuls
Einschaltschwelle : 10 - 2000 Lux
 Kanal 2 (Gerätesteuerung potentialfrei)
Schaltleistung : 3 A / 230 V, cos  = 1
Kontaktart : 1x µ-Kontakt, potentialfreier Schließer/NO
Nachlaufzeit : 5 min - 120 min, Alarmimpuls, Impuls
Mischlichtmessung
Liefern und betriebsfertig montieren.

beispielhafter Hersteller:  BEG
beispielhafter Typ:  PD2-M-2C-DE
oder gleichwertiger Art

Fabrikat und Typ: '....................................
...........................'
Menge: 2,000 St

**1.3.4.26 Präsenzmelder Anbau Slave HLK**
Slave-Gerät mit kreisförmigem Erfassungsbereich zum
Anbau an Rohdecke.
Zur Erweiterung des Erfassungsbereiches eines
Master-Gerätes
Schaltimpuls zum Master-Gerät bei erkannter Bewegung
unabhängig von der Umgebungshelligkeit

Spannung : 110 - 240 V AC 50 / 60 Hz
Abmessungen : AP= Ø 98 x 50 mm UP= Ø 98 x 65 mm DE= Ø
80 x 85 mm
Technische daten Technische Daten
Typische Leistungsaufnahme : ca. 0,2  W
Erfassungsbereich : vertikal 360°
Reichweite : max. Ø 10 m quer max. Ø 6 m frontal max. Ø
4 m sitzende Tätigkeit
Überwachte Fläche bei tangentialer Bewegung : 79 m² /
2,5 m Montagehöhe
Montagehöhe min./max./empfohlen: 2 m / 5 m / 2,5 m
Schutzart/-klasse : AP= IP20 / Klasse II UP= IP20 /
Klasse II DE= IP20 / Klasse II
Umgebungstemperatur : -25 °C bis +50 °C
Gehäuse : Polycarbonat, UV-beständig
Impulsabstand: 2 oder 9 s
Liefern und betriebsfertig montieren.

beispielhafter Hersteller:  BEG
beispielhafter Typ:  PD2-S-DE
oder gleichwertiger Art

Fabrikat und Typ: '....................................
...........................'
Menge: 1,000 St

**1.3.4.27 Ballschutzkorb**
Ballschutzkorb zum Schutz der Kombinationen von
Raumthermostat (Beistellung durch Gewerk Heizung,
Montage in Standard UP-Dose), akustische Signalgeber
(Klingel) und akustische/ optische Signalgeber
(abgesetzte Signaleinrichtung - Not-Ruf) vor
Vandalismus und Beschädigung durch Bälle.
Abmessungen geeignet für Aufnahme der angebotenen
Komponenten: ca. Ø 400 x 250 x 200mm (LxBxH) (siehe
auch Pos. in Titel 2.2.1)

Liefern und betriebsfertig montieren
Menge: 3,000 St

**1.3.4.28 Dichtungsmanschette 1 fach**
Luftdichtungsmanschette für dauerhaftes Abdichten bei
Durchdringungen von Leitungen oder Rohren durch
luftdichteSchichten,  extrem starke Klebekraft,
Verarbeitungstemperatur ab -5° C,
Temperaturbeständigkeit von -30° C bis +90° C,
kurzzeitig bis +170° C, UV-beständig,  halogenfrei,
Leitungsmanschette Durchmesser 8-11 mm, liefern und
betriebsfertig montieren.
Menge: 20,000 St

**1.3.4.29 Steckdose FRAP**
Steckdose mit Schutzkontakt in Aufputzausführung,
wasserdicht, mit Gehäuse, 2polig 16A, 250 V AC, liefern
und betriebsfertig montieren.
Menge: 10,000 St

**1.3.4.30 Wechselschalter FRAP**
Wechselschalter in Aufputzausführung, wasserdicht, mit
Gehäuse, 10A, 250 V AC, liefern und betriebsfertig
montieren.
Menge: 5,000 St

**1.3.4.31 CEE Steckdose 16A**
CEE Steckdosee auf Putz, 400V, 16A, 5-polig, IP44,
liefern, montieren und anschließen.
Menge: 2,000 St

**1.3.4.32 Geräteanschlussdose AP**
Geräteanschlussdose zur Aufputzmontage. Mit
bruchgeschütztem Deckel und Schnappverschluss. Für die
Verbindungen stehen 5 Steckklemmen (3-fach) mit
Lösehebel für starre und flexible Leiter (ohne Ader
Endhülse) zur Verfügung. Großer Anschlussraum mit
Kabeleinführung von jeder Seite möglich. 2
Kabeleinführungen von unten mit integrierter
Zugentlastungen. Schraubbefestigung für
60er-Unterputzdose. Dübelbefestigung mittels
zusätzlicher Löcher in den Ecken. Nennspannung 450 V.
Nennstrom 32 A. Klemmen Nennquerschnitt 2,5 mm2.
Lieferumfang Anschlussdose. Mit 5x3-fach-Steckklemmen
mit Lösehebel. Farbe polarweiß. liefern und
betriebsfertig montieren.
Menge: 30,000 St

##### Abschnitt 1.3.5 KG 4449 Installationen sonstiges

*Hinweis: 1. Hinweistext zu 1.3.5*
Nachfolgend beschriebene Positionen sind für Anschlüsse
von elektrischen Komponenten für Fremdgewerke
vorgesehen (z.B.
Türanlagen, RWA, RDA, HLKS, MSR, etc.)

**1.3.5.1 Bohrung 30 mm**
Bohrung im Beton oder Mauerwerk Durchmesser ca.: 30 mm
bei einer Wand- und Deckenstärke von von ca. 200 bis
300 mm.
Menge: 50,000 St

**1.3.5.2 Leitungsschlitzes 30/20 mm**
Erstellung eines Leitungsschlitzes, in Mauerwerk,
Beton, etc. inkl. der Beseitigung des Bauschuttes, und
verschließen der Schlitze. Schlitzarbeiten sind mit
geeignetem Werkzeug zu erstellen. Abmaße des Schlitzes
ca: 30/20mm B/T.
Menge: 60,000 m

**1.3.5.3 Leitungsschlitzes 50/30 mm**
Erstellung eines Leitungsschlitzes, in Mauerwerk,
Beton, etc. inkl. der Beseitigung des Bauschuttes, und
verschließen der Schlitze. Schlitzarbeiten sind mit
geeignetem Werkzeug zu erstellen. Abmaße des Schlitzes
ca: 50/30mm B/T.
Menge: 20,000 m

**1.3.5.4 Leitungsschlitzes 150/30 mm**
Erstellung eines Leitungsschlitzes, in Mauerwerk,
Beton, etc. inkl. der Beseitigung des Bauschuttes, und
verschließen der Schlitze. Schlitzarbeiten sind mit
geeignetem Werkzeug zu erstellen. Abmaße des Schlitzes
ca: 150/30mm B/T.
Menge: 3,000 m

**1.3.5.5 Anschluß Leitung bis 5x2,5/ 6x2x0,8**
Anschluß einer Leitung bis 5x2,5 qmm/ 6x2x0,8 inkl. das
Absetzen und Einführen der Leitung.
Menge: 50,000 St

**1.3.5.6 Anschluß Leitung bis 5x6/ 10x2x0,8**
Anschluß einer Leitung bis 5x6 qmm/ 10x2x0,8 inkl. das
Absetzen und Einführen der Leitung.
Menge: 35,000 St

**1.3.5.7 Anschluß Leitung bis 4x1,5**
Anschluß einer flexibelen Leitung JZ-500 4x1,5 qmm an

beigestellten Hirschmann-Stecker und Motorsteuergeräte
(äußerer Sonnenschutz).
Menge: 30,000 St

**1.3.5.8 Anschluss RWA-Anlage**
Anschluss RWA-Anlage
Pauschalpreis für die Montage und Anschluss einer
bauseitig gelieferten Rauch- und Wärmeabzugsanlage. Mit
dem Einheitspreis sind alle erforderlichen Klein- und
Klemmaterialien, die Montage der Taster, Lüftertatster,
Regen- und Windsteuerung,  der Zentrale, sowie die
Motoren, inkl. die Verdrahtung der Anlage,
Koordinierung des Leitungsnetzes, sowie ein gemeinsamer
Funktionstest mit dem Lieferanten abgegolten. Die
Anlage umfasst im Wesentlichen folgenden
Komponentenumfang:

- 1 Stück RWA-Zenrale
- 1 Stück Handauslöseeinheiten
- 3 Stück Lüftungstaster
- 7 Stück Rauchmelder
- 6 Stück Antriebe
Menge: 1,000 psch

**1.3.5.9 Prüfung vorhandener Durchbrüche**
Prüfung der vorhandenen Durchbrüche, Betoninstallation,
etc. und Abgleich mit der Installationsplanung.
Menge: 1,000 psch

#### Untertitel 1.4 KG 445 Beleuchtungsanlagen

*Hinweis: 1. Hinweistext zu Untertitel 1.4*
Sämtliche Leuchten sind inkl. notwendigem
Montagezubehör und Einbaumaterial zu kalkulieren.
Hierzu gehören auch sämtliche benötigten
Einspeiseklemmen oder Adapter, notwendige
Schienenverbinder, Eckverbinder, Abdeckkappen, Einbau-
oder Abdeckrahmen, Draht- und/ oder Pendelabhängungen,
etc..

Leitfabrikat der Beleuchtungsberechnung:
Typ B:  Frisch-Licht
Typ C:  Trilux
Typ DA:  Regiolux
Typ DB:  Lennepar
Typ E:  rutec Projekt
Typ F:  Bega
Typ XA:  Inotec
Typ YB:  Inotec

Sämtliche Leuchten sind inklusive elektronischem
Vorschaltgerät zu liefern und zu kalkulieren.

Sämtliche Leuchtenfamilien (Leuchten gleicher
Typisierung) sind vor Ausführung durch Handmuster dem
Bauherrn vorzustellen/ zu bemustern. Dies ist in den
jeweiligen Positionen mit einzukalkulieren.

##### Abschnitt 1.4.1 KG 4451 Ortsfeste Leuchten für Allgemein

**1.4.1.1 Einbaudownlight Typ B**
Einbaudownlight Typ B

LED-Einbau-Downlight rund, flache Ausführung,
MICROPAL®, IP54, D 225 mm.
Tr. abhängig, bis 500 mA, bis 2.400 lm, bis 20 W,
Lichtausbeute 121 Lumen/Watt,
Lichtfarbe 830/840/865, per Schalter wählbar,
3000/4000/6500 Kelvin,
Farbwiedergabeindex CRI>80,
Lebensdauer L80/B10 (Tq 25 °C)
50000 Stunden.
Abdeckung PMMA MICROPAL®,
Entblendung UGR<19, für Bildschirmarbeitsplatz
geeignet.
Gehäuse Aluminium,
Farbe weiß, ähnlich RAL 9003,
Lichtverteilung direkt 100%,
Abstrahlwinkel 120°,
Schutzklasse II, SELV,
Stoßfestigkeit IK05,
Schutzart IP54 raumseitig,
Durchmesser 225 mm,
Deckenausschnitt 205 mm, ET 20 (inkl. Treiber 50) mm,
Gewicht 0,5 kg,
Umgebungstemperatur Ta -20 °C bis +35 °C.
Schnellmontage-Federbefestigung.
LED-Treiber bitte separat bestellen.

liefern und betriebsfertig montieren.

Leitfabrikat: Frisch-Licht
Typ: EDL 2554MA.2482-6L

oder gleichwertiger Art

Fabrikat und Typ: '....................................
...........................'
Menge: 87,000 St

**1.4.1.2 Anbauleuchte Typ C**
Anbauleuchte Typ C

LED-Feuchtraum-Anbauleuchte IP66 mit PC-Leuchtenkörper
und PC-Diffusor.
Mit Cliplos-Verschlusstechnik zur schutzartgerechten,
einfachen Montage von Diffusor-Abdeckwanne und
Leuchtenkörper nach dem Anschluss.
Geeignet zur Anwendung in HACCP, IFS und/oder BRC
Global Standard Food zertifizierten Unternehmen. Mit
begrenzter Oberflächentemperatur (DIN EN 60598-2-24,
D-Kennung). Mit symmetrisch breit strahlender
Lichtstärkeverteilung.
Lichtstärkeverteilung: direkt Material Reflektor:
PC-Abdeckung Leuchtenkörper aus recycelbarem,
UV-beständigem PC. Farbe Leuchtenkörper: grau (ähnlich
RAL 7035) Montageort: Wand ohne Einbauöffnung, Decke
ohne Einbauöffnung, Outdoor Wand überdacht Mit
elektronischem Betriebsgerät, schaltbar Betriebsgerät
gemäß Ökodesign-Anforderungen austauschbar. Mittlere
Bemessungslebensdauer L80 (tq 25 °C) = 50.000 h.
Lichtquelle gemäß Ökodesign-Anforderungen austauschbar.
Leuchtenlichtstrom und Lichtfarbe fest eingestellt.
Bemessungslichtstrom 3900 lm,
Bemessungsleistung 28 W,
maximale Leuchten-Lichtausbeute 139 lm/W.
Leistungsfaktor  > 0,95,
Farbwiedergabeindex: Ra > 80
Lichtfarbe: neutralweiß
Farbtemperatur: 4000 K
Farborttoleranz (initial MacAdam)  3 SDCM
Maße (L x B): 1257 mm x 102 mm, Leuchtenhöhe 91 mm.
Schutzklasse (DIN EN 61140): I
Schutzart (DIN EN 60529): IP66
Schutzart raumseitig: IP66
Prüftemperatur Glühdrahttest gemäß IEC 60695-2-11: 850
°C;
Gewicht: 2.2 kg.
ENEC zertifiziert

liefern und betriebsfertig montieren.

Leitfabrikat: Trilux
Typ: Oleveonf 12B 4000-840 ET PC (TOC: 7118240)

oder gleichwertiger Art

Fabrikat und Typ: '....................................
...........................'
Menge: 18,000 St

**1.4.1.3 Spiegelleuchte Anbau Typ DA**
Spiegelleuchte Anbau Typ DA

Möbel-/Spiegelleuchte; Gehäuse
Aluminiumstrangpressprofil eloxiert, verschraubbare
weißaluminium lackierte Stirnseiten aus Kunststoff,
Befestigung senkrecht oder waagerecht als Wandmontage
möglich, mit integriertem Kabelkanal und
schutzartgerechter Leitungseinführung. Gehäusefarbe
aluminium natur eloxiert; Lichtverteilung
direkt/indirekt strahlend mittels Diffusor opal aus
Polycarbonat, aus ISCC zertifiziertem  TRUCIRCLE
Polycarbonat mit glatter Oberfläche. Die Lichtquelle
und der Treiber sind entsprechend der
Ökodesign-Anforderung EU 2019/2020 entnehmbar und kann
im Werk getauscht werden. Elektrischer Anschluss über
3-polige Anschlussklemme in Steckkontakt-Technik.
Abmessungen (LxBxH): 600mm x 47mm x 82mm
Kabeleinführung KE (X/Y): 150mm/0mm
Bestückung: LED, Farbwiedergabe/Lichtfarbe CRI  80 /
4000K
Farborttoleranz: 3SDCM
LED-Lebensdauer: 50000h L80/B10 (Tq 35°C)
Bemessungslichtstrom: 1184lm
Leuchten Lichtausbeute: 132lm/W
Betriebsgerät: Elektronischer Treiber (1 Stück)
Systemleistung: 9W
Energieeffizienzklasse/Lichtquelle: B
Netzspannung: 230V
Netzfrequenz: 50Hz
Stoßfestigkeitsgrad-IK: IK02 (10°C bis 35°C)
Umgebungstemperatur: ta 10°C bis 35°C
Prüfzeichen: IP44, Schutzklasse I

liefern und betriebsfertig montieren.

Leitfabrikat: Regiolux
Typ: smile-SLG/0600 LED 1200 840 (ET:16161644125)

oder gleichwertiger Art

Fabrikat und Typ: '....................................
...........................'
Menge: 11,000 St

*Hinweis: 1. Hinweistext zu Normalposition 1.4.1.4*
Die Leuchte unter Position 1.4.1.4 (Spiegelleuchte
Anbau DB) ist vor der Bestellung vor Ort genau
auszumessen, da diese vorgefertigt werden muss.

**1.4.1.4 Spiegelleuchte Anbau DB**
Spiegelleuchte Anbau DB

Aluminiumprofilleuchte mit klarer Linienführung und
eine Leuchtenbreite von 45mm / Leuchtenhöhe von 60mm.
Kantige opale Plexiglaswanne weiss satiniert,
lichtstreuend und transluzent, Transmissionsgrad 78%
zum einklipsen.
Die Wanne baut zusätzlich 25mm auf. Sichtbare
Leuchtenteile pulverbeschichtet in titansilber. Es sind
je Kanalform 1 Betriebsgerät(e) verbaut.
Leuchtenmaß:
- Gerade: 1483mm
- Breite: 45mm
- Höhe: 60mm
Leuchtenlichtstrom: 5266 lm
Verteilung: direktstrahlend
Lichtfarbe: 840
Anschlussleistung: 43.51W
Gewicht: 3 kg

liefern und betriebsfertig montieren.

Leitfabrikat: Lenneper
Typ:  P04-OW-T6V35-840-1483-T (BE: AP-427-28)

oder gleichwertiger Art

Fabrikat und Typ: '....................................
...........................'
Menge: 6,000 St

*Hinweis: 1. Hinweistext zu Normalposition 1.4.1.5*
Die Leuchte unter Position 1.4.1.5 (LED-Leiste mit
Aluprofil Typ E) ist vor der Bestellung vor Ort genau
auszumessen, da diese vorgefertigt werden muss.

**1.4.1.5 LED-Leiste mit Aluprofil Typ E**
LED-Leiste mit Aluprofil Typ E

LED-Leiste mit Aluprofil ca. 10m bestehend aus:

1. LED-Leiste
Flexible LED Leiste vergossen in UV-, Chlor-,
Salzwasser · Lösungsmittel-, und wärmebeständigem
speziellen Silikon für die Innen und Außenanwendung,
IP67/68, alle 55,56 mm / 6 LEDs teilbar Anzahl der LEDs
pro Meter: 108 LED Abstand: 9,26 mm Ausstrahlwinkel:
120°, CRI: >80, Lichtstrom pro Meter: 510 lm,
Betriebsspannung: 24 V DC, Leistung pro Meter: 6 W,
Lebensdauer L70B50: >= 55.000 h, BxH in mm: 16 x 17,
Temperaturbereich: -45 bis +70° C,
Verarbeitungstemperatur: +10 bis +70° C, Maximale Länge
pro Anschluss: 30 Meter, Biegedurchmesser vertikal: 300
mm, Leichte Lötfreie Montage durch Steckverbindungen.
Wasserstop Duchmesser = 12 mm: Der Wasserstop befindet
sich ca. 115 mm entfernt von der Einspeisung des LED
Strips auf der Zuleitung  Dieses Produkt enthält eine
Lichtquelle der Energieeffizienzklasse E
Technische Daten pro meter:
- Strichcode (EAN): 4251835870436
- Katalog Farbcode: Weiss
- Breite: 16.00 mm
- Höhe: 17.00 mm
- LED Farbcode: ca. 3000K warmweiß
- Lichtstrom pro LED: 4.72 lm
- Leuchte: Inklusive LED
- Schutzart: IP 68

2. Aluprofil für LED-Leiste
Aluprofil für die LED-Leiste. Ideal geeignet für die
Überkopfmontage. Geeignet für fast alle
Anwendungsbereiche, außer unter Wasser.
LxBxH in mm: 2.000 x 20,2 x 20,8 pro Profil
Material: Aluminium eloxiert
Farbe: Aluminium

3. Netzteil (Notstromtauglich) für LED-Leiste
LED Netzgerät 24V 96W IP67 220-277VAC/186-250VDC, SK I,
ENEC
LED Netzgerät, Konstantspannung für die Innen- und
Außenanwendung, IP67
Eingebaute Blindstromkompensation (Aktiv PFC)
Schutzklasse I, CE, SELV, REACH, RoHS, ENEC
Schutz gegen Kurzschluss, Überlast und Übertemperatur
Primär- und Sekundärseitig 1 Zu- bzw. Ableitung
Gehäuse: Aluminium
Eingangsspannung: 220-277V AC 50/60 Hz, 186-250V DC
Leistung: 96 Watt
Ausgangsstrom: 4 A
Ausgangsspannung: 24 Volt
LxBxH in mm: 188 x 68 x 33,5
Temperaturbereich: -40 bis +50°C
Primärseitig nicht dimmbar nicht für Leerlaufzustand
geeignet

liefern und betriebsfertig montieren.

Leitfabrikat: rutec Projekt
Typ LED-Leiste: SPGF043 SU-EK, REACH30 TVQ-3000k ca.
10m
Typ Aluprofil: PFH340 VARDAflex ca. 10m
Typ Netzteil: PHG621

oder gleichwertiger Art

Fabrikat und Typ: '....................................
...........................'
Menge: 1,000 St

**1.4.1.6 Wandleuchte Typ F**
Wandleuchte Typ F

Wandleuchte, Gerichtetes Licht. Kein Lichtstromanteil
im oberen Halbraum.
Die Farbtemperatur der Leuchte kann wahlweise auf 3000
K oder 4000 K eingestellt werden.
Anschlussleistung: 14,5W LED
Lichtstrom: 1262lm/3000K, 1323lm/4000K
Farbwiedergabeindex (CRI) > 80. Mit austauschbarem
LED-Modul mit einer mittleren Bemessungslebensdauer von
160.000 Betriebsstunden (L80B50 bei ta = 25 °C).
Versorgungsspannung: 220-240 V, 0/50-60 Hz
Schutzart: IP 65
Ballwurfsicher  Die Prüfung der Ballwurfsicherheit
erfolgte ausschließlich mit Handbällen gemäß DIN
18032-3: 2018-11.
Leuchte aus Aluminiumguss, Aluminium und Edelstahl,
Farbe Grafit. Sicherheitsglas mattiert. Zwei
Leitungseinführungen zur Durchverdrahtung der
Netzanschlussleitung bis Ø 10,5 mm, max. 5 x 1,5 qmm.
Abmessungen: 300 x 110 x 85 mm.

liefern und betriebsfertig montieren.

Leitfabrikat: Bega
Typ:  24374

oder gleichwertiger Art

Fabrikat und Typ: '....................................
...........................'
Menge: 4,000 St

##### Abschnitt 1.4.2 KG 4452 Ortsfeste Leuchten für Sicherhei

**1.4.2.1 Dezentrales Notlichtgerät 24Ah**
Dezentrales Notlichtgerät 24Ah

Vollüberwachtes Notlichtsystem zum Anschluss von
dynamischen und statischen Rettungszeichen- und
Sicherheitsleuchten mit Einzelleuchtenüberwachung gem.
DIN EN 50171 und DIN EN 62034.
Geeignet für Sicherheitsbeleuchtungsanlagen gem. DIN
VDE 0100-560, DIN EN 50172 und DIN VDE V 0108-100-1.

Das Notlichtsystem muss in der maximalen Ausbaustufe
mit 8 Ausgangsstromkreisen in 24V-SELV-Technik
(Schutzklasse III) bestückbar sein. Dieser modulare
Aufbau erfolgt durch den Einsatz von Einschüben mit je
2 Stromkreisen je 3A max. Belastung. Pro Stromkreis
können max. 20 LED-Systemleuchten 24V überwacht werden.
Die Adressierung erfolgt über fest programmierte
individuelle Adressen, welche der Leuchtenadresse im
Stromkreis zugewiesen werden. Die Überwachung der
Leuchten erfolgt über die 24V-Versorgungsleitung. Eine
zusätzliche Datenleitung ist nicht zulässig.

Es ist zwingend notwendig, dass das Notlichtsystem die
LED-Fehlerarten Kurzschluss oder Unterbrechung in der
einzelnen Leuchte erkennt und so der Ausfall einer
einzelnen LED gemeldet wird.

Die Zuordnung der Schaltungsart jeder angeschlossenen
Leuchte erfolgt über das Steuerteil ohne manuellen
Eingriff an der Leuchte. Jede angeschlossene Leuchte
kann einzeln gedimmt, geschaltet oder als
Begehbeleuchtung mit festem Beleuchtungswert für den
Netzbetrieb eingesetzt werden.

Ebenfalls muss die Anlage die Ansteuerung von
dynamischen Rettungszeichenleuchten standardmäßig
unterstützen. Jeder einzelnen dynamischen
Rettungszeichenleuchte können bis zu 8 Steuereingänge
zugewiesen werden. Folgende Einstellungen werden
unterstützt und können kombiniert werden: Pfeil unten
oder Pfeil oben, Pfeil rechts, Pfeil links, Kreuz
(gesperrt), Piktogramm ein/aus und Blinkfunktion. Eine
spätere Nachrüstmöglichkeit für dynamische
Rettungszeichenleuchten ist gefordert.

3,5" TFT-Controller mit moderner, intuitiver
Touchbedienung, integriertem USB- und
Netzwerkanschluss, sowie einem optionalen
BUS-Erweiterungsplatz. Der mikroprozessorgesteuerte
Controller initiiert die automatischen Prüfungen und
speichert die Ergebnisse auf einem nichtflüchtigen
Speichermedium. Eine Hinterlegung von Zielortangaben im
Klartext (max. 32 Zeichen) sind für Gerät, Stromkreis
und Leuchten möglich und werden im Fehlerfall zur
einfacheren Störungslokalisierung mit angezeigt. Zum
Schutz gegen unbefugten Zugriff ist die Bedienung des
Steuerteils passwortgeschützt.

Alle nach DIN EN 50171 geforderten Informationen werden
im Hauptbild angezeigt. Dazu zählen Betriebsstatus des
Notlichtsystems, Batteriespannung, Batterielade- oder
-entladestrom, Batteriekapazität. Zu jeder einzelnen
Leuchte kann der Zustand am Display abgerufen werden.
Weiterhin werden Informationen zum Netzausfall UV,
Tiefentladeschutz, Handrückschaltung, nachlaufendem
Notlicht oder der Status der externen Module angezeigt.

Die nach DIN EN 62034 geforderten Tests sind integriert
und können individuell angepasst werden. Das
Notlichtsystem führt diese nach dem vorgegebenen
Intervall aus und speichert die Ergebnisse im
integrierten Prüfbuch mit einem Fassungsvermögen von
mehr als 6.000 Einträgen. Die Ergebnisse der Temperatur
und Spannungsauswertung vom
Batterie-Überwachungssystems mit Einzelblocküberwachung
werden in einem separaten Prüfbuch gespeichert.

Durch die im Controller hinterlegten und vom Errichter
selbst erstellten Zielorte (max. 32 Zeichen) für
Stromkreise und Leuchten sowie der externen Module ist
eine genaue Störungslokalisierung möglich.

Serienmäßig ist eine integrierte Webvisualisierung zur
Anzeige des Gerätezustandes bis auf Leuchtenebene
mittels handelsüblichem Webbrowser im Steuerteil
enthalten. Funktionen zur Prüfung des Systems, wie
Funktionstest oder das Blockieren in
Betriebsruhezeiten, müssen über die passwortgeschützte
Oberfläche möglich sein. Ebenfalls wird auf das
Prüfbuch des Notlichtsystems zugegriffen und kann im
Browser angezeigt und ausgedruckt werden. Mittels der
integrierten Email-Funktion wird der Betreiber über den
Zustand des Notlichtsystems jederzeit informiert. Der
Zugriff auf die Weboberfläche muss per Passwort
geschützt werden können.

Über eine enthaltene ModBUS/TCP-Schnittstelle müssen
die Zustände des Notlichtsystems anderen
Überwachungssystemen zur Verfügung gestellt werden
können.

Eine Anschlussmöglichkeit an die Überwachungssoftware
INOView muss standardmäßig per dreiadrigen
RTG-Anschlussklemmen oder Netzwerkanbindung im
Lieferumfang enthalten sein.

Die Programmierung des Steuerteils und der
angeschlossenen Leuchten inkl. Vergabe der
Zielortbezeichnungen erfolgt mittels kostenlos
mitgelieferter PC-Konfigurationssoftware. Ebenfalls
muss die Schaltungsart der Leuchte am Steuerteil oder
über die Software einstellbar sein.

Serienmäßig integriertes Relaisinterface zur
potentialfreien Weiterleitung der drei nach DIN VDE
0100-560 und DIN EN 50171 geforderten Meldungen, sowie
zwei optionale, frei programmierbare Kontakte. Ebenso
integrierte 24V-Stromschleife zur Erkennung eines
Netzausfalls von Unterverteilern der
Allgemeinbeleuchtung und eine weitere
Fernschaltschleife zum Blockieren des Notlichtsystems
für Betriebsruhezeiten. Die Schleifen sind zwingend auf
Unterbrechung und Kurzschluss zu überwachen.

Serienmäßig integriertes Lichtschalterabfragemodul LSA
8.1 - 230V zum gemeinsamen Schalten von Sicherheits-
und Allgemeinbeleuchtung mit 8 potentialfreien
Eingängen 230V.

Zur funktionellen Erweiterung muss das Notlichtsystem
den Anschluss weiterer Komponenten unterstützen. Als
externe Komponenten gelten bis zu 31
Dreiphasenüberwachungen mit BUS-Anschluss und Meldung
der ausgefallenen Phase am Steuerteil, max. 2
Lichtschalterabfragemodule mit 8 Eingängen in 230V oder
24V-Technik, sowie bis zu 8 Lichtschalterabfragemodule
mit 3 Eingängen in 230V- oder 24V-Technik.

Für einen lautlosen Betrieb muss im Notlichtsystem ein
Lüfter- und geräuschloser AC/DC-Wandler eingesetzt
sein, montiert auf Hutmontagenschiene.

Mikroprozessorgesteuerte Ladetechnik W13 zur
normkonformen Aufladung der Batterien. Das serienmäßig
integrierte Batterieüberwachungssystem zur
Einzelblocküberwachung muss die Forderungen der E DIN
EN 50171:2013-07 erfüllen. Standardmäßig
temperaturgeführte Ladung über den angeschlossenen
Temperatursensor. Serienmäßiges
Batterieüberwachungssystem (BCS-System) mit
Einzelblockmonitoring zur vorzeitigen Erkennung und
Meldung defekter Batterieblöcke (inkl.
PC-Auswertesoftware). Das BCS-System protokolliert
zyklisch die geforderten Einzelblockwerte (Temperatur
und Spannung); des Weiteren können auch diese Batterie
relevanten Daten über die Datenschnittstelle ausgelesen
werden.

Über eine optionale CAN-Gerätebuskarte muss das
Notlichtsystem mit anderen CAN-fähigen dezentralen
Notlichtsystemen vernetzbar sein. Innerhalb dieses
CAN-Netzwerkes muss es möglich sein, bei einem
Netzausfall an einem beliebigen Notlichtsystem, eine
frei programmierbare Gruppe der anderen Notlichtsysteme
innerhalb von 0,5 Sekunden mit einzuschalten. Von jedem
Notlichtsystem muss der Betriebszustand aller anderen
Notlichtsysteme ersichtlich sein. Es muss möglich sein,
zentrale Tests für einzelne oder für alle Systeme
gleichzeitig auszulösen. Die Synchronisierung von Datum
und Uhrzeit muss für alle verbundenen Notlichtsysteme
möglich sein.

Eingebaut im pulverbeschichtetem Wandgehäuse RAL 7015
(schiefergrau) mit integriertem Sichtfenster und
Doppelbartschließung. Kabeleinführung von oben oder
alternativ durch Gehäuserückwand, Schutzart IP 20,
Schutzklasse I.

Inklusive zugehöriger, verschlossener und
auslaufsicherer OGiV-Blockbatterie 24V /24,0Ah. Die
Nennbetriebsdauer ist abhängig von der angeschlossenen
Leistung.
Die Batterien entsprechen der IEC 60896-21/-22.

Eingebaut im Wandgehäuse IP20, RAL 7015
Nennspannung: 230V ±10 % 50/60 Hz
Abm.: Höhe x Breite x Tiefe: 620mm x 280mm x 146mm

Lieferung des kompletten Notlichtsystems,
anschlussfertig auf eine zentrale Klemmleiste
verdrahtet.

Liefern und betriebsfertig montieren.

Leitfabrikat: Inotec
Typ: CLS Fusion 24Ah

oder gleichwertiger Art

Fabrikat und Typ: '....................................
...........................'
Menge: 2,000 St

**1.4.2.2 Zentrale Überwachungseinheit**
Zentrale Überwachungseinheit

Zentrale Überwachungseinrichtung gem. DIN VDE 0108-100
und DIN EN 62034 kompatibel mit Notlichtsystem.

Zentrale Überwachungseinrichtung zur Überwachung von
bis zu 16 Anlagen über  eigenes Bussystem.
Bestückbar mit zwei Strangkarten zum Anschluss von
jeweils 8 Anlagen

Eingebaut:
- OLED-Grafik-Display
- komfortable Drehknopfbedienung
- LEDs für die Anzeige der Betriebszustände
- 4 Relaiskontakte (Betrieb, Batt.- Betrieb, Störung
und Optional)
- Summer für eine akustische Meldung

Programmier- und Überwachungsfunktionen:
- zentrale Handrückschaltung
- zentrale Blockierfunktion
- Anzeige von Störungs- und Statusinformationen bis auf
Leuchtenebene
- zentrale Auslösung von manuellen sowie automatischen
Funktions- und Betriebsdauertests

Schutzart: IP20
Schutzklasse: I
Nennspannung: 230V AC/DC ±10% 50/60 Hz
Zulässiger Temperaturbereich: -5...+30 °C
Höhe x Breite x Tiefe: 230 mm x 186 mm x 38 mm

Liefern und betriebsfertig montieren.

Leitfabrikat: Inotec
Typ: CLS-MTB

oder gleichwertiger Art

Fabrikat und Typ: '....................................
...........................'
Menge: 1,000 St

**1.4.2.3 Sicherheitsleuchte Einbau Typ XA**
Sicherheitsleuchte Typ XA

LED-Sicherheitsleuchte mit optimierter Lichtverteilung
zur Ausleuchtung von Rettungswegen. Leuchten für
Deckeneinbaumontage mit pulverbeschichteter
Aluminiumblende ohne sichtbare Schrauben. Werkzeuglose
Montage in Ø 68mm Deckenausschnitt. Lieferung inkl.
LED-Betriebsgerät im Installationsgehäuse für
Deckeneinbaumontage mit Zugentlastung zur werkzeuglosen
Montage.

Lichtverteilung: Asymmetric Low Bay, zur Ausleuchtung
von Rettungswegen. Für Lichtpunkthöhen bis: 4,5 m.
Maximal 18,1 m Leuchtenabstand bei 1 lx auf der
Mittellinie des Rettungsweges nach EN 1838 unter
Berücksichtigung eines Wartungsfaktors von 0,8. Inkl.
4-Chip LED-Leuchtmittel für maximale Sicherheit.

LED-Betriebsgerät mit integrierter
Einzel-LED-Überwachung. Zur Erkennung einzelner
defekter LEDs bei Kurzschluss oder Unterbrechung. Frei
programmierbare Schaltungsart für Bereitschaftslicht
(BL) und Dauerlicht (DL) jeder einzelnen Leuchte ohne
separate Busleitung. Adressierung mit fester ID ohne
manuelle Adressierung. Leuchten einzeln schalt- und
dimmbar über das Steuerteil der Anlage. Hohe
Funktionssicherheit durch Einhaltung internationaler
Standards zur Sicherheit und Arbeitsweise,
elektromagnetische Verträglichkeit und Störsicherheit.
Zum Anschluss an Notlichtsysteme mit 24V
Endstromkreisen.
- Befestigungsart: Deckeneinbaumontage
- Material: Aluminium-Druckguss pulverbeschichtet
- Blendenform: rund
- Abm.: Durchmesser: 88 mm, Höhe: 7 mm
- Deckenausschnitt Durchmesser: 68 mm
- Eingangsklemmen: max. 2,5mm² eindrähtig oder max.
1,5mm² Litze mit Aderendhülse
- Leuchtmittel: 1 x 0,9W LED-Modul
- Lichtfarbe: 4000 K
- Lichtverteilung: Asymmetric Low Bay
- Lebensdauer: 50.000 h
- Dimmung: im Netzbetrieb logarithmisch in
10%-Schritten
- Überwachungsart: Einzelleuchtenüberwachung mit
detaillierter Klartext- / Zielortangabe
- Schutzart: IP20, IP43
- Schutzklasse: III
- Nennspannung: 24 V DC +/-20 %
- Stromaufnahme Batteriebetrieb: 65 mA
- Zulässiger Temperaturbereich: -15...+40 °C
Ausführung der oben genannten Leuchte gem. DIN VDE V
0108-100-1, IEC 60598-1, IEC 60598-2-22, DIN 4844 und
EN 1838. Funkentstörung gem. DIN EN 55015.

Liefern und betriebsfertig montieren.

Leitfabrikat: Inotec
Typ: SN 9400-03 ALB LED 24V, rund

oder gleichwertiger Art

Fabrikat und Typ: '....................................
...........................'
Menge: 4,000 St

**1.4.2.4 Sicherheitsleuchte Einbau Typ XB**
Sicherheitsleuchte Typ XB

LED-Sicherheitsleuchte mit optimierter Lichtverteilung
zur Ausleuchtung von Flächen. Leuchten für
Deckeneinbaumontage mit pulverbeschichteter
Aluminiumblende ohne sichtbare Schrauben. Werkzeuglose
Montage in Ø 68mm Deckenausschnitt. Lieferung inkl.
LED-Betriebsgerät im Installationsgehäuse für
Deckeneinbaumontage mit Zugentlastung zur werkzeuglosen
Montage.

Lichtverteilung: Symmetric Low Bay, zur Ausleuchtung
von Flächen. Für Lichtpunkthöhen bis: 6,0 m. Maximal
15,5 m Leuchtenabstand bei flächiger Ausleuchtung mit 1
lx nach EN 1838 unter Berücksichtigung eines
Wartungsfaktors von 0,8. Inkl. 4-Chip LED-Leuchtmittel
für maximale Sicherheit.

LED-Betriebsgerät mit integrierter
Einzel-LED-Überwachung. Zur Erkennung einzelner
defekter LEDs bei Kurzschluss oder Unterbrechung. Frei
programmierbare Schaltungsart für Bereitschaftslicht
(BL) und Dauerlicht (DL) jeder einzelnen Leuchte ohne
separate Busleitung. Adressierung mit fester ID ohne
manuelle Adressierung. Leuchten einzeln schalt- und
dimmbar über das Steuerteil der Anlage. Hohe
Funktionssicherheit durch Einhaltung internationaler
Standards zur Sicherheit und Arbeitsweise,
elektromagnetische Verträglichkeit und Störsicherheit.
Zum Anschluss an INOTEC Notlichtsysteme mit 24V
Endstromkreisen.
- Befestigungsart: Deckeneinbaumontage
- Material: Aluminium-Druckguss pulverbeschichtet
- Blendenform: rund
- Abm.: Durchmesser: 88 mm, Höhe: 7 mm
- Deckenausschnitt Durchmesser: 68 mm
- Eingangsklemmen: max. 2,5mm² eindrähtig oder max.
1,5mm² Litze mit Aderendhülse
- Leuchtmittel: 1 x 3,5W LED-Modul
- Lichtfarbe: 4000 K
- Lichtverteilung: Symmetric Low Bay
- Lebensdauer: 50.000 h
- Dimmung: im Netzbetrieb logarithmisch in
10%-Schritten
- Überwachungsart: Einzelleuchtenüberwachung mit
detaillierter Klartext- / Zielortangabe
- Schutzart: IP20, IP43
- Schutzklasse: III
- Nennspannung: 24 V DC +/-20 %
- Stromaufnahme Batteriebetrieb: 185 mA
- Zulässiger Temperaturbereich: -15...+40 °C
Ausführung der oben genannten Leuchte gem. DIN VDE V
0108-100-1, IEC 60598-1, IEC 60598-2-22, DIN 4844 und
EN 1838. Funkentstörung gem. DIN EN 55015.

Liefern und betriebsfertig montieren.

Leitfabrikat: Inotec
Typ: SN 9400-12 SLB LED 24V, rund

oder gleichwertiger Art

Fabrikat und Typ: '....................................
...........................'
Menge: 3,000 St

**1.4.2.5 Sicherheitsleuchte Aufbau Typ XBA**
Sicherheitsleuchte Aufbau Typ XBA

Ballwurfsichere und schlagfeste LED-Sicherheitsleuchte
mit optimierter Lichtverteilung zur Ausleuchtung von
Flächen. Leuchten mit robustem Gehäuse aus
pulverbeschichtetem Metall zum Einsatz in Umgebungen
mit erhöhter Beanspruchung und in Sportstätten.

Lichtverteilung: Symmetric Low Bay, zur Ausleuchtung
von Flächen. Für Lichtpunkthöhen bis: 5,0 m. Maximal
15,5 m Leuchtenabstand bei 1 lx auf der Mittellinie des
Rettungsweges nach EN 1838 unter Berücksichtigung eines
Wartungsfaktors von 0,8. Ballwurfsicherheit geprüft
gem. DIN VDE 0710-13.
Leuchten ohne Prüfung nach DIN VDE 0710-13 sowie
Leuchten mit Ballschutzkörben werden nicht zugelassen.
Schlagfestigkeit geprüft nach DIN EN 50102.

LED-Betriebsgerät mit integrierter
Einzel-LED-Überwachung zur Erkennung einzelner defekter
LEDs bei Kurzschluss oder Unterbrechung. Permanente
Einzel-LED-Überwachung von Leuchten in Dauerlicht (DL).
Frei programmierbare Schaltungsart für
Bereitschaftslicht (BL) und Dauerlicht (DL) jeder
einzelnen Leuchte ohne separate Busleitung. Leuchten
einzeln schalt- und dimmbar über das Steuerteil der
Anlage. Adressierung mit fester ID ohne manuelle
Adressierung. Hohe Funktionssicherheit durch Einhaltung
internationaler Standards zur Sicherheit und
Arbeitsweise, elektromagnetische Verträglichkeit und
Störsicherheit. Zum Anschluss an Notlichtsysteme mit
24V Endstromkreisen.
- Befestigungsart: Deckenmontage
- Material: Stahlblech pulverbeschichtet
- Eingangsklemmen: max. 2,5mm² eindrähtig oder max.
1,5mm² Litze mit Aderendhülse
- Leuchtmittel: 1 x 3,5W LED-Modul
- Lichtfarbe: 4000 K
- Lichtverteilung: Symmetric Low Bay
- Lebensdauer: 50.000 h
- Dimmung: im Netzbetrieb logarithmisch in
10%-Schritten
- Überwachungsart: Einzelleuchtenüberwachung mit
detaillierter Klartext- / Zielortangabe
- Schutzart: IP40
- Schutzklasse: III
- Schlagfestigkeit: IK10
- Nennspannung: 24 V DC +/-25 %
- Stromaufnahme Batteriebetrieb: 190 mA
- Zulässiger Temperaturbereich: -15...+40 °C
Ausführung der oben genannten Leuchte gem. DIN VDE V
0108-100-1, IEC 60598-1, IEC 60598-2-22, DIN 4844 und
EN 1838. Funkentstörung gem. DIN EN 55015.

Liefern und betriebsfertig montieren.

Leitfabrikat: Inotec
Typ: SN 8030.2D-12 SLB LED 24V, quadratisch

oder gleichwertiger Art

Fabrikat und Typ: '....................................
...........................'
Menge: 4,000 St

**1.4.2.6 Sicherheitsleuchte Aufbau Typ XBAA**
Sicherheitsleuchte Aufbau Typ XBAA

Ballwurfsichere und schlagfeste LED-Sicherheitsleuchte
mit optimierter Lichtverteilung zur Ausleuchtung von
Flächen. Leuchten mit robustem Gehäuse aus
pulverbeschichtetem Metall zum Einsatz in Umgebungen
mit erhöhter Beanspruchung und in Sportstätten.

Lichtverteilung: Symmetric High Bay, zur Ausleuchtung
von Flächen. Für Lichtpunkthöhen bis: 10,0 m. Maximal
19,0 m Leuchtenabstand bei 1 lx auf der Mittellinie des
Rettungsweges nach EN 1838 unter Berücksichtigung eines
Wartungsfaktors von 0,8. Ballwurfsicherheit geprüft
gem. DIN VDE 0710-13.
Leuchten ohne Prüfung nach DIN VDE 0710-13 sowie
Leuchten mit Ballschutzkörben werden nicht zugelassen.
Entsprechende Prüfzeugnisse sind dem Angebot
beizufügen. Schlagfestigkeit geprüft nach DIN EN 50102.

LED-Betriebsgerät mit integrierter
Einzel-LED-Überwachung zur Erkennung einzelner defekter
LEDs bei Kurzschluss oder Unterbrechung. Permanente
Einzel-LED-Überwachung von Leuchten in Dauerlicht (DL).
Frei programmierbare Schaltungsart für
Bereitschaftslicht (BL) und Dauerlicht (DL) jeder
einzelnen Leuchte ohne separate Busleitung. Leuchten
einzeln schalt- und dimmbar über das Steuerteil der
Anlage. Adressierung mit fester ID ohne manuelle
Adressierung. Hohe Funktionssicherheit durch Einhaltung
internationaler Standards zur Sicherheit und
Arbeitsweise, elektromagnetische Verträglichkeit und
Störsicherheit. Zum Anschluss an Notlichtsysteme mit
24V Endstromkreisen.
- Befestigungsart: Deckenmontage
- Material: Stahlblech pulverbeschichtet
- Eingangsklemmen: max. 2,5mm² eindrähtig oder max.
1,5mm² Litze mit Aderendhülse
- Leuchtmittel: 1 x 3,5W LED-Modul
- Lichtfarbe: 4000 K
- Lichtverteilung: Symmetric High Bay
- Lebensdauer: 50.000 h
- Dimmung: im Netzbetrieb logarithmisch in
10%-Schritten
- Überwachungsart: Einzelleuchtenüberwachung mit
detaillierter Klartext- / Zielortangabe
- Schutzart: IP40
- Schutzklasse: III
- Schlagfestigkeit: IK10
- Nennspannung: 24 V DC +/-25 %
- Stromaufnahme Batteriebetrieb: 190 mA
- Zulässiger Temperaturbereich: -15...+40 °C
Ausführung der oben genannten Leuchte gem. DIN VDE V
0108-100-1, IEC 60598-1, IEC 60598-2-22, DIN 4844 und
EN 1838. Funkentstörung gem. DIN EN 55015.

Liefern und betriebsfertig montieren.

Leitfabrikat: Inotec
Typ: SN 8030.2D-12 SHB LED 24V, rund

oder gleichwertiger Art

Fabrikat und Typ: '....................................
...........................'
Menge: 18,000 St

**1.4.2.7 Rettungszeichenleuchte Typ YA**
Rettungszeichenleuchte Typ YA

Rettungszeichen-Scheibenleuchten mit rahmenloser,
freihängender 20mm Acrylglasscheibe aus hochwertigem
eloxiertem Aluminiumprofil ohne sichtbare Schrauben.
Homogene Piktogrammausleuchtung durch optimierte
LED-Technik. Dezentes Gehäuse dank 24V-Technik.

LED-Betriebsgerät mit integrierter
Einzel-LED-Überwachung. Zur Erkennung einzelner
defekter LEDs bei Kurzschluss oder Unterbrechung. Frei
programmierbare Schaltungsart für Bereitschaftslicht
(BL) und Dauerlicht (DL) jeder einzelnen Leuchte ohne
separate Busleitung. Adressierung mit fester ID ohne
manuelle Adressierung. Leuchten einzeln schalt- und
dimmbar über das Steuerteil der Anlage. Hohe
Funktionssicherheit durch Einhaltung internationaler
Standards zur Sicherheit und Arbeitsweise,
elektromagnetische Verträglichkeit und Störsicherheit.
Zum Anschluss an Notlichtsysteme mit 24V
Endstromkreisen.
- Erkennungsweite: 22 m
- Befestigungsart: Wand- oder Deckenmontage
- Material: Aluminium
- Abm.: Länge x Breite x Höhe: 256 mm x 180 mm x 28 mm
- Eingangsklemmen: max. 2,5mm² eindrähtig oder max.
1,5mm² Litze mit Aderendhülse
- Leuchtmittel: 12 x 0,1W LED-Modul
- Lebensdauer: 50.000 h
- Dimmung: im Netzbetrieb logarithmisch in
10%-Schritten
- Überwachungsart: Einzelleuchtenüberwachung mit
detaillierter Klartext- / Zielortangabe
- Schutzart: IP40
- Schutzklasse: III
- Nennspannung: 24 V DC +/-20 %
- Stromaufnahme Batteriebetrieb: 75 mA
- Zulässiger Temperaturbereich: -15...+40 °C
Ausführung der oben genannten Leuchte gem. DIN VDE V
0108-100-1, IEC 60598-1, IEC 60598-2-22, DIN 4844 und
EN 1838. Funkentstörung gem. DIN EN 55015.

Liefern und betriebsfertig montieren.

Leitfabrikat: Inotec
Typ: SNP 1216.1 LED 24V

oder gleichwertiger Art

Fabrikat und Typ: '....................................
...........................'
Menge: 5,000 St

**1.4.2.8 Rettungszeichenleuchte Typ YB**
Rettungszeichenleuchte Typ YB

Einseitige Rettungszeichenleuchten mit ballwurfsicherem
und schlagfestem Gehäuse aus pulverbeschichtetem
Metall. Homogene Piktogrammausleuchtung durch
optimierte LED-Technik mit einer Leuchtdichte > 500
cd/m². Leuchten in flacher Bauform zum Einsatz in
Umgebungen mit erhöhten mechanischen Beanspruchungen
und in Sportstätten. Ballwurfsicherheit geprüft gem.
DIN VDE 0710-13. Leuchten ohne Prüfung nach DIN VDE
0710-13 sowie Leuchten mit Ballschutzkörben werden
nicht zugelassen. Entsprechende Prüfzeugnisse sind dem
Angebot beizufügen. Schlagfestigkeit geprüft nach DIN
EN 50102.

LED-Betriebsgerät mit integrierter
Einzel-LED-Überwachung zur Erkennung einzelner defekter
LEDs bei Kurzschluss oder Unterbrechung. Permanente
Einzel-LED-Überwachung von Leuchten in Dauerlicht (DL).
Frei programmierbare Schaltungsart für
Bereitschaftslicht (BL) und Dauerlicht (DL) jeder
einzelnen Leuchte ohne separate Busleitung. Leuchten
einzeln schalt- und dimmbar über das Steuerteil der
Anlage. Adressierung mit fester ID ohne manuelle
Adressierung. Hohe Funktionssicherheit durch Einhaltung
internationaler Standards zur Sicherheit und
Arbeitsweise, elektromagnetische Verträglichkeit und
Störsicherheit. Zum Anschluss an Notlichtsysteme mit
24V Endstromkreisen.
- Erkennungsweite: 30 m
- Befestigungsart: Wandmontage
- Material: Stahlblech pulverbeschichtet
- Abm.: Länge x Breite x Höhe: 320 mm x 170 mm x 46 mm
- Eingangsklemmen: max. 2,5mm² eindrähtig oder max.
1,5mm² Litze mit Aderendhülse
- Leuchtmittel: 2 x 1W LED-Modul
- Lichtfarbe: 6500 K
- Lebensdauer: 50.000 h
- Dimmung: im Netzbetrieb logarithmisch in
10%-Schritten
- Überwachungsart: Einzelleuchtenüberwachung mit
detaillierter Klartext- / Zielortangabe
- Schutzart: IP40
- Schutzklasse: III
- Schlagfestigkeit: IK10
- Nennspannung: 24 V DC +/-25 %
- Stromaufnahme Batteriebetrieb: 80 mA
- Zulässiger Temperaturbereich: -15...+40 °C
Ausführung der oben genannten Leuchte gem. DIN VDE V
0108-100-1, IEC 60598-1, IEC 60598-2-22, DIN 4844 und
EN 1838. Funkentstörung gem. DIN EN 55015.

Liefern und betriebsfertig montieren.

Leitfabrikat: Inotec
Typ: SNP 8030 LED 24V

oder gleichwertiger Art

Fabrikat und Typ: '....................................
...........................'
Menge: 8,000 St

**1.4.2.9 Programmierung und Einweisung**
Programmierung und Einweisung des Betriebspersonals und
Erstellung eines Statusberichtes. Programmierung der
Gerätegrundfunktion nach Anforderungen aus dem
Brandschutzkonzept und Kundenanforderungen, inkl. die
Übergabe von Status- und Störmeldungen an
Gebäudeautomation. Das Prüfen und Testen der Übernahme
von Meldungen ist in der Position mit einzukalkulieren.
Menge: 1,000 psch

**1.4.2.10 Prüfbuch Sicherheitsbeleuchtung**
Prüfbuch der Sicherheitsbeleuchtung als Ringbuchordner
für die Protokollierung der durchgeführten Prüfungen,
Inspektionen und Änderungen der
Sicherheitsbeleuchtungsanlage. Der Prüfbuchordner
beinhaltet folgende Hinweise und Punkte in Papierform,
damit eine ausführliche und lückenlose Dokumentation
gewährleistet werden kann:

- Allgemeine Hinweise zu Vorschriften
- Anlagenspezifische Daten
- Verantwortliche Personen
- Protokoll der Inbetriebnahme
- Protokolle Erstprüfung, wiederkehrende Prüfung durch
Sachverständige
- Protokolle Inspektionen und Wartung
- Protokoll des Prüfbuches

- Prüfbuchausdrucke
- Reparaturen / Instandsetzungen
- Anlagenkonfigurationen
- Konfigurationsänderungen
- Montage- und Betriebsanleitung
- Gebrauchsanweisung der Batterie
- Prüfprotokoll des Herstellers
- Sonstiges
Menge: 1,000 psch

**1.4.2.11 Kennzeichnung Leuchten**
Selbstklebendes, graviertes Kennzeichnungsschild nach
DIN 0108-100. Lesbarkeit nach DIN 1450. Aus der
Kennzeichnung muss der Verteiler, der Stromkreis sowie
die Leuchtennummer eindeutig hervorgehen.
Liefern und betriebsfertig montieren.
Menge: 42,000 St

##### Abschnitt 1.4.3 KG 4459 Beleuchtungsanlagen sonstiges

*Hinweis: 1. Hinweistext zu 1.4.3*
Die Steuerung der Beleuchtungsanlage in der Halle
erfolgt über das beschriebene KNX-System. Die
notwendigen Systemkomponenten werden in der zuvor
beschriebenen Unterverteilung installiert. Hierzu sind
folgende Steuerungsabläufe geplant:

Beim Betreten der Halle fährt die Beleuchtungsanlage
automatisch hoch (300 Lux), abhängig vom einfallenden
Tageslicht. Über das KNX-Touchdisplay im Regieraum hat
der Nutzer die Möglichkeit, die Beleuchtungsanlage
manuell auf 500 Lux umzuschalten. Die Abschaltung der
Beleuchtung erfolgt automatisch über die in der Halle
installierten Präsenzmelder mit einer Nachlaufzeit von
ca. 10 Minuten. Der Ausschaltvorgang ist identisch, wie
zuvor beschrieben.

Durch die Abfrage eines Endschalters von den mobilen
Trennwänden erkennt die Steuerung, ob die Beleuchtung
Hallenweise getrennt oder gemeinsam gesteuert werden
kann.

Die Steuerung der elektrischen Sportgeräte
(Basketballkörbe, Handballtore, Multischaukel,
Kletterwand, Sprossenwand) in der Halle erfolgt über
das beschriebene KNX-System.
Die Bedienung der einzelnen Sportgeräte erfolgt über
KNX-Jalousietaster und das KNX-Touchdisplay von zwei
Standorten aus (Regieraum und Geräteraum).

Die Steuerung der außenliegenden Sonnenschutzanlage in
der Halle erfolgt ebenfalls über das beschriebene
KNX-System.
Die Bedienung erfolgt über KNX-Jalousietaster und das
KNX-Touchdisplay von zwei Standorten aus (Regieraum und
Geräteraum).
Die Raffstors sind in Gruppen zusammengefasst, wobei
jede Halleneinheit eine eigene Gruppe bildet.

Die Steuerung der elektrisch betriebenen Fenster in der
Halle (lediglich auf der Fassadenseite des
Geräteraumes) erfolgt über das beschriebene KNX-System.
Die Bedienung erfolgt über KNX-Jalousietaster sowie
über das KNX-Touchdisplay von zwei Standorten aus
(Regieraum und Geräteraum). Die Fenster sind in Gruppen
zusammengefasst, wobei jede Halleneinheit eine eigene
Gruppe bildet.

Die Funktionsabläufe sind vor der eigentlichen
Programmierung, gemeinsam mit dem Bauherrn schriftlich
festzuhalten. Dies ist in den Einheitspreisen mit zu
kalkulieren und wird nicht gesondert vergütet.

**1.4.3.1 Spannungsversorgung KNX**
KNX-Spannungsversorgung, 640 mA
Erzeugt und überwacht die KNX-Systemspannung.
Mit integrierter Drossel zur galvanischen Trennung von
Busspannung und
Versorgungsspannung. Mit zusätzlichem 30 V DC
Spannungsausgang zur Versorgung einer zweiten Buslinie
in Verbindung mit einer separaten Drossel.
Die Spannungsausgänge sind kurzschlussfest und
überlastsicher. Mit zweifarbiger LED zur Statusanzeige
des Gerätes. Mit Weitbereichseingang für die
Versorgungsspannung im Bereich 85-265 V AC, 50/60 Hz.
KNX-Spannungsausgang: 1 Linie mit integrierter Drossel
Nennspannung: 30 V DC +1/-2 V, SELV
Spannungsausgang: unverdrosselt
Nennspannung: 30 V DC +1/-1 V, SELV
Nennstrom: 640 mA in Summe für KNX-Spannungsausgang und
unverdrosseltem Spannungsausgang
Anschlüsse: KNX - Busanschlussklemme,
Versorgung/Spannungsausgang - Schraubklemmen
Schutzart: IP20, EN 60 529
Montage: auf Tragschiene 35 mm, DIN EN 60 715
Breite: 4TE

Liefern und betriebsfertig montieren.

Leitfabrikat: ABB
Typ: SV/S 30.640.3.1

oder gleichwertiger Art

Fabrikat und Typ: '....................................
...........................'
Menge: 1,000 St

**1.4.3.2 Netzteil**
Netzteil zur Versorgung von 24V DC-Steuerspannungen für
KNX-, Steuer- oder Automationskomponenten.
Technische Daten:
Eingangsspannung: 100 240 V AC, 50/60 Hz
Ausgangsspannung: 24 V DC (einstellbar 22,5 28,5 V)
Ausgangsstrom: 2,5 A
Leistung: 60 W
Wirkungsgrad:  88 %
Schutzart: IP20
Montage: Hutschienenmontage nach DIN EN 60715
Anschluss: Schraubklemmen
LED-Anzeige für Betriebszustand
Schutz gegen Kurzschluss, Überlast und Überspannung

Liefern und betriebsfertig montieren.

Leitfabrikat: ABB
Typ: CP-D24/2.5

oder gleichwertiger Art

Fabrikat und Typ: '....................................
...........................'
Menge: 1,000 St

**1.4.3.3 Logikmodul**
Das Logikmodul löst projektspezifische
Steuerungsaufgaben und kann 3 verschiedene Funktionen gleichzeitig ausführen. Folgende
Funktionen stehen jeweils zur Auswahl: Logikgatter, Tor, Zeitglied,
Vervielfacher, Min/Maxwert Geber,
Temperaturvergleicher, Wert umschalten,
Schwellwerterfassung, Formatwandler,
Szenen, Zähler, Treppenlicht.
Technische Daten:
Stromversorgung: über EIB
Anzeigeelemente: LED rot Programmiermodus
Anschluss: Busanschlussklemme
Schnittstellen: 1x EIB
Schutzart: IP20, EN 60 529
Montage: Tragschiene 35 mm, DIN EN 60715
Breite: 2TE

Liefern und betriebsfertig montieren.

Leitfabrikat: ABB
Typ: LM/S 1.1

oder gleichwertiger Art

Fabrikat und Typ: '....................................
...........................'
Menge: 1,000 St

**1.4.3.4 Applikationsbaustein Logik**
Applikationsbaustein Logik

Das Gerät dient der Erzeugung von logischen und
komplexen Verknüpfungen
und sendet diese auf den ABB i-bus®. Der
Applikationsbaustein Logik ist ein Reiheneinbaugerät
zum Einbau in Verteiler und wird mit der ETS3
parametriert. Im Baustein wird festgelegt, wann
Bustelegramme mit bestimmten
Gruppenadressen und bestimmten Werten auf den Bus
gesendet werden.
Weiterhin können Logikgatter, Tore, Zeitglieder und
Vergleicher, die in der
Gebäudesystemtechnik erforderlich sind, definiert und
miteinander verknüpft
werden. Des Weiteren können Elemente einfach im
Parameter-Editor kopiert
und eingefügt werden. Die Verbindung zum Bus wird über
die Busanschlussklemme hergestellt.
Technische Daten
Logische Verknüpfungen: 254 Ein-/Ausgänge; 50
Logikgatter z.B. UND, ODER, 1 aus N; 50 Tore z.B.
Uni-/Bidirektionale Tore; 30 Zeitglieder z.B.
Ein-/Ausschaltverzögerung, Impulsdauer, Treppenlicht;
10 Vergleicher z.B. Analogwertvergleicher; 200
Arbeitsblätter; 250 Merker
Busanschluss: über Busanschlussklemme
Schutzart: IP20, DIN EN 60 529
Montage: auf Tragschiene 35 mm, DIN EN 60 715
Breite: 2TE

Liefern und betriebsfertig montieren.

Leitfabrikat: ABB
Typ: ABL/S 2.1

oder gleichwertiger Art

Fabrikat und Typ: '....................................
...........................'
Menge: 1,000 St

**1.4.3.5 USB Schnittstelle**
Die USB-Schnittstelle ermöglicht die Kommunikation
zwischen der
ETS und der zu programmierenden KNX Anlage. Durch drei
LEDs wird
die Kommunikation und der Gerätestatus angezeigt.
- Die USB-Schnittstelle funktioniert ab der ETS3.
- Unterstützt den Busmonitor- und den
Gruppenmonitormodus
- Unterstützt Long Frames (max. APDU Länge = 55)
Technische Daten
Schnittstelle: USB
Busanschluss: über Busanschlussklemme
Schutzart: IP20, DIN EN 60 529
Montage: auf Tragschiene 35 mm, DIN EN 60 715
Breite: 2TE

Liefern und betriebsfertig montieren.

Leitfabrikat: ABB
Typ: USB/S 1.2

oder gleichwertiger Art

Fabrikat und Typ: '....................................
...........................'
Menge: 1,000 St

**1.4.3.6 Binäreingang 10-fach**
Binäreingang 10-fach

Das Gerät dient der Ankopplung von zehn 10 230 V
AC/DC-Signalen
an den KNX. Das Gerät wird über den i-bus versorgt und
benötigt keine zusätzliche Stromversorgung. Der
Busanschluss erfolgt über
Busanschlussklemme. Der Eingangszustand kann für jeden
Eingang angezeigt
werden. Jeder Eingang kann zudem mit einer Taste
manuell bedient werden.
Funktionen:
- Unterstützung von KNX Data Secure
- Schalten von Lasten (1- oder 2-Tasten-Bedienung)
- Bedienung von Jalousien und Rollläden (1- oder
2-Tasten-Bedienung)
- Schalten und Dimmen von Beleuchtung (1- oder
2-Tasten-Bedienung)
- Steuerung und Speicherung von Lichtszenen
- Werte senden bei Einfach- oder Mehrfachbetätigung (z.
B. Temperaturwert)
- Auslesen von Störmeldern
- Erstellung von individuellen Schaltfolgen (1- oder
2-Tasten-Bedienung)
- Zählen von Impulsen und Betätigungen (u.a.
S0-Signale)
- Logikfunktionen (Und, Oder, Exklusiv Oder)
Technische Daten
Eingänge: 10 (je 2 Eingänge ein Potential)
Spannungsbereich: 10 230 V AC/DC, 50...60 Hz
Eingangsstrom:  1 mA
Anzeigeelemente: 8 LEDs zur Statusanzeige der Eingänge
Manuelle Bedienung: Alle Eingänge einzeln und manuell
bedienbar
Anschluss: Schraubklemmen mit Kombikopfschraube,
Eingänge für Leitungen 0,2 bis 4 mm² eindrähtig,
KNX-Busanschluss schraubenlose Busanschlussklemme
Anziehdrehmoment: max. 0,6 Nm
Schutzart: IP20, DIN EN 60 529
Montage: auf Tragschiene 35 mm, DIN EN 60 715
Breite: 4TE

Liefern und betriebsfertig montieren.

Leitfabrikat: ABB
Typ: BE/S10.230.3.2

oder gleichwertiger Art

Fabrikat und Typ: '....................................
...........................'
Menge: 1,000 St

**1.4.3.7 Universal-Schnittstelle, 4fach, UP**
Universal-Schnittstelle, 4fach, UP

Das Gerät hat 4 Kanäle, die durch Auswahl im
Anwendungsprogramm als
Eingang oder Ausgang parametriert werden können.
Mittels steckbaren
Anschlussleitungen können konventionelle Taster,
potenzialfreie Kontakte oder
Leuchtdioden angeschlossen werden. Die
Kontaktabfragespannung für die
Kontakte und die Speisespannung für LEDs werden vom
Gerät zur Verfügung
gestellt. Vorwiderstände für externe Leuchtdioden sind
im Gerät integriert. Die
Universal-Schnittstelle wird Unterputz in eine
Geräte-Verbindungsdose 60 mm
eingelegt.
Das Anwendungsprogramm bietet zahlreiche Funktionen,
z.B.:
- Reaktion auf Schaltflanke
- Schalt-/Dimm-Befehle senden
- Jalousien ansteuern
- Lichtszenen steuern und speichern
- Beliebige Werte und Datentypen senden
- Impulse zählen
- PWM-Signal für Heizungssteuerung erzeugen
- Anzeigen
Technische Daten:
Ein-/Ausgänge: 4, parametrierbar
Abfragespannung: 20 V Impulse
Eingangsstrom: 0,5 mA
Versorgungspannung: 5 V DC
Ausgangsstrom: max. 2 mA, über Vorwiderstand begrenzt
Ein-/Ausgänge: 6 Leitungen ca. 30 cm lang, steckbar,
verlängerbar auf max. 10 m
Busanschluss: Busanschlussklemme
Schutzart: IP20, EN 60 529
Montage: Geräte-Verbindungsdose 60 mm
Abmessungen (H x B x T) 39 x 40 x 12 mm

Liefern und betriebsfertig montieren.

Leitfabrikat: ABB
Typ: US/U 4.2

oder gleichwertiger Art

Fabrikat und Typ: '....................................
...........................'
Menge: 16,000 St

**1.4.3.8 Jalousie-/ Rollladenaktor, 8-fach**
Jalousie-/ Rollladenaktor, 8-fach

Jalousie-/Rollladenaktor mit Fahrzeitmessung, manueller
Bedienung, 8fach, 230 V AC zur Steuerung von bis zu 8
unabhängigen Jalousie- und Rollladenmotoren oder
Lüfterklappen (230 V AC).
- Automatische Fahrzeitmessung über Erkennung der
Endlagen für jeden Ausgang
- Manuelle Bedienung und Status LED der Ausgänge
- Elektromechanisch verriegelte Ausgangskontakte zum
Antriebsschutz
- Versorgung des Gerätes ausschließlich aus der
Busspannung
Softwarefunktion:
- Unterstützung von KNX Data Secure
- Kopieren und Tauschen von Kanälen
- Vorlagenseiten für Jalousie- und Rollladenausgänge
- Zeitverzögertes Schalten der Antriebe zur
Lastverteilung
- Zyklische Geräteüberwachung
- Sende- und Schaltverzögerung nach
Busspannungswiederkehr
- Statuswerte anfordern
- Telegrammratenbegrenzung
- Verhalten bei Busausfall, -wiederkehr, Programmierung
und Reset
- Manuelle Bedienung sperren/freigeben, Deaktivierung
nach Zeit und Status
- Fahrzeitmessung (automatisch oder ausgelöst per
Objekt) oder manuelle Festlegung der Fahrzeiten
- Sicherheitsfunktion (8 zentrale Sicherheitsobjekte, 2
Sicherheitsobjekte und
eine 2-Bit Zwangsführung je Ausgang. 8
Sicherheitsobjekte flexibel jedem
Ausgang zuordenbar. Alle Sicherheitsobjekte mit
zyklischer Überwachung.
Einstellbares Verhalten bei Beenden der Sicherheit
- Direkt-Befehle Auf/Ab, Stopp/Lamellenverstellung
- Position Höhe/Lamelle anfahren 0-255 (0-100%)
- Zentrale Direkt-Befehle zur Steuerung aller Kanäle
gemeinsam
- Zentrale Automatik-Befehle zur Steuerung aller Kanäle
gemeinsam
- Zentrales Szenenobjekt zur Steuerung aller Kanäle
gemeinsam
- Bis zu 4 Positionen können vordefiniert und
angesteuert werden
- 8-bit (1 Byte) Szene; 16 Zuordnungen je Ausgang
- Steuerung über 6-Byte Sektorsteuerungs-Objekt
- Totzeiten für Jalousie/Rollladen einstellbar
- Straffungsfunktion z.B. für Tuchmarkisen und
Schrittverstellung für Rollladen einstellbar
- Verlängerung der Fahrzeiten für Zip-Markisen
- Fahrbereichsbegrenzung
- Tausch der Motoransteuerungsrichtung
- Umkehrpause & Verzögerungszeiten für Motor
einstellbar
- Automatiksteuerung (Position Höhe/Lamelle bei Sonne)
und Lamellennachführung
- Heizen-/Kühlen Automatik mit Überhitzungsschutz
- Status Meldungen: Höhe/Lamelle 0- 255 (0-100%),
Obere/untere Endlage,
Direkt-Befehle gesperrt, Sonnenschutzautomatik aktiv,
Sicherheit aktiv, Status kombiniert (4 Byte),
Status Fahrbewegung, detaillierter Status
Sonnenschutzautomatik (1 Byte)
- Steuerung von Lüfterklappen, Schaltmodus mit
automatischer Abschaltung
Technische Daten
Ausgänge: 8 (pro Kanal 2 Relaisausgänge auf/ab)
max. Leistungsverbrauch: bei ausgeschalteten Ausgängen
< 250 mW
Betriebsspannung: 21-30 V DC über KNX
Nennspannung: max. 230 V AC, 50/60 Hz
Nennstrom: max. 6 A
Bedien- & Anzeigeelemente: Statusanzeige über LED und
Bedienung über Tasten (auf/ab)
Ausgänge: Schraubklemmen mit Kombikopfschraube für
Leitungen 0,2 bis 4 mm² eindrähtig
KNX: Schraubenlose Busanschlussklemme
Schutzart: IP20, EN 60 529
Montage: auf Tragschiene 35 mm, EN 60 715
Breite: 8 TE

Liefern und betriebsfertig montieren.

Leitfabrikat: ABB
Typ: JRA/S 8.230.5.2

oder gleichwertiger Art

Fabrikat und Typ: '....................................
...........................'
Menge: 3,000 St

**1.4.3.9 Wetterzentrale**
Die Wetterzentrale liefert u.a. Daten für die
Windgeschwindigkeiten, Helligkeit in drei
Himmelsrichtungen, Dämmerung, Regen, Temperatur,
Tag/Nacht Information, Datum und Uhrzeit. Das
integrierte Netzteil versorgt den Wettersensor direkt
mit Spannung. Ein Temperatursensor vom Typ PT 1.000
kann angeschlossen werden.
Die Wetterzentrale funktioniert in Verbindung mit einem
kompatiblen Wettersensor.

Technische Daten:
Netzspannung: 85-265 V AC, 50/60 Hz 110-240 V DC
Ausgang: Spannungsversorgung, Datenkommunikation
Eingang: Temperatursensor (PT 1.000)
Anschluss: Schraubklemmen
Anziehdrehmoment: max. 0,6 Nm
KNX: schraubenlose Busanschlussklemme
Schutzart: IP20, DIN EN 60 529
Montage: auf Tragschiene 35 mm, DIN EN 50 022
Breite: 4TE

Liefern und betriebsfertig montieren.

Leitfabrikat: ABB
Typ: WZ/S 1.3.1.2

oder gleichwertiger Art

Fabrikat und Typ: '....................................
...........................'
Menge: 1,000 St

**1.4.3.10 Wettersensor**
Der Wettersensor wird in Kombination mit der
Wetterzentrale in
i-bus KNX Anlagen eingesetzt. Der Wettersensor
ermöglicht die Erfassung
von Wind, Helligkeit in vier Himmelsrichtungen,
Dämmerung, Niederschlag inkl. Heizung, Temperatur,
Datum und Uhrzeit auf GPS-Basis. Das integrierte
Netzteil in der Wetterzentrale versorgt den
Wettersensor direkt mit Spannung.

Technische Daten:
Anschluss
+ und - Spannungsversorgung: 2-polig, je
1-Steckanschluss für massive Leiter bis 0,8 mm Ø,
Farbe: gelb/weiß
A und B Datenkommunikation: 2-polig, je
1-Steckanschlüsse für massive Leiter bis 0,8 mm Ø,
Farbe: rot/schwarz
Schutzart: IP44, DIN EN 60 529
Montage: Mastbefestigung, Wandbefestigung mit Zubehör
Abmessungen: (H x B x T) 105 x 102 x 102 mm

inkl. alle notwendige Befestigungskomponente

Liefern und betriebsfertig montieren.

Leitfabrikat: ABB
Typ: WES/A 4.1.1

oder gleichwertiger Art

Fabrikat und Typ: '....................................
...........................'
Menge: 1,000 St

**1.4.3.11 DALI-Lichtregler**
DALI-Lichtregler

Gerät zum Schalten und Dimmen von 16 unabhängigen
Leuchtengruppen
mit elektronischen DALI Vorschaltgeräten (DALI =
Digital Addressable Lighting
Interface nach EN 62386 / 60929). In Verbindung mit
einem Lichtfühler
kann das Gerät nicht nur als KNX-DALI-Gateway, sondern
zusätzlich als
Lichtregler zur Konstantlichtregelung eingesetzt
werden.
Folgende Funktionen sind möglich:
  64 DALI Teilnehmer individuell in 16 Leuchtengruppen
zuordenbar
  Schalten und Dimmen von 16 Leuchtengruppen
  8 der 16 Leuchtengruppen können individuell in
Verbindung mit dem Lichtfühler die Helligkeit in
Innenräumen regeln
  Rückmeldung von Schaltzustand und Helligkeitswert pro
Leuchtengruppe
  Dimmgeschwindigkeiten und Helligkeitsgrenzen
einstellbar
  Aufruf und Speichern von bis zu 14 Lichtszenen (8-Bit
oder 1-Bit-Befehle)
  Slave Betrieb interner Leuchtengruppen oder extern
über Kommunikationsobjekt
  Je Regelkreis eine Offsethelligkeit, um z.B. ein
zweites Leuchtenband (Slave)
mit unterschiedlicher Helligkeit anzusteuern
  Treppenlichtfunktion (inkl. Vorwarnung und
Basishelligkeit)
  Treppenlichtfunktion kombinierbar mit
Konstantlichtregelung
  DALI-Kennlinien-Korrektur, um DALI Stellbereich an
KNX anzupassen
  Meldung von Lampen- und EVG-Fehler pro Leuchtengruppe
  Codierte Lampen- und EVG-Fehler-Information je DALI
Betriebsgerät
  Sperren der Fehlermeldungen über KNX
Kommunikationsobjekt
  Leuchtstofflampen Einbrennfunktion pro Leuchtengruppe
  Fester Helligkeitswert der DALI-EVGs nach
EVG-Betriebsspannungswiederkehr
(Power-on-Level) einstellbar
  Schalten und Dimmen der 16 Leuchtengruppen über
manuelle Bedienung
am Gerät
  ETS unabhängiges DALI Inbetriebnahme-Tool, mit dem
die DALI Betriebsgeräte
beliebigen Leuchtengruppen zuordenbar sind und die
Lichtregelung in Betrieb
genommen wird. Zusätzlich wird in dem Tool der
Fehlerstatus der DALI-Betriebsgeräte angezeigt.
Technische Daten:
Ausgang: 1 DALI-Ausgang mit integrierter,
DALI-Stromquelle für max. 64 DALI Teilnehmer
Betriebsspannung: 85-265 V AC, 45-65 Hz, 110-240 V DC
Eingänge: 8, für Lichtfühler
Arbeitsbereich der Regelung: Lichtregelung im Bereich
200-1200 Lux, Optimiert auf typischerweise 500 Lux
Anschluss: Schraubklemmen
Busanschluss: Busanschlussklemme
Schutzart: IP20, EN 60 529
Montage: auf Tragschiene 35 mm, DIN EN 60 715
Breite: 6TE

Liefern und betriebsfertig montieren.

Leitfabrikat: ABB
Typ: DLR/S8.16.1M

oder gleichwertiger Art

Fabrikat und Typ: '....................................
...........................'
Menge: 3,000 St

**1.4.3.12 Touchpanel 10"**
Zentrales Bedienpanel für Busch-Installationbusr KNX.
Freiprogrammierbares KNX-Touch-Display als
raumübergreifende
Steuer-, Melde-, und Kontrolleinheit.
Zur Darstellung und Bedienung von folgenden KNX-
Standardfunktionen:
- Schalten - Dimmen - Schieberegler - Jalousie - RGBW
Bedienelement
- Stufenschalter - Szenenschalter - Anzeige-Element -
Audio Bedienelement
Mit Szenenfunktion, Logikfunktionen,
Anwesenheitssimulation
und Zeitprogrammen.
Funktionen KNX:
- 450 KNX Bedienelemente - maximal 25 Seiten - 80 Stör-
und Alarmmeldungen
- 30 Logik Funktionen - 40 Zeitschaltuhren -
Anwesenheitssimulation für 20 Teilnehmer - 10 Szene-
Aktoren -
3 Objekt RTRs
Seitendarstellung mit max. 18 Touchflächen auf einer
Seite.
Externe Spannungsversorgung: 20-32 VDC (SELV)
Bedienelemente: frei programmierbare Touchflächen

Anzeigeelemente: kapazitives Touch-Display 800 x 1280
Bildpunkte
Nennspannung: 20 V-32 V-
Schutzart Gerät: IP 20
Temperaturbereich Gerät: 0 °C - 45 °C
Lagertemperaturbereich: -20 °C - 60 °C
Transporttemperaturbereich: -20 °C - 60 °C

Maße (H x B x T): 180,2 mm x 254,6 mm x 17,2 mm
Einbautiefe: 14 mm
Einbaulage: horizontal
Montagehöhe: 150 cm
Liefern und betriebsbereit montieren einschl.
Unterputz-Montagedose.

Leitfabrikat: ABB/Busch-Jaeger

Farbe/Bezeichnung: Schwarz/Edelstahl
Typ: ST/U10.1.11-825

oder gleichwertiger Art

Fabrikat und Typ: '....................................
...........................'
Menge: 1,000 St

*Hinweis: 1. Hinweistext zu Normalposition 1.4.3.13*
Montage der Lichtfühler erfolgt an der
Deckenstrahlplatte.
Die entsprechende AP-Installationsdose ist mit
einzukalkulieren.

**1.4.3.13 KNX-Lichtfühler**
KNX-Lichtfühler

Der Lichtfühler dient der Erfassung der Helligkeit in
Räumen. In Verbindung
mit dem Lichtregler wird der Lichtfühler zur
Konstantlichtregelung eingesetzt. Der Anschluss an den
Lichtregler erfolgt mit einer 2adrigen MSR-Leitung
(SELV) und Anschlussklemmen (im Lieferumfang
enthalten).
Die Installation des Lichtfühlers erfolgt in einer
Standard-Installationsdose
in der Decke.
Technische Daten:
Schutzart: IP20, EN 60 529
Montage: Aufputz/Unterputz
Abmessungen (Ø x H): 54 x 20 mm (ohne Lichtleiter und
Abdeckscheibe)

inkl. AP-Installationsdose zur Montage auf der
Deckenstrahlplatte.

Liefern und betriebsfertig montieren.

Leitfabrikat: ABB
Typ: LF/U 2.1

oder gleichwertiger Art

Fabrikat und Typ: '....................................
...........................'
Menge: 6,000 St

**1.4.3.14 KNX-Präsenzmelder, 24m**
KNX-Präsenzmelder, 24m

Busch-Wächter Sky KNX, Präsenzmelder, Busch-Wächter AP,
Busch-Wächter Sky KNX 24 Meter Erfassungsbereich (bei 6
m und 12 m Montagehöhe): kreisförmig. Gehende Personen
Ø: max. 18 m und max. 24 m. Aufbauhöhe 23 mm. Mit
2-Kanälen. Zum gezielten Ab- und Zuschalten von
Lichtbändern in Abhängigkeit der Raumhelligkeit.
Einsatz des Gerätes als Bewegungsmelder.
Melder-Applikation mit 2-stufiger Abschaltfunktion.
Melder-Applikation mit integrierter
Überwachungsfunktion. Konstantlichtschalter mit bis zu
2 unabhängigen Kanälen. Konstantlichtschalter mit max.
2 Ausgängen zum helligkeitsabhängigen Schalten von zwei
Lichtbändern im Raum. Mit integriertem
KNX-Busankoppler. Der Programmiertaster ist mit dem
IR-Handsender 6010-25(-500) aktivierbar. Geeignet für
abgehängte Decken mit eine Plattenstärke von 9 bis 25
mm. Einbaulochmaß: Ø 68 mm. Geeignet für die
Aufputzmontage in Kombination mit einem AP-Gehäuse.
Passt nicht in die British Standard und VDE
Unterputzdose.
Liefern und betriebsfertig montieren.

Anschlüsse: KNX-Linie:
Busanschlussklemme Helligkeitsgrenzwert: 1 Lux - 1000
Lux
Montagehöhe: 4 m - 12 m
Schutzart Gerät: IP 20
Temperaturbereich Gerät: -5 °C bis 45 °C
Maße (H x B x T): 91 mm x 91 mm x 45 mm
Einbautiefe: 22 mm

Liefern und betriebsfertig montieren.

Leitfabrikat: ABB
Typ: 6131/40-24

oder gleichwertiger Art

Fabrikat und Typ: '....................................
...........................'
Menge: 6,000 St

**1.4.3.15 Aufputz Gehäuse Präsenzmelder**
Aufputz Gehäuse Präsenzmelder

Aufputz Gehäuse zur Aufnahme des v.g. Präsenzmelders
Schutzart Gerät: IP 20
Maße (H x B x T): 91 mm x 91 mm x 33 mm

Liefern und betriebsfertig montieren.

Leitfabrikat: ABB
Typ: 6131/39-24

oder gleichwertiger Art

Fabrikat und Typ: '....................................
...........................'
Menge: 12,000 St

**1.4.3.16 Ballschutzkorb Präsenzmelder/ Lichtfühler**
Ballschutzkorb aus Metall, Farbe weiß, für v.g.
Präsenzmelder

Liefern und betriebsfertig montieren.

Leitfabrikat: ABB
Typ: 6896

oder gleichwertiger Art

Fabrikat und Typ: '....................................
...........................'
Menge: 12,000 St

**1.4.3.17 Parametrierung**
Pauschalpreis zur Parametrierung der zuvor genannten
Busteilnehmer (Vergabe der physikalischen Adressen) und
einstellen der Grundparameter.
Menge: 1,000 psch

**1.4.3.18 Programmierung**
Pauschalpreis zur Programmierung und Inbetriebnahme der
gesamten KNX-Sensorik und Aktorik, inkl. Funktionstest,
sowie die Übernahme aller Informationen und
Programmierung in die Revisionsunterlage.
Menge: 1,000 psch

#### Untertitel 1.5 KG 446 Blitzschutz- und Erdunganlagen

##### Abschnitt 1.5.1 KG 4463 Potentialausgleich

**1.5.1.1 Hauptpotentialausgleich**
Pauschalpreis zur Herstellung des
Hauptpotentialausgleichs gem. DIN 18015,
Potentialausgleichsschiene mit Abdeckhaube, für Rund-
sowie Flachleiter, Länge der Schiene ca. 25 cm,
Anschlußmöglichkeit bis 35 qmm, zum Anschluss von
- Fundamenterder
- Blitzschutzanlage
- Fernmeldeanlage
- Kabeltrassen, Steigetrassen

- Lüftungskanäle

- Gasinnenleitung
- Wasserleitung
- Heizungsrohre

einschließlich der erforderlichen Erdungsschellen und
Kleinmaterial.

Inkl. aller Zubehörteile liefern und betriebsfertig
montieren.
Menge: 3,000 St

**1.5.1.2 Potentialausgleichsschiene**
Potentialausgleichschiene mit Grundplatte und
Abdeckhaube, mit Klemmschiene aus Messing 10mm x 10mm,
Mindestlänge 200 mm, inkl. aller Zubehörteile liefern
und betriebsfertig
montieren.
Menge: 4,000 St

**1.5.1.3 Erdanschluss Metallteile**
Erdungsanschluss herstellen an Kabeltragsystemen,
Leitungsanlagen der Heizungs, Lüftungs oder
Sanitärtechnik,  Kupferrohr, Treppenaufgängen, usw.
inkl.  Erdungsbandschelle, dauerhafter Zielbezeichnung
und sonstigem Kleinmaterial liefern und betriebsfertig
montieren.
Menge: 40,000 St

#### Untertitel 1.6 KG 449 Starkstromanlagen sonstiges

##### Abschnitt 1.6.1 KG 4498 Stundenlohnarbeiten unvorhergese

*Hinweis: 1. Hinweistext zu 1.6.1*
Mit den Stundenlohnverrechnungssätzen sind abgegolten:

- sämtliche Aufwendungen, die Lohn- und Gehaltskosten
- die Lohn- und Gehaltsnebenkosten
- die Sozialkassenbeiträge
- die Winterbauumlage
-  die Gemeinkostenanteile
- der Gewinn, jedoch ohne Umsatzsteuer

In die Verrechnungssätze sind die Lohn- und
Gehaltskosten für An- und Abfahrtszeiten einzurechnen.
Sie werden nicht gesondert vergütet. In den
Stundenlohnzetteln sind nur die auf der Baustelle
anfallenden Stunden anzugeben, nicht aber die
Wegezeiten. Die Kosten für den Einsatz von
Kleingeräten, Maschinen, Werkzeugen oder sonstigen
Geräten bis 1500,- Anschaffungswert (netto) sowie die
Kosten für den Einsatz von Gerüsten, deren
Arbeitsbühnen bis zu 2,00 m über Gelände liegen, sind
in die Verrechnungssätze mit einzurechnen. Sie werden
nicht gesondert vergütet. Stundenlohnarbeiten werden
nur vergütet, wenn Sie als  solche vor Beginn
ausdrücklich durch den Bauherrn oder die örtliche
Bauleitung oder die Fachbauleitung vereinbart worden
sind.

**1.6.1.1 Arbeitsstunde Obermonteur auf Nachweis**
Arbeitsstunde Obermonteur, inkl. aller Zuschläge,
Auslösungen, Fahrgelder, Umkostenzuschläge, etc. auf
Nachweis.
Menge: 10,000 h

**1.6.1.2 Arbeitsstunde Monteurs auf Nachweis**
Arbeitsstunde Monteur inkl. aller Zuschläge,
Auslösungen, Fahrgelder, Umkostenzuschläge, etc. auf
Nachweis.
Menge: 10,000 h

**1.6.1.3 Arbeitsstunde Helfer/ Auszubildender auf Nachweis**
Arbeitsstunde Helfer/ Auszubildender bis 4.
Ausbildungsjahr, inkl. aller Zuschläge, Auslösungen,
Fahrgelder, Umkostenzuschläge, etc. auf Nachweis.
Menge: 10,000 h

##### Abschnitt 1.6.2 KG 4499 Sonstiges

*Hinweis: 1. Hinweistext zu 1.6.2*
Brandschutzmaßnahmen müssen den DIN-VDE-Vorschriften
und den gültigen  Richtlinien entsprechen.
Kabelabschottungen nach DIN 4102 Teil 1-9 für Wände und
Decken, bei mehreren Kabel-/ Leitungen-/ Tragsysteme in
S30 und S90 für die auftretenden Größen, geeignet zur
Nachverlegung. Abdichten von Installationsrohren oder
Bohrung in Wand oder Decke mit Feuerwiderstandsdauer in
S30 und S90. Systembedingtes Zubehör und
Befestigungsmaterial nach Erfordernis.
Der Anbieter ist verpflichtet, die Nachweise für die
von ihm angebotenen Brandschutzmassnahmen vorzulegen.
Nachweise können sein:
- Prüfzeugnis, - Prüfbescheid und allgemeine
bauaufsichtliche Zulassung für das System.

Bei dem Einsatz von Gerüsten und Hubarbeitsbühnen sind
die max. Belastungen des Sportbodenbelages zu beachten.
Ggf. sind hier zusätzliche Schutzmaßnahmen zu treffen,
welche in den Einheitspreisen mit einzukalkulieren
sind.

**1.6.2.1 Revisionsunterlagen**
Pauschalpreis für die Erstellung der gesamten
Revisionsunterlagen, gemäß den Vorbemerkungen (2-
facher Ausführung, 1x als Datenträger). Die Unterlagen
sind vor Abnahme der Leistungen dem AG geheftet in
einem Ordner zur Prüfung zu übergeben.
Menge: 1,000 psch

**1.6.2.2 Einbau/ Antragstellung Zähler**
Pauschalpreis für Einbau von bauseits gestellter
Zähleinrichtung (Wandlersatz, Zähler), inkl. Abhohlung
beim VNB, Abstimmung und Antragstellung.
Menge: 1,000 psch

**1.6.2.3 Werk- Montageplanung**
Pauschalpreis zur Erstellung der Werk- und
Montagepläne, aufbauend auf die Ausführungspläne.
Hierzu werden Stromlaufpläne, Grundrisse, Berechnungen,
etc. zur Verfügung gestellt. Diese sind der Bauleitung
vor Ausführung vorzulegen. Pläne, die nicht die
Freigabe der Bauleitung erhalten haben, dürfen für die
Montage nicht verwendet werden.
Menge: 1,000 psch

**1.6.2.4 Koordinationspauschale**
Koordination der eigenen Leistungen mit sämtlichen am
Bau beteiligten Drittgewerken im Rahmen turnusmäßiger
gemeinsamer Begehungen und Besprechungen auf
Anforderung. Stellung der entsprechenden Fachvertretung
sowie eigenständige Abstimmung der Leitungswege,
Anschlussdimensionen und Einbindungspunkte von
Drittgewerken.

Eventuelle Anpassungen wg. Kollisionen mit
Drittgewerken sind hier frühzeitig zu koordinieren. Ein
Anspruch auf gesonderte Vergütung wg. fehlender
Koordination des AN mit Dritten wird somit
ausgeschlossen.
Menge: 1,000 psch

**1.6.2.5 Abstimmungspauschale**
Abstimmungspauschale für die durchzuführenden
Abstimmungen zwischen dem Auftragnehmer Elektro und
Fremdgewerken/ Nutzer, wie z.B. Auftragnehmer
Türtechnik, Jalousietechnik, Fenstertechnik,
RWA-Anlagen, HKLS-Gewerke, MSR-Gewerke, Auftragnehmer
der Sportgeräte, Auftragnehmer der mobilen Trennwände
etc,. sowie der Feuerwehr, der Brandschutzdienststelle,
etc.
Menge: 1,000 psch

**1.6.2.6 Teilnahme Sachverständigenprüfung**
Erstellung und Klärung aller benötigten Dokumente und
die Zurverfügungsstellung
eines sach- und ortskundigen Technikers. Übergabe der
erforderlichen Dokumentation. Ohne die Kosten des
Sachverständigen. Auf Nachweis.
Menge: 8,000 St

**1.6.2.7 Messung**
Pauschalpreis für die Messung und Überprüfung der neu
errichteten elektrischen Anlage inkl. Erstellung der
Messprotokolle gem. VDE 0100/ 600.
Menge: 1,000 psch

**1.6.2.8 Inbetriebnahmen der Systeme**
Pauschale für die Durchführung der Inbetriebnahme und
der Funktionstest aller im Leistungsverzeichnis Elektro
beschriebenen Anlagengruppen. Diese sehen die
nachstehenden Anlagen vor:

Starkstromanlage:
Inbetriebnahme der zuvor beschriebenen Starkstromanlage
inkl. aller Funktionstest und Protokollierung der
Inbtriebnahme- und der Funktionstest-Ergebnisse.

Sicherheitsbeleuchtungsanlage:
Inbetriebnahme der zuvor beschriebenen
SiBe-Anlagenkomponeten.
inkl. Dokumentierung der Inbetriebnahme und des
Funktionstestes.

PV Anlage:
Inbetriebnahme der zuvor beschriebenen
PV-Anlagenkomponeten (WR, Netzmanagement/ NA Schutz,
etc.)

KNX System:
Inbetriebnahme der gesamten KNX Sensorik und Aktorik,
inkl. Funktionstest, sowie die Übernahme aller
Informationen und Programmierung in die
Revisionsunterlagen, gemäß Steuermatrix und der
Abstimmung mit dem Bauherren.

Behinderten-Ruf-Anlage:
Inbetriebnahme inkl. Funktionstest der beiden
Notrufsysteme der Behinderten-WC inkl. Dokumentierung
der Inbetriebnahme und des Funktionstestes.

Klingelanlage:
Inbetriebnahme inkl. Funktionstest der kompletten
Klingelanlage inkl. Dokumentierung der Inbetriebnahme
und des Funktionstestes.

Uhrenanlage:
Parametrierung/ Systemkonfiguration der Uhrenanlage.
Menge: 1,000 psch

**1.6.2.9 Übergabe/ Einweisung der Systeme**
Übergabe und Einweisung der im Leistungsverzeichnis
beschriebenen Gesamtanlage mit dem Betreiber.

Diese sind im Wesentlichen:
- Starkstromanlage/ Verteiler/ Messgeräte, etc.
- KNX System
- Behinderten-Ruf-Anlage
- Uhrenanlage
- Sicherheitsbeleuchtungsanlage

Erstellung und Klärung aller benötigten Dokumente und
die Zurverfügungstellung eines sach- und ortskundigen
Technikers für die Zeit der Abnahme, Übergabe und
Einweisung. Unterweisung Betreiberpflichten, inkl.
Dokumentation der Einweisung und Übergabe.
Menge: 1,000 psch

**1.6.2.10 Weichschott bis 200cm² Wand-/Deckenöffnung**
Wand- und Deckendurchbruch feuersicher und gasdicht als
Weichschott verschließen in Klasse F90 einschl.
Kennzeichnungsschild. Ein Prüfzeugnis einer Fachfirma
und eine Übereinstimmungserklärung ist vorzulegen.
Geeignet für Beton- und Holzbau.
Menge: 15,000 St

**1.6.2.11 Weichschott bis 300cm² Wand-/Deckenöffnung**
Wand und Deckendurchbruch feuersicher und gasdicht als
Weichschott verschließen in Klasse F90 einschl.
Kennzeichnungsschild. Ein Prüfzeugnis einer Fachfirma
und eine Übereinstimmungserklärung ist vorzulegen.
Geeignet für Beton- und Holzbau.
Menge: 20,000 St

**1.6.2.12 Weichschott bis 400cm² Wand-/Deckenöffnung**
Wand und Deckendurchbruch feuersicher und gasdicht als
Weichschott verschließen in Klasse F90 einschl.
Kennzeichnungsschild. Ein Prüfzeugnis einer Fachfirma
und eine Übereinstimmungserklärung ist vorzulegen.
Geeignet für Beton- und Holzbau.
Menge: 20,000 St

**1.6.2.13 Weichschott bis 800cm² Wand-/Deckenöffnung**
Wand und Deckendurchbruch feuersicher und gasdicht als
Weichschott verschließen in Klasse F90 einschl.
Kennzeichnungsschild. Ein Prüfzeugnis einer Fachfirma
und eine Übereinstimmungserklärung ist vorzulegen
Menge: 20,000 St

**1.6.2.14 Weichschott bis 1600cm² Wand-/Deckenöffnung**
Wand und Deckendurchbruch feuersicher und gasdicht als
Weichschott verschließen in Klasse F90 einschl.
Kennzeichnungsschild. Ein Prüfzeugnis einer Fachfirma
und eine Übereinstimmungserklärung ist vorzulegen
Menge: 25,000 St

**1.6.2.15 Verstopfen Kernbohrung bis d=80mm**
Durchgängiges Ausstopfen von Wand- und
Deckenkernbohrungen in Massiv- und  Leichtbauwänden und
Decken bis 80 mm Durchmesser mit 1000 Grad Wolle, nicht
brennbar sowie zur Vermeidung von Schallübertragung.
Durchbruch ist belegt mit Kabel- und Leitungen.
Liefern und betriebsfertig montieren, inkl.
Fotodokumentaion.
Menge: 10,000 St

**1.6.2.16 Erstellung der Brandschutz-Dokumentation**
Erstellung der Brandschutz-Dokumentation
Pauschalpreis für die Erstellung eines
Brandschutzkatasters inkl. einer Foto-Dokumentation der
vorher beschriebenen Brandschottungen.
Jedes Brandschott ist mit Geschoss, Achse, Raum, Art
(z.B. Wanddurchbruch), Art des Schottes (z.B.
Weichschott), beidseitiger Fotos der Schottausführung
und des verwendeten Produktes samt Nummer der
bauaufsichtlichen Zulassung in das Kataster
einzutragen.
Sämtliche bauaufsichtlichen Zulassungen der verwendeten
Brandschottungen, Abkastungen, etc. sind dem Kataster
beizufügen.
Menge: 1,000 psch

**1.6.2.17 Baubeleuchtung**
Pauschalpreis zur Erstellung einer Baubeleuchtung für
ca: 12 Monate. Die Position umfasst folgenden
Leistungsumfang:

- 30 St. LED Langfeldleuchten IP 44
- 200 St. Kabelklammern zur Aufnahme von ca. 15 St.
Leitungen
- 1 St. Zeitschaltuhr mit Dämmerungsschalter,
Steckerfertig in Gehäuse
- ca: 400 m H07RNF 3x2,5
- Verteiler Beleuchtung, Steckerfertig zum Einstecken
in CEE 16A Steckdose am Baustromverteiler, inkl.
benötigte Sicherungselemente

Systembedingtes Zubehör, wie z.B. Abzweigkästen, etc.
ist in der Position mit einzukalkulieren. Selbiges gilt
gilt für wiederkehrende Prüfungen und deren
Dokumentation. Liefern, montieren, betriebsfertig
anschließen und nach Bauende oder auf Aufforderung der
Bauleitung/ Bauherrn, rückstandslos demontieren, sowie
das räumliche umsetzen während der Bauzeit.
Menge: 1,000 psch

**1.6.2.18 Gerüst/ Arbeitsbühne**
Fahrbares Montagegerüsten einschl. Auf- und Abbau für
die Durchführung von Montagen in Montagehöhe > 2 m bis
ca: 9,50 über Fußboden für die gesamte Bauzeit.
Menge: 1,000 psch

### Titel 2 KG 450 Fernmeldetechnik

#### Untertitel 2.1 KG 451 Telekommunikationsanlagen

##### Abschnitt 2.1.1 KG 4511 Telekommunikationsanlagen

**2.1.1.1 Nottelefon mit SIM-Karte und Akku für Notbetrieb**
Nottelefon mit SIM-Karte und Akku für Notbetrieb

Das Gerät mit integrierter SIM-Kartenfunktion muss für
den Betrieb über das Mobilfunknetz (4G/5G) geeignet
sein und auch bei Netzausfall über den integrierten
Akku eine Notruffunktion gewährleisten.

Leistungsumfang:
- Telefon mit Basisstation und integriertem
SIM-Karten-Slot
- Freigeschaltete SIM-Karte (Mobilfunknetz gemäß
Vorgabe des Auftraggebers)
- Ladegerät / Netzteil mit automatischer Umschaltung
auf Akkubetrieb
- Integrierter Akku für mindestens 8 Stunden Notbetrieb
- Inbetriebnahme, Funktionsprüfung und Übergabe an den
Auftraggeber
- Lieferung der deutschsprachigen Bedienungsanleitung

Anforderungen:
- CE-Kennzeichnung
- Kompatibilität mit handelsüblichen
4G/5G-Mobilfunknetzen
- Notruffunktion (110/112) auch im Batteriebetrieb
- Betriebsspannung 230 V AC, Schutzart IP20 oder höher
- Möglichkeit zur Wand- oder Tischmontage

Liefern und betriebsfertig montieren.

Fabrikat und Typ: '....................................
...........................'
Menge: 1,000 St

#### Untertitel 2.2 KG 452 Such- und Signalanlagen

##### Abschnitt 2.2.1 KG 4522 Lichtruf- und Klingelanlagen

*Hinweis: 1. Hinweistext zu 2.2.1*
Für das geplante Behinderten-WC ist ein akkugepuffertes
Behinderten-WC-Notrufsystem zu installieren. Am WC und
am Waschbecken werden Zugschalter und Ruftaster
installiert. Die Elektronik befindet sich in der
Signallampe oberhalb der Zugangstür. Am Eingang zum
Raum des Behinderten-WC befindet sich die
Quittierungstaste (Rufabstelltaster).
Die Meldung eines ausgelösten Notrufes wird in den
Flur, sowie in jeder Halleneinheit optisch und
akustisch angezeigt. Eine Weiterleitung erfolgt über
Relaiskontakt des Rufmoduls.

**2.2.1.1 Netzgleichrichter mit USV**
Netzgleichrichter 24 V, 5 A mit USV Für die
Stromversorgung des Rufsystems. Komplette DC USV mit
allen Komponenten, beinhaltet:
- Netzgerät, Ladeteil, DC USV-Modul.
- Koppelt den Ausgang bei Netzausfall absolut
unterbrechungsfrei auf Batterieversorgung
- Verfügt über einen automatischen
Batterie-Tiefentladeschutz.
- Automatischer Batterietest.

Eingangsspannung: 100-120 V AC / 200-240 V AC, 47-63
Hz, umschaltbar
Ausgangsspannung: 24 V DC ¦ 1%

Montage: Befestigung auf DIN-Schiene 45 mm
Liefern und betiebsfertig montieren.
Menge: 1,000 St

**2.2.1.2 Dienstzimmereinheit**
Dienstzimmereinheit (ohne Display) mit Rufquittierung
(grünes Tastenfeld)
und Abstelltaster für den Summer (gelbes Tastenfeld).
Zur Integration ins Schalterprogramm. Beschriftung der
Dienstzimmereinheit über Beschriftungsfeld im Rahmen
des Schalterprogramm.
Menge: 1,000 St

**2.2.1.3 Rufmodul**
Rufmodul beinhaltet  die Elektronik, die Signalleuchte
und den Summer. Für die Dauer des Notrufs wird ein
potentialfreier Kontakt zur Verfügung gestellt. Das
optische und akustische Signal kann wahlweise von
Dauerlicht/ Dauerton auf Blinklicht/Notrufton gesetzt
werden.
Liefern und betriebsfertig montieren.
Menge: 1,000 St

**2.2.1.4 Zugtaster**
Zugtaster mit einer mind. 2,5 m langen Zugschnur mit
rotem
Knauf und einer roten Beruhigungslampe im Gehäuse

ausgestattet. Der Zugtaster ist für die Deckenmontage
geeignet,
liefern und betriebsfertig montieren.

Funktionen:
- Ruf-/Notrufauslösung über Zugschnur.
- Rotes Finde- bzw. Beruhigungslicht im Gerätegehäuse.
Menge: 1,000 St

**2.2.1.5 Ruftaster**
Ruftaster mit einer roten Ruftaste.

Funktionen:
- Ruf über rote Ruftaste.
Liefern und betriebsfertig montieren.
Menge: 1,000 St

**2.2.1.6 Abstelltaster**
Abstelltaster mit einer grünen Abstelltaste.

Funktionen:
- Rufabstellung über grüne Abstelltaste.
Liefern und betriebsfertig montieren.

Fabrikat und Typ: '....................................
...........................'
Menge: 1,000 St

*Hinweis: 1. Hinweistext zu Normalposition 2.2.1.7*
Die Montage der optischen und akustischen Signalgeber
erfolgt in jeder Halleneinheit neben dem Raumthermostat
und neben dem akustischen Signalgeber der
Klingelanlage. Alle drei Bauteile werden durch einen
Ballschutzkorb geschützt.
(der Ballschutzkorb ist bereits unter Titel 1.3.4 "KG
4444" Installationen beschrieben).

Leitfabrikat: Compro
Typ: Chiasso 100 Razor

**2.2.1.7 optische und akustische Signalgeber**
Zusätzliche optische und akustische Signalgeber,
ausgeführt als abgesetzte Signaleinrichtung (optisch
und akustisch), passend zum zuvor beschriebenen
Lichtrufsystem. Installiert in Standard Unterputz Dose
oder Aufputz, liefern und betriebsfertig montieren.

Fabrikat und Typ: '....................................
...........................'
Menge: 3,000 St

**2.2.1.8 Wipptaster Klingelsymbol**
Installationstaster VDE 0632 als Wipptaster, 10 A, 250
V AC, als Installationseinsatz zum Einbau in
Gerätedose, Wechsler, Ausführung mit Abdeckung, Symbol
Klingel, IP 44, passend zum Schalterprogramm, Farbe
anthrazit, liefern und betriebsfertig montieren.
Menge: 1,000 St

*Hinweis: 1. Hinweistext zu Normalposition 2.2.1.9*
Trafo/ Netzteil für die Spannungsversorgung für
akustische Signalgeber (Klingel) und für optische und
akustische Signalgeber (abgesetzte Signaleinrichtung).
Die entsprechende Sekundärspannung und max.
Ausgangsleistung muss mit den angebotenen Bauteilen
unter Pos. 2.2.1.7 und Pos. 2.2.1.10 kompatibel sein.
Klemmmaterialen für sämtliche Verdrahtungen sind mit
einzukalkulieren.

**2.2.1.9 Trafo**
Trafo für akustische Signalgeber (Klingel) und optische
und akustische Signalgeber (abgesetzte
Signaleinrichtung), mit Abdeckkappe, als
Reiheneinbaugerät
zum Einbau in Verteilung, Primärspannung 240V,
Sekundärspannung 9-28V, max. Ausgangsleistung 40W,
Kurzschlusssicher, inkl. Temperaturschutz,
Liefern und betriebsfertig montieren.
Menge: 1,000 St

*Hinweis: 1. Hinweistext zu Normalposition 2.2.1.10*
Die Montage der optischen und akustischen Signalgeber
erfolgt in jeder Halleneinheit neben dem Raumthermostat
und neben dem akustischen Signalgeber der
Klingelanlage. Alle drei Bauteile werden durch einen
Ballschutzkorb geschützt.
(der Ballschutzkorb ist bereits unter Titel 1.3.4 "KG
4444" Installationen beschrieben).

Leitfabrikat: Compro
Typ: Chiasso 100

**2.2.1.10 akustische Signalgeber (Klingel)**
akustische Signalgeber (Klingel)
ausgeführt als abgesetzte Signaleinrichtung für
Klingelanlage, passend zum zuvor beschriebenen
abgesetzten Signalgeber der Lichtrufsystem. Installiert
in Standard unter Putz Dose oder Aufputz, liefern und
betriebsfertig montieren.

Zweiklang elektromechanisch Klangplatten aus echtem
Glockenstahl; Gehäuse weiß; Betrieb mit externem
Transformator, 8-12 V (4VA); max. 83 dB(A)
Kurzbelastung max. 20 s (KB 20 s); Maße: 118 x 118 x 47
mm; liefern und betriebsfertig montieren.

Fabrikat und Typ: '....................................
...........................'
Menge: 4,000 St

#### Untertitel 2.3 KG 453 Zeitdienstanlagen

##### Abschnitt 2.3.1 KG 4531 Uhrenanlagen

*Hinweis: 1. Hinweistext zu Normalposition 2.3.1.1*
Die Standorte der Uhren sind mit dem AG gemeinsam
festzulegen.

**2.3.1.1 Uhr ballwurfsicher**
Einseitige Funkuhr für Sporthallen, rund, Abmessung ca.
Ø420. Robustes Metallgehäuse für Aufputzmontage, Farbe:
weiß. Weißes Metallzifferblatt. Schwarze Balkenzeiger
für Stunden- und Minutenanzeige. Ballwurfsicher nach
DIN 18032 Teil 3, mit ca. 6 mm starkem
Verbundsicherheitsglas und aushebelsicherer
3-Punkt-Befestigung. Funkuhr Batteriebetrieb mit
integrierter Funkempfangsantenne.
Liefern und betriebsfertig montieren.

Leitfabrikat: Peweta
Typ: 51.350.411 inkl. ballwurfsichere Ausführung

oder gleichwertiger Art

Fabrikat und Typ: '....................................
...........................'
Menge: 3,000 St

#### Untertitel 2.4 KG 457 Übertragungsnetze

##### Abschnitt 2.4.1 KG 4571 Übertragungsnetze / Datentechnik

*Hinweis: 1. Hinweistext zu 2.4.1*
Das Informations- und Telekommunikationsnetz ist
gesamtheitlich als dienstneutrale strukturierte
Verkabelung nach EN50173 auszuführen. Es ist die
gesamte passive, ortsfeste Installation zu erbringen.
Die aktive Technik und die Patchkabel zum Anschluss der
aktiven Technik werden vom AG gestellt.

Es ist eine Cat-7-Kupferleitung und ein LWL-Kabel mit 4
Multimodefasern, eine Leistungsklasse OM4 und
LC-Steckern zwischen APL und Netzwerkschrank zu
verlegen.

Die strukturierte Verkabelung im Tertiärbereich erfolgt
ab dem Datenverteiler, welcher sich im Regieraum
befinden wird, mit Cat-7-Kupferleitungen zu den
Anschlusspunkten der Nutzbereiche.

Nach erfolgter Ausführung ist die Einhaltung der
vorgegebenen Parameter durch Messungen nachzuweisen und
zu dokumentieren. Bei der Ausführung der Verkabelung
sind die Vorgaben zur EMV entsprechend DIN EN 50022,
DIN EN 61000-6-3 + DIN EN 61000-6-1 zu beachten. Die
Schirmung und der Potentialausgleich ist unter
Beachtung der DIN 50174 und EN 50310 auszuführen.

Die installierten Strecken sind eindeutig zu
beschriften, sowie die Beschriftung der Ports im
Verteilfeld und der Anschlussdose nach Wünschen des
Auftraggebers durchzuführen.
Die Beschriftung der Kabel muss leserlich durchgeführt
werden. Die Beschriftungen sollen permanent sein und an
jedem Kabelende angebracht werden.
Alle Datenkabel sind in Bündeln an den Seiten des
Schrankes hochzuführen und die Patchfelder abwechselnd
von links und rechts anzubinden, wobei die Kabel
mehrmals mittels geeigneten Schellen abzufangen sind.
Eine unzulässige Querdruckkraft ist auf jeden Fall zu
vermeiden.
Es ist ein durchgehendes System eines Herstellers zu
errichten Abdeckrahmen und Zentraleinsätze (einfach und
mehrfach) für Datenanschlussdosen sind in die
Einheitspreise des Materials mit einzukalkulieren und
werden nicht gesondert vergütet.
Das anzubietende System ist als in sich vollständig
funktionsfähiges System anzubieten, welches alle
beschriebenen Funktionalitäten realisiert.
Alle Geräte sind komplett mit dem entsprechenden
Zubehör zu liefern.

**2.4.1.1 EDV Schrank 19"/ 21HE ca. 800x600x1000mm**
EDV Schrank, Ausbauhöhe 21HE, Maße ca.: 800 x 600x 1000
(bxtxh), bestehend aus:

- Zerlegbares Universalgrundgestell mit Schrankteilen
(Seitenteile/ Rückwand/ Tür), Kabelführungen, Schienen,
Streben und sonstigem Zubehör, im Bedarfsfall
demontierbar.
- Sockel 100 mm mit Nivellierschrauben und 4 Blenden
(Lüftungsschlitze hinten und vorn), wahlweise abnehmbar
zur Kabeleinführung.
- Dach mit Kabeldurchführung; Dach abnehmbar auch bei
durchgeführten Kabeln.
- temperaturgeregelte Lüfter mit Staubschutz im Dach
müssen nachrüstbar sein.
- Fronttür mit Schwenkhebelgriff und
Sicherheitsschließung, wahlweise Rechts- oder
Linksanschlag, Anschlagwechsel vor Ort möglich.
- Fronttür mit unbrennbarem
Einscheiben-Sicherheitsglas, Öffnungswinkel jeweils
>180° - Rück- und Seitenwände mit Schnellverschluss,
Sicherheitsschließung
- Schließen für Seitenwände, Rückwand sowie Fronttür
- 19"-Profile + Grundrahmen chromiert, nicht lackiert,
- 19 -Profile vorne und hinten, Einschubtiefe
variierbar
- Höheneinteilung mit HE Angabe von unten mit HE 1
beginnend an den vorderen 19 -Profilen
- Stück C-Profilschiene zur Kabelführung rechts und
links in der Schranktiefe montiert
- 24 Stück Bügelschellen 34  40mm passend zu den
C-Profilschienen
- Ausreichende Anzahl von Schrauben zur Einbringung von
aktiven Komponenten, Patchpanels, usw. Es ist
zusätzlich ein Satz als Reserve beizulegen.
- Erdungsset (VDE 0100) - Erdungsschiene mind. 21HE mit
20 Kontaktklemmen links in der Schranktiefe mittig
- 12 x Rangierbügel ca. 200 x 60 mm aus Metall links
und rechts gleichmäßig am 19 -Profil montiert

Liefern und betriebsfertig montieren.

Fabrikat und Typ: '....................................
...........................'
Menge: 1,000 St

**2.4.1.2 Erdungsanschluss EDV Schrank**
Pauschalpreis für den Erdungsanschluss für v.g. 19"
Verteilerschrank, inkl. Klein- und
Befestigungsmaterial, liefern und betriebsfertig
herstellen.
Menge: 1,000 St

**2.4.1.3 Steckdosenleiste**
Steckdosenleiste 19" 1 HE ALU, 8
Schutzkontakt-Steckdosen, 35° gedreht, 230 V AC, 16 A,
mit Überspannungsschutz 6,5 kA Netz- und Frequenzfilter
optische Funktions- und Ausfallanzeige Anschlussschnur:
2 m mit Schutzkontakt-Winkelstecker, Farbe: grau,
Endstücke genietet, Befestigungswinkel drehbar,
verwindungssteifes Profil aus eloxiertem Aluminium,
liefern und betriebsfertig montieren
Menge: 1,000 St

**2.4.1.4 Lüftereinheit**
Lüftereinheit für Dachausbau, analog, 4 AC-Lüfter für
v.g. Netzwerkschrank
Gehäusematerial: Stahlblech, pulverbeschichtet
Lüfteranzahl: 2
Betriebsspannung: 230 V
Luftleistung pro Lüfter (freiblasend): Bei 50 Hz: 140
m³/h Schalldruckpegel: je Lüfter: 37 dB(A), analoges
Thermostat, komplett verdrahtet. Anschlußkabel: 3m
inkl. Schutzkontaktstecker. Zur optimalen Wärmeabfuhr
im Schrank
Liefern und betriebsfertig inkl. aller systembedingten
Kleinteile montieren.
Menge: 1,000 St

**2.4.1.5 LED Rack Leuchte**
LED Rack Leuchte, inkl. Türpositionschalter, fertig
verdrahtet. Spannungsbereich: 24V-265V AC/DC, 6W
Lichtstärke: 700 lm
Farbtemperatur: 5.000 K
Inkl. 2m Netz Anschlusskabel, Ein/Aus Taster,
schwenkbar +/- 90, inkl. integrierter Optik mit
verstärkter Ausleuchtung nach unten und verminderte
Blendung,
inkl. Schraubbefestigung.
Programmierter Multifunktionstaster mit Memory-Funktion
zur Umschaltung der Modi "Bewegungsmelder" und
"Dauer-EIN", für Türpositionsschalter.
Liefern und betriebsfertig inkl. aller systembedingten
Kleinteile montieren.
Menge: 1,000 St

**2.4.1.6 Rangierpanel**
19" Rangierpanel 1HE fertig bestückt mit min. 6
Befestigungsmöglichkeiten inkl. Radienbegrenzung,
drehbar montiert, zur Führung/ Zugentlastung der
Patchkabel inkl. Montagematerial. Liefern und
betriebsfertig montieren.
Menge: 4,000 St

**2.4.1.7 Fachboden**
19"-Fachboden 1HE, zum Einbau in Netzwerkschrank,
Material Stahlblech lackiert. Breite 445mm, Tiefe 350,
Traglast max. 15 kg, liefern und betriebsfertig
montieren.
Menge: 1,000 St

**2.4.1.8 Patchpanel Cat 6**
Patchpanel Cat 6 für den Einbau in v.g.
Netzwerkschrank, für den Einsatz in Gigabit- Ethernet-
Netzwerken (Übertragungsbandbreite 250 MHz).
Direktmontage, unverlierbare Zugentlastung und
Schirmkontakte, großflächige, radiale Schirmlager und
Schirmkontakte, eindeutige Farbkennzeichnung der LSA-
Kontakte, Farbcode T568A und T568B gemäß TIA /
EIA-568-B.2, LSA-Klemmen für einen Leiter 0,4-0,63 mm
Ø, AW 26-22, Wiederbelegbarkeit > 50-mal, Universelles
Buchsenelement für 6- und 8-polige Stecker (RJ11/12),
geeignet für PoE+ (Power over Ethernet), gemäß IEEE
802.3at  UPOE-konform, HDBasT-konform, Entsprechend
nachfolgender Normanforderungen:
ISO/IEC 11 801,Cat.6A, geschirmt
DIN EN 50173-1,Cat.6A, geschirmt
DIN EN 60 603-7-51,500 MHz,geschirmt

Lebensdauer > 1000 Steckzyklen,
RJ11/RJ12-fehlstecksicher
Liefern und betriebsfertig montieren.
Menge: 3,000 St

**2.4.1.9 Pachpanel Cat 3**
*** Bedarfsposition ohne GB
19" Patchpanel Cat. 3, 25 RJ 45 Anschlussbuchsen auf
einer gemeinsamen Leiterplatte. 1 HE, Gehäuse und
Frontplatte einteilig aus Stahlblech, Anschluss der
Installationskabel mit LSA-Plus-Klemmen.
Kabelzugentlastung mit im Lieferumfang enthaltenen
Kabelbindern, liefern und montieren
Menge: 1,000 St

**2.4.1.10 Keystone Modul**
RJ45-Modul Cat.6A, gem. EN 60603-7-51,
Eignung für 4PPoE (PoE Typ 3 und 4) in Anlehnung an IEC
60512-99-002 und EN 60512-9-3 geprüft;

Anforderungen:
Einbautiefe:  32,0mm
Breite:  14,8mm
Eigenschaften: Cat.6A gem. EN 60603-7-51
Kompatibilität: zu RJ45-/12-/11-Steckern durch
Adernanschluss: IDC-Schneidklemmen
Aderndurchmesser: 0,9-1,6mm
Leiterdimension: massiv: AWG26/1-22/1
Litze: AWG27/7-22/7
Farbcode: gem. T568B
Potentialanschluss: 2,8mm gem. DIN 46342-1
Material Rastnase: Federstahl

Liefern, anschließen und betriebsfertig montieren.
Menge: 40,000 St

**2.4.1.11 Datenanschlussdosen 1xRJ45 UP**
*** Bedarfsposition ohne GB
Datenanschlußdosen 1x RJ45, bestehend aus Tragring zur
Aufnahme von vorgenannten Keystone Modulen inkl.
Rahmematerial passend zum Schalterprogramm liefern und
betriebsfertig montieren, inkl. Beschriftungen der
Anschlußdosen  best. aus Kennzeichnung mit gedrucktem
Schild unter Beschriftungsfeld auf der Abdeckung der
Dose.
Menge: 1,000 St

**2.4.1.12 Datenanschlussdosen 2xRJ45 UP**
Datenanschlußdosen 2x RJ45, bestehend aus Tragring zur
Aufnahme von vorgenannten Keystone Modulen inkl.
Rahmematerial passend zum Schalterprogramm liefern und
betriebsfertig montieren, inkl. Beschriftungen der
Anschlußdosen  best. aus Kennzeichnung mit gedrucktem
Schild unter Beschriftungsfeld auf der Abdeckung der
Dose.
Menge: 6,000 St

**2.4.1.13 Datenanschlussdose 2xRJ45 FRAP**
Datenanschlußdosen 2x RJ45, bestehend aus Tragring zur
Aufnahme von vorgenannten Keystone Modulen, in
Aufputzausführung IP44 liefern und betriebsfertig
montieren, inkl. Beschriftungen der Anschlußdosen
best. aus Kennzeichnung mit gedrucktem Schild unter
Beschriftungsfeld auf der Abdeckung der Dose.
Menge: 9,000 St

**2.4.1.14 Datenanschlussdose 1xRJ45 FRAP**
Datenanschlußdosen 1x RJ45, bestehend aus Tragring zur
Aufnahme von vorgenannten Keystone Modulen, in
Aufputzausführung IP44 liefern und betriebsfertig
montieren, inkl. Beschriftungen der Anschlußdosen
best. aus Kennzeichnung mit gedrucktem Schild unter
Beschriftungsfeld auf der Abdeckung der Dose.
Menge: 5,000 St

**2.4.1.15 REG Patchmodul 1xRJ45**
Geschirmtes Patchmodul bestehend aus einem RJ 45- Modul
und einem Hutschienenträger, der mittels eines Clips
montiert wird. Entspricht der Norm: EN 60603-7-3.
Selbstschneidende Kontakte. Norm-Farbencode: EIA/TIA
568 A u. B. Steckverbindung RJ 45, Kategorie 6 STP.
Kategorie: Kat. 6. Liefern und betriebsfertig
montieren, inkl. Beschriftungen der Anschlußdosen
best. aus Kennzeichnung mit gedrucktem Schild unter
Beschriftungsfeld auf der Abdeckung der Dose.
Menge: 2,000 St

**2.4.1.16 Messung Datenleitung Kat.7**
Messung einer Datenleitung Kat.7 entsprechend
Übertragungsklasse F (bis 600MHz) nach ISO/IEC 11801
EN 50173 bestehend aus:

Leitungslänge min Rückflussdämpfung

max Dämpfung
min Nahnebensprechdämpfung
min ACR (ACR=Next-Dämpfung)
max Gleichstromwiderstand
max Laufzeit
Unterbrechung
Erdschluß
Kurzschluß
Isolationswiderstand (500DC)
Erdungsmessung
Je Übertragungsstrecke (Link) muss nach der
Installation ein Messprotokoll erstellt werden. Die
Dokumentation hat einfach als Ausdruck sowie bei
Übergabe als
Projektdatei auf entsprechenden Datenträger zu
erfolgen.
Menge: 40,000 St

**2.4.1.17 LWL-Spleißgehäuse 6xLC**
*** Bedarfsposition ohne GB
19" LWL-Spleißgehäuse 6x LC-Duplex PC, OM3, inkl.
Spleißablage, Kupplungen und Pigtails. Für max. 4 Kabel
(2 Kabeleinführungen M20 und 2 Endverzweigerhalter),
inkl. 1 M20-Verschraubung für Kabeldurchmesser 6-13 mm
zur Aufnahme von max. 4 Spleißkassetten. Schublade mit
Führungen zur Faser- und Kabelablage. Frontplatte für
24 LWL-Kupplungen der Bauform LC-Duplex nach IEC
61754-20,
ungenutzte Ausbrüche mit Blindstopfen verschlossen
Material: Gehäuse Aluminium, unlackiert. Frontplatte
Stahlblech, Maße (HxBxT): ca. 43,5x483x255 mm
Spleißkassette: 1 Spleißkassette mit Abdeckung (Typ
Telekom), jeweils mit integriertem Spleißhalter für 12
Crimpspleiße Kupplungen: 6 LC-Duplex-Kupplungen nach
IEC 61754-20, PhBr-Hülse geschlitzt, Staubschutzkappen
in Spleißbox eingesetzt und verschraubt Pigtails: 12
Faserpigtails LC-Stecker, Multimode G50/125 OM3, Länge
ca. 2,0 m, halogenfrei, ohne Gel Faser nach ITU-T
G.651, ISO/IEC 11801 OM3, IEC/EN 60793-2 A1a.2
Einfügedämpfung (typ./max.) =0,20/0,50 dB,
Rückflussdämpfung >25 dB mit Keramikferrule,
spleißfertig mit abgesetztem Sekundär-Coating in
Spleißkassette eingelegt und fixiert, in Kupplungen
eingesteckt, liefern und betriebsfertig montieren.
Menge: 1,000 St

**2.4.1.18 Fusionsspleiß**
Fusionsspleiß einer LWL Faser 9/ 125 und 50/125, inkl.
das Vorbereiten der Leitung, wie z.B. das Absetzen der
Isolierung/ Coating, Reinigung der Fasern, etc.
Menge: 8,000 St

**2.4.1.19 OTDR LWL Messung**
LWL-Messung (OTDR) zum Nachweis der Güte / Qualität und
der Länge der verlegten LWL-Fasern inkl. Messung einer
LWL-Strecke verwendetes Messgerät ist ein optisches
ZeitbereichsImpulsreflektometer (OTDR) die Dämpfungs-
und Längenmessung wird nach DIN EN 188000 durchgeführt.
Die Dämpfungsmessungen sind von beiden Seiten der
Strecke durchzuführen alle Messungen erfolgen
prinzipiell mit Vorlauffaser bzw. Nachlauffaser. Die
Messungen sind in Form eines Messprotokolles zu
dokumentieren und an den Nutzer zu übergeben
Menge: 8,000 St

**2.4.1.20 LWL 8xG50/125 OM4**
LWL Universalkabel, Haalogenfrei, Längswasserdicht,
Außenmaterial: FRNC, Farbe Schwarz, als Bündelader, 8
Fasern, beschriftet, Multimode, G50/ 125, OM4, liefern
in Teillängen installieren.
Menge: 60,000 m

**2.4.1.21 Datenleitung Cat.7 Simplex**
Datenleitung Simplex KS-02YSCH 4x2 AWG 22/1 PIMF 1000nm
geprüft für Übertragungsraten bis 1300 MHz. liefern und
in Teillängen installieren.
Menge: 500,000 m

**2.4.1.22 Datenleitung Cat.7 Duplex**
Datenleitung Duplex KS-02YSCH 2x 4x2 AWG 22/1 PIMF
1000nm geprüft für Übertragungsraten bis 1300 MHz.
liefern und in Teillängen installieren.
Menge: 2500,000 m

**2.4.1.23 Abstimmung Datentechnik**
Abstimmung mit zuständigen Ansprechpartner der
IT-Abteilung des Auftraggeber besteht aus:
- Festlegung die Vorgaben für Beschriftung der Ports in
Verteilerfeld, Anschlussdose.
- Abstimmung Aufbau der Netzwerkschrank mit zuvor
beschriebenen Komponenten
Menge: 1,000 psch

**2.4.1.24 Datenleitung Simplex Cat 7 außen**
*** Bedarfsposition ohne GB
Datenleitung UV Beständig zur Erd- und Außenverlegung,
4x2 AWG 23/1 PIMF 1000nm geprüft für Übertragungsraten
bis 1000 Hz für die strukturierte Verkabelung,  liefern
und in Teillängen installieren.
Menge: 1,000 m

### Titel 3 Wartung

*Hinweis: 1. Hinweistext zu Titel 3*
Als Grundlage für die Wertung des Wartungsvertrages
wird ein Zeitraum von 4 Jahren (Gewährleistungszeitraum
gem. VOB) angesetzt.
Der Wartungsvertrag ist mit dem Auftraggeber separat
abzuschließen.
Die Auswertung der Wartungsangebote erfolgt separat,
unabhängig von den Leistungen zur Erstellung der
Elektroinstallationen, wird jedoch bei der Findung des
wirtschaftlichsten Angebots berücksichtigt.
Nebenleistungen, wie z.B. Fahrtkosten sind in die
Einheitspreise mit einzukalkulieren und werden nicht
gesondert vergütet. Bei der Kalkulation ist zu
berücksichtigen, dass viele Bauteile der
ausgeschriebenen Anlagen unterschiedliche
Wartungsperioden haben. Ein Anspruch auf einen
Abschluss des Wartungsvertrages besteht nicht.

**3.1 Wartung**
*** Bedarfsposition ohne GB
Wartung

Wartung technischer Anlagen und Einrichtungen für die
elektrotechnischen Anlagen für die im gesamten
Leistungsverzeichnis beschriebenen Anlagen und
Anlagenteile in Abstimmung mit dem Bauherrn gem.
Wartungsanweisungen der Hersteller und gemäß der
aktuell gültigen "AMEV", sowie der entsprechenden
Arbeitskarten für KG 440/450 (Stark- und Schwachstrom)

Gewährleistung für den Zeitraum von 4 Jahren

EP-Preis = jährlicher Wartungspreis
Menge: 4,000 St

USt %: 19,00; Summe brutto: 0,00
